# Waldweg
Angebotsaufforderung (GAEB DA 2000 1.2, DA83)
Währung: EUR
Erstellt mit: CaliforniaX by G&W Software AG, CaliforniaX, 12.10.2026

## Kanal-St Regenwasserkanal, Grabenentwässerung, Straßenbau
Datum: 12.10.2026

### 01 -- Allgemeines --

#### 01.01 BE und Verkehr

##### 01.01.01 Baustelleneinrichtung und Herstellung der Einrichtungsfläche

**01.01.01.001 Einrichten der Baustelle**
Einrichten der Baustelle
in dieser Position sind u.a. folgende Leistungen berücksichtigt:
- Antransport eines Besprechungscontainers mit Platz für 8 bis 10 Personen
- Antransport, Auf- und Umbau der erforderlichen Brücken und Stege für den Fußgängerverkehr
- Antransport, Auf- und Umbau der erforderlichen Sicherungseinrichtungen zur Aufrechterhaltung des öffentlichen Verkehrs im Umkreis bis 150 m um die Baustelle und des Anliegerverkehrs im Baustellenbereich, einschl.
- Herstellen der "Inneren Messung" gem. ZTV-Siele Hamburg 2025,
- Beschaffen der NN-Höhen der Festpunkte des amtlichen Gebrauchshöhennetzes zur Schaffung von Hilfsfestpunkten bei der Vermessung der Stadt Elmshorn
- Herstellen der Ver- und Entsorgungsanschlüsse für die Baustelle,
- Zwei wetterfeste Baustelleninformationsschilder zur Unterrichtung der Öffentlichkeit vor Baubeginn liefern und aufbauen. Gestaltung, Schrift und Farben nach dem Muster der Elmshorner Stadtentwässerung; (Abmessungen: 1,20 x 2,00 m), einschließlich der Stellböcke, nach Bedarf  umsetzen und nach Beendigung der Bauarbeiten abbauen und abfahren.
- Bauzaun aus Drahtgeflecht (Systemzaun), 2,00 m hoch,  einschl. aller Pfosten und Verbindungen sowie der Zufahrtstore zur Einzäunung der gesamten Baustelle liefern und aufstellen, während der Bauzeit unterhalten, nach Bedarf umsetzen und nach Beendigung der Bauarbeiten abbauen und abfahren.
- Oberbodenarbeiten einschl. Beseitigen von Aufwuchs für die Baustelleneinrichtung, soweit erforderlich, ausführen. Flächen beschaffen, sofern die vom AG zur Verfügung gestellten nicht ausreichen.
- Sicherheits- und Rettungsgerät:
------------------------------
Folgendes Sicherheits- und Rettungsgerät wird vom "AN" als "Mindestausrüstung" in der angegebenen Stückzahl auf der Baustelle einsatzbereit vorgehalten und bei Bedarf genutzt:
- 1 Gasspürpumpe mit Prüfröhrchen zur Kontrolle der Sielatmosphäre
- 1 Dreifachwarngerät
- 2 Sauerstoffselbstretter
- 2 explosionsgeschützte Lampen
- 2 Rettungsgurte
- 2 Rettungsleinen (Länge mindestens 20 m)
- 1 Dreibock
- 1 Verbandkasten nach DIN 13157- Erste-Hilfe-Material; Verbandkasten C
- Verzeichnis wichtiger Rufnummern wie Polizei, Feuerwehr,
- in Folie geschweißte Anweisung zum Verhalten bei Unfällen in Sielanlagen.

Alle elektrischen Betriebsmittel müssen explosionsgeschützt sein.
Sicherheits- und Rettungsgerät ist gesondert von anderen Materialien jederzeit griffbereit zu lagern.

B i e t e r a n g a b e n:
==========================
- Geplante Bauzeit (Arbeitstage): '..........'....................................................''
- Anzahl der im Mittel für die Durchführung der Arbeiten eingesetzten Arbeitskräfte: '..........'....................................................''
-zuständiger Bauleiter: '..........'....................................................''
-Sicherheitsbeauftragter im Sinne von ZTV-Siele 2025 '..........'....................................................''
Menge: 1,000 psch
GW_XX 501: 000000

**01.01.01.002 Vorhalten der Baustelleneinrichtung**
Vorhalten der Baustelleneinrichtung

In dieser Position sind alle Kosten für Vorhalten,
Unterhalten und Betreiben der Geräte, Anlagen und
Einrichtungen einschl. Mieten, Pacht, Gebühren und dgl.
einzurechnen.
Menge: 122,000 d
GW_XX 501: 000000

**01.01.01.003 Räumen der Baustelle**
Räumen der Baustelle
von allen Geräten, Anlagen, Einrichtungen und dgl.
Benutzte Flächen und Wege entsprechend dem ursprünglichen Zustand unter Wahrung der  landschaftspflegerischen Belange ordnungsgemäß herrichten.
Verunreinigungen beseitigen.
Soweit nicht für bestimmte Leistungen für das Räumen der Baustelle gesonderte Positionen im Leistungsverzeichnis enthalten sind, gilt die Pauschale für alle Leistungen der Gesamtmaßnahme.
Menge: 1,000 psch
GW_XX 501: 000000

**01.01.01.004 Bauschild anfertigen, aufstellen, umsetzen und abbauen**
Bauschild anfertigen, aufstellen, umsetzen und  abbauen

Bauschild nach Vorgabe des AG anfertigen und beschriften, einschließlich Aufstellvorrichtung zur Baustelle anfahren, standsicher aufstellen. Notwendige Erdarbeiten ausführen, Fundamente herstellen. Statischen Nachweis erbringen. Bauschild während der Bauzeit unterhalten und säubern.
Größe 1,5 / 1,2 m, Unterkante ca. 2,0 m über OK Gelände

Bauschild des AG einschließlich der Aufstellvorrichtung und der Fundamente im Zuge des Bauablaufes abbauen, benutze Fläche entsprechend dem ursprünglichen Zustand herrichten. Baustellenschild an neue Stelle und nach Angaben des AG wieder aufstellen.

Bauschild und Aufstellvorrichtung abbauen, Fundamente abbrechen. Abbruchgut nach Wahl des AN verwenden. Benutze Fläche entsprechend dem ursprünglichen Zustand herrichten

Material: Holz, Informationsfläche: kunststoffbeschichtet.
Menge: 1,000 St
GW_XX 501: 000000

**01.01.01.005 Anliegerinfo mit Handzetteln durchführen**
Anliegerinfo mit Handzetteln durchführen

Anfertigung und Verteilung von Handzetteln zur Anliegerinformation über den Bauablauf mit Informationen über Termine für Sperrungen, zur Müllbeseitigung etc.
Information der Anlieger erfolgt abhängig vom Bauablauf mehrfach und bei Änderungen bereits bekannt gemachten Terminen.
Menge: 1,000 psch
GW_XX 501: 000000

**01.01.01.006 Mülltonnen bis 240 Liter im Baubereich transportieren**
Mülltonnen bis 240 Liter im Baubereich transportieren

Transport von Mülltonnen bis 240 l im Baustellenbereich während der gesamten Baumaßnahme, einschließlich Bereitstellung der Tonnen am Sammelplatz für die jeweiligen Abfuhrtermine sowie Rücktransport und Rückstellung an den regulären Standorten nach der Leerung.
Die Leistung umfasst sämtliche erforderlichen Transporte für Restmüll-, Bio-, Papier- und Wertstofftonnen bis 240 l für maximal ca. 10 gleichzeitig betroffene Grundstücke. Es sind maximal vier Mülltonnen je Grundstück zu berücksichtigen.
Die Leerungstermine sind vom AN rechtzeitig mit dem zuständigen Entsorgungsunternehmen abzustimmen. Die Leistung ist auch dann auszuführen, wenn die regulären Bereitstellungsorte aufgrund der Baumaßnahme für die Entsorgungsfahrzeuge nicht erreichbar sind.
Die maximale Transportentfernung beträgt 400 m je Richtung.
Die Pauschale gilt für die gesamte Bauzeit von maximal 122 Kalendertagen und beinhaltet sämtliche Personal-, Transport-, Koordinierungs- und Nebenleistungen. Eine gesonderte Vergütung erfolgt nicht.
Menge: 1,000 psch
GW_XX 501: 000000

##### 01.01.02 Verkehrssicherung

**01.01.02.001 Verkehrszeichenpläne aufstellen/abstimmen**
Verkehrszeichenpläne zur Durchführung der Baumaßnahme
in Anlehnung an Regelpläne, auf Grundlage der aktuellen RSA 21,
ZTV-SA 97 und den TL aufstellen und der zuständigen
Verkehrsbehörde vorlegen.
Verkehrsrechtliche Genehmigungen und Sondernutzungen
bei der Verkehrsaufsicht und Amt Tiefbau und Verkehr beantragen.
Die hierfür erhobenen Gebühren werden direkt vom AG übernommen.
Pläne digital auf CD sowie 2-fach als Farbplot übergeben.

In der Ausschreibungsunterlagen ist ein Plan für die großräumige Verkehrsumleitung beigefügt. Der soll als Grundlage benutzt werden.
Menge: 1,000 psch
GW_XX 501: 000000

**01.01.02.002 Aktualisierung von Verkehrszeichenplänen**
Aktualisierung von Verkehrszeichenplänen
Auf Anweisung des AG sind die Verkehrszeichenpläne auf Grundlage des erstellten Verkehrsführungsplans zu aktualisieren und dem AG 2-fach auf Papier zu übergeben.
Menge: 1,000 St
GW_XX 501: 000000

**01.01.02.003 Herstellung der Verkehrssicherung nach den Vorgaben der Verkehrsanordnung,**
Herstellung der Verkehrssicherung nach den Vorgaben der Verkehrsanordnung,
Kennzeichnen der Baustelle nach der StVO und den Anordnungen des Auftraggebers bzw. der Verkehrsaufsichtsbehörde mit den erforderlichen Verkehrs- und Hinweiszeichen.
Für die Verkehrssicherung und Aufrechterhaltung des Anliegerverkehrs einschließlich der Einfahrten während der Bauzeit sowie Einholen der genehmigten Beschilderungs- und Sperrplänen  von den zuständigen Behörden und Ämtern.
(Die Gebühren zur Einholung der Genehmigungen werden durch den AG getragen).
Verkehrssicherung während der Bauzeit gemäß RSA 95 und ZTV-SA 97 liefern und aufbauen.  Diese beinhaltet u. a. Abschrankungen (alle reflektierend), Schutz- und Sicherheitseinrichtungen sowie Beleuchtung der hierfür benötigten Geräte.
Bei Bedarf Säubern von Schnee und Eis sowie Streuen der Verkehrsflächen im Baustellenbereich, einschließlich der Fahr- und Fußgängerbrücken.

Miete und Pacht für Sicherungseinrichtungen werden in der Pos. Vorhalten/ Betreiben abgerechnet.
Menge: 1,000 psch
GW_XX 501: 000000

**01.01.02.004 Baustellenkennzeichnung / Verkehrssicherung betreiben**
Baustellenkennzeichnung / Verkehrssicherung betreiben
(Kalendertage)

Kennzeichnen der Baustelle nach der StVO und den Anordnun- gen des Auftraggebers bzw. der Verkehrsaufsichtsbehörde mit den erforderl. Verkehrs- und Hinweiszeichen.
Für die Verkehrssicherung und Aufrechterhaltung des Anlieger- verkehrs einschließlich der Einfahrten während der Bauzeit sowie Einholen der genehmigten Beschilderungs- und Sperrpläne für Zwischenzustände bzw. Bauabschnitte von den zuständigen Behörden und  Ämtern.
(Die Gebühren zur Einholung der Genehmigungen werden durch den AG getragen).
Im Leistungsumfang enthalten ist Vorhalten, Kontrollieren, Unterhalten und erforderliches geringfügiges Umsetzen der Verkehrssicherung während der Bauzeit.
Verkehrssicherung während der Bauzeit gemäß RSA 95 und ZTV-SA 97 liefern, aufbauen, unterhalten,  umsetzen und ab- bauen. Diese beinhaltet u. a. Abschrankungen (alle reflektierend), Schutz- und Sicherheitseinrichtungen sowie Beleuchtung der hierfür benötigten Geräte.

Bei Bedarf Säubern von Schnee und Eis sowie Streuen der Verkehrsflächen im Baustellenbereich, einschließlich der Fahr- und Fußgängerbrücken.
Menge: 122,000 d
GW_XX 501: 000000

**01.01.02.005 Fußgängerbrücke**
Fußgängerbrücke
herstellen, vorhalten, unterhalten und beseitigen, einschl. der Längstransporte unter der Fußgängerbrücke und den sonstigen Erschwernissen bei der Durchführung der Straßenbauarbeiten.
Menge: 3,000 St
GW_XX 501: 000000

**01.01.02.006 Quer- bzw. Längsabsperrungen zum Gehweg aufstellen.**
Quer-bzw. Längsabsperrungen zum Gehweg aufstellen.
Absperrschranken (H=1000 mm) aufstellen, unterhalten (ca. 1 Monat) und nach Beendigung der Baumaßnahme wieder  abbauen.
Die Absperrschranken sind ständig dem Bauablauf anzupassen,
einschließlich aller Lade-, Transport- und Nebenarbeiten.
Elektrische Warnleuchten bei Querabsperrungen ein- oder doppelseitig im Abstand von 1,0 m.
Elektrische Warnleuchten bei Längsabsperrungen doppelseitig oder mit Rundstrahler im Abstand  von max. 10,0 m.

70 v.H. des Preises werden nach Aufstellen, der Rest wird nach Entfernen vergütet.
Menge: 100,000 m
GW_XX 501: 000000

**01.01.02.007 Absperrungen der Vorposition umsetzen**
Zusätzliche, vom AG angeordnete abschnittsweise Umsetzung der Verkehrssicherung, die über das übliche Umsetzen im Zuge der Unterhaltung hinausgeht.
Absperrungen der Vorposition umsetzen, Absperrschranken abschnittsweise  umsetzen.
Vorübergehende Sicherungsmaßnahmen durchführen.
Zwischen den einzelnen Baufeldern und innerhalb der einzelnen Bauabschnitte zur Sicherung der Geh- und Notwege.
Menge: 1,000 psch
GW_XX 501: 000000

**01.01.02.008 Haltverbotszone einrichten/vorhalten**
Haltverbotszone einrichten/vorhalten

Haltverbotszone gemäß straßenverkehrsbehördlicher Anordnung mit VZ 283 und Zusatzschildern anfahren, aufstellen, vorhalten und wieder abbauen. In diese Pos. sind max. 6.Stück (ggf. auch auf der gegenüberliegenden Fahrbahnseite) VZ 283 mit Zusatzschild während der Bauzeit einzurechnen.

Beschilderung spätestens am 5. Kalendertag vor dem geplanten, mit dem AG abgestimmten Baubeginn / Bautermin gemäß
straßenverkehrsbehördlicher Anordnung aufstellen und ein
Aufstellprotokoll anfertigen. Das Protokoll ist dem AG zu
übergeben.

Beschilderung bis zum Baubeginn insbesondere hinsichtlich des Zustandes und der ordnungsgemäßen Aufstellung kontrollieren und nach Beendigung der Arbeiten sofort abbauen und abfahren.

Die ZTV-SA ist Bestandteil des Bauvertrages und ist beim Aufstellen von Verkehrszeichen und Materialien zu berücksichtigen!
Menge: 6,000 St
GW_XX 501: 000000

### 02 -- Straßenbau --

#### 02.01 Rückbau Verkehrsfläche

##### 02.01.01 Rückbau Fahrbahn

**02.01.01.001 Fahrbahnbefestigung aus Asphalt fräsen, Deckschicht**
Fahrbahnbefestigung aus Asphalt fräsen.
Sortenreines Fräsen der Asphaltdeckschicht und Asphaltbinderschicht.

Fahrbahnbefestigung aus Asphalt fräsen und Material vollständig aufnehmen.

aus Asphaltbeton
Bereich:  Fahrbahn
Frästiefe:  12,0 cm bis 17,0 cm
Breite der Fräsfläche:  entsprechend Bestand

Ränder senkrecht abkanten und an Einbauten nacharbeiten. Einzurechnen sind
alle Erschwernisse, die durch Straßenabläufe und Schacht-, Schieber- und
Hydrantenabdeckungen entstehen.

Fläche reinigen, nicht festhaftende Schichten lösen, anfallende Stoffe laden.

Anfallendes Asphaltfräsgut einer Wiederverwertung zuführen.

Unebenheiten der gefrästen Fläche höchstens 10,0 mm innerhalb einer 4,0 m
langen Messstrecke in Längs- und Querrichtung.
Menge: 670,110 m2
GW_XX 501: 000000

**02.01.01.002 Fahrbahnbefestigung aus Asphalt fräsen, Tragschicht**
Fahrbahnbefestigung aus Asphalt fräsen.
Sortenreines Fräsen der Asphalttragschicht.

Fahrbahnbefestigung aus Asphalt fräsen und Material vollständig aufnehmen.

aus Asphaltbeton
Bereich:  Fahrbahn
Frästiefe:  12,0 cm bis 17,0 cm
Breite der Fräsfläche:  entsprtechend Bestand

Ränder senkrecht abkanten und an Einbauten nacharbeiten. Einzurechnen sind
alle Erschwernisse, die durch Straßenabläufe und Schacht-, Schieber- und
Hydrantenabdeckungen entstehen.

Fläche reinigen, nicht festhaftende Schichten lösen, anfallende Stoffe laden.

Anfallendes Asphaltfräsgut einer Wiederverwertung zuführen.

Unebenheiten der gefrästen Fläche höchstens 10,0 mm innerhalb einer 4,0 m
langen Messstrecke in Längs- und Querrichtung.
Menge: 670,110 m2
GW_XX 501: 000000

**02.01.01.003 Würfelsteine aus Beton aufnehmen und abfahren**
Wasserlaufwürfelsteine aus Beton aufnehmen und abfahren

Betonwürfelsteine in Beton versetzt inklusive Fundamentbeton
aufnehmen laden und zur Verwertung abfahren.

Art des Pflasters:
Betonwürfelsteine einreihig bis 16 cm Dicke
Menge: 129,470 m
GW_XX 501: 000000

**02.01.01.004 Hochbordstein aus Beton aufnehmen und abfahren**
Hochbordstein aus Beton aufnehmen und abfahren

Hochbordstein aus Beton einschl. Fundament und
Rückenstütze aus Beton in einer Stärke bis 20 cm aufnehmen, laden
und auftragnehmerseitig abfahren und einer Verwertung zuführen.
Menge: 77,780 m
GW_XX 501: 000000

**02.01.01.005 Tiefbordstein aus Beton aufnehmen und abfahren**
Tiefbordstein aus Beton aufnehmen und abfahren

Tiefbordstein aus Beton einschl. Fundament und
Rückenstütze aus Beton in einer Stärke bis 20 cm aufnehmen, laden
und auftragnehmerseitig abfahren und einer Verwertung zuführen.
Menge: 109,130 m
GW_XX 501: 000000

**02.01.01.006 Straßenablauf ausbauen und abfahren**
Straßenablauf ausbauen und abfahren

Straßenablauf in der Fahrbahn inkl. Aufsatz, sonstiges Aufbruchgut und einschließlich der erforderlichen Erdarbeiten nach DIN 18300 ausbauen. Sämtliche Stoffe und Aushub laden und einer Wiederverwertung zuführen.

Straßenablauf aus
Material:  Betonfertigteilen
Ausbautiefe:  bis 1,5 m

Durch den Abbruch entstandene Baugrube mit geeignetem Boden verfüllen und verdichten, inkl. Boden liefern.
Menge: 4,000 St
GW_XX 501: 000000

**02.01.01.007 Entwässerungsleitung ausbauen und abfahren**
Entwässerungsleitung ausbauen und abfahren

Entwässerungsleitung (Straßenablaufanschlussleitung) ausbauen einschließlich der erforderlichen Erdarbeiten nach DIN 18300. Sämtliche Stoffe und Aushub laden und einer Wiederverwertung zuführen.

Rohrleitung aus
Material:  Beton
Nennweite:  bis DN 150
Tiefe:  bis 1,50 m
Böden:  Sand mit geringem Asphalt- und Betonanteil
Menge: 8,800 m
GW_XX 501: 000000

**02.01.01.008 Schieber- und Hydrantenkappen ausbauen**
Schieber- und Hydrantenkappen ausbauen

Vorhandene Schieberkappen (Wasser oder Gas) freilegen, und Kappen ausbauen, Gestänge vor Beschädigung sichern.
Umgebende Fläche = Pflaster/ wassergebundene Deckschicht
Aufbrucharbeiten und Erdarbeiten zum Freilegen der Kappen werden nicht gesondert vergütet und sind ein zu rechnen.
Die Verlängerung und Verkürzung des Gestänges erfolgt durch die Stadtwerke Elmshorn und ist ggf mit der Stadtwerke Elmshorn abzustimmen.
Die alten Kappen sind zum Betriebshof der Stadtwerke zu transportiren.
Transportentfernung ca. 5,0 km.
Menge: 9,000 St
GW_XX 501: 000000

**02.01.01.009 Schieber- und Hydrantenkappen einbauen**
Schieber- und  Hydrantenkappen einbauen

Schieberkappen (Hydrant, Wasser, oder Gas) auf neue planmäßige Höhe setzen.
Umgebende Fläche = Pflaster
Die neuen Kappen werden von den Stadtwerken beigestellt. Die neuen Kappen sind vom Betriebshof der Stadtwerke abzuholen.
Transportentfernung ca. 5,0 km.
Die Verlängerung und Verkürzung des Gestänges erfolgt durch die Stadtwerke Elmshorn.
Inkl. Umpflasterung um Schieberkappe herstellen.
Mindestmaß der Umpflasterung 30x30 cm
einschl. der Lieferung aller Materialien (Mörtel und graues
Granitkleinpflaster) und der erforderlichen Nebenarbeiten.
Menge: 9,000 St
GW_XX 501: 000000

**02.01.01.010 Oberboden abtragen, laden und abfahren**
Oberboden, profilgerecht abtragen, laden und abfahren
Bodengruppe 3b DIN 18915 (schwach bindig, kiesig),
eine Bodengruppe, Bodengruppe 1 GU DIN 18196 (Kies-Schluff-Gemisch),
Abtragshöhe bis 30 cm, Mengenermittlung nach Aufmaß an der Entnahmestelle.
Bereich: seitlicher Streifen links neben Fahrbahn, Abtrag in ca.1 m breitem Streifen
Menge: 99,410 m2
GW_XX 501: 000000

**02.01.01.011 Boden aus Abtragsbereichen profilgerecht abtragen und abfahren**
Boden aus Abtragsbereichen profilgerecht abtragen und abfahren

Nicht überwachungsbedürftiger Boden aus Abtragsbereichen profilgerecht nach DIN 18300 abtragen, laden und nach Wahl des AN verwerten.

Abtragsbereich:  Fahrbahn
Abtrag:  in zusammenhängenden Flächen

Bodenbeschaffenheit:  Kies-Sand-Schluff-Gemisch mit Ziegel- und Asphaltanteilen
Zuordnungsklasse LAGA/EBV:  Z0/BM0
Abtragsstärke:  bis 0,45 m

Das Herstellen des Planums wird gesondert vergütet.

Der abgefahren Boden ist gemäß Kreislaufwirtschaftsgesetz (KrWG) i.V. m. der Nachweisverordnung (NachwV) zu verwerten. Ist ein Verwertung nicht möglich, ist Boden gemeinwohlverträglich zu beseitigen.

Abgerechnet wird nach Abtragsprofilen mit Kontrolle über Wiegescheine der Annahmestelle.
Die Abfuhrlieferscheine sind unaufgefordert dem AG zur nächsten Baubesprechung zur Unterschrift zur Verfügung zu stellen.
Menge: 344,996 m3
GW_XX 501: 000000

**02.01.01.012 Planum Abweichung +/-2cm EV2 45MPa**
Planum herstellen, zulässige Abweichung von der Sollhöhe +/- 2 cm, Verformungsmodul mind. EV2 45 MPa.
Menge: 670,110 m2
GW_XX 501: 000000

**02.01.01.013 Vorh. Schachtabdeckungen aufnehmen und beseitigen**
Vorh. Schachtabdeckung aufnehmen und beseitigen

Vorh. Schachtabdeckung aufnehmen und unternehmerseits
beseitigen bzw. dem AG zur Verfügung stellen.
Menge: 2,000 St
GW_XX 501: 000000

##### 02.01.02 Rückbau Gehweg

**02.01.02.001 Plattenbefestigung aus Beton aufnehmen und abfahren**
Plattenbefestigung aus Beton aufnehmen und abfahren

Plattenbefestigung verschiedener Größen aus Beton (50x50; 25x50, 75x50, etc) aufnehmen, laden und zur Verwertung abfahren.

Art des Pflasters:  Betonsteinplatten bis 8 cm Dicke
Menge: 105,880 m2
GW_XX 501: 000000

**02.01.02.002 Pflasterbefestigung aus Beton aufnehmen und abfahren**
Pflasterbefestigung aus Beton aufnehmen und abfahren

Pflasterbefestigung verschiedener Größen aus Beton aufnehmen, laden und
zur Verwertung abfahren.

Art des Pflasters:  Betonsteinpflaster und Warbenpflaster bis 10 cm Dicke
Menge: 72,610 m2
GW_XX 501: 000000

**02.01.02.003 Pflasterbefestigung aus Naturstein aufnehmen und abfahren**
Pflasterbefestigung aus Naturstein (Mosaikpflaster) aufnehmen und abfahren

Pflasterbefestigung in Beton versetzt inkl. Beton Bettung aufnehmen, laden und
zur Verwertung abfahren.

Art des Pflasters:  Natursteinmosaikpflaster
Menge: 5,000 m2
GW_XX 501: 000000

**02.01.02.004 Boden aus Abtragsbereichen profilgerecht abtragen und abfahren**
Boden aus Abtragsbereichen profilgerecht abtragen und abfahren

Nicht überwachungsbedürftiger Boden aus Abtragsbereichen profilgerecht nach DIN 18300 abtragen, laden und nach Wahl des AN verwerten.

Abtragsbereich:  Fahrbahn
Abtrag:  in zusammenhängenden Flächen
Bodenbeschaffenheit:  Kies-Sand-Schluff-Gemisch mit Ziegel- und Asphaltanteilen
Zuordnungsklasse LAGA/EBV:  Z0/BM0
Abtragsstärke:  bis 0,45 m

Das Herstellen des Planums wird gesondert vergütet.

Der abgefahren Boden ist gemäß Kreislaufwirtschaftsgesetz (KrWG) i.V. m. der Nachweisverordnung (NachwV) zu verwerten. Ist ein Verwertung nicht möglich, ist Boden gemeinwohlverträglich zu beseitigen.

Abgerechnet wird nach Abtragsprofilen mit Kontrolle über Wiegescheine der Annahmestelle.
Menge: 91,745 m3
GW_XX 501: 000000

**02.01.02.005 Planum Abweichung +/-2cm EV2 45MPa**
Planum herstellen, zulässige Abweichung von der Sollhöhe +/- 2 cm, Verformungsmodul mind. EV2 45 MPa.
Menge: 183,490 m2
GW_XX 501: 000000

#### 02.02 Neubau Verkehrsflächen

##### 02.02.01 Straßenentwässerung

**02.02.01.001 Baugruben ausheben und verfüllen. T bis 1,5 m**
Baugruben ausheben und verfüllen. T bis 1,5 m

Baugruben im Zusammenhang mit dem Einbau der Anschlussleitungen der Straßenabläufe (DN 150) und der Straßenabläufe selbst in Einzelbaugruben.
Breite der Baugrube gemäß ZTV-Siele Hmb. Die Verbreiterung im Bereich der Straßenabläufe ist einzurechnen.

Baugrube ab Oberkante der ungebundenen Tragschicht der Straßenbefestigung bis Unterfläche Leitungszone herstellen, nach Ausbau der Leitungen und der Straßenabläufe (geson-derte Positionen) verfüllen und lagenweise verdichten.
Im Einheitspreis sind folgende Leistungen erfasst:
- Herstellen, vorhalten und abbauen des Baugrubenverbaus
- erforderliche Suchaufgrabungen zum Feststellen von Fremdleitungen, für das Einbringen des Verbaus
- Fremdleitungen sichern nach gesonderter Position.
- Ausheben des Bodens der Klassen 3 und 4 gem. DIN 18300,
  Abschn. 2.2,
- Zufüllen und Verdichten der Baugrube bis UF herzustellender
  Straßenbefestigung,
- Liefern von gut verdichtungsfähigem Sand bzw. von stark sandigem Kies, Größtkorn 20 mm, für den Bereich der Leitungszone, Verdichtbarkeitsklasse V1 gem. ZTVA-STB (Siehe
  auch ZTV-Siele, Nachweis der Bodenverdichtung)
- Lagern und wieder einbauen des zur Verfüllung wiederverwendbaren Aushubbodens,
- Liefern von Sand der Klasse F1 für die Frostschutzschicht.
- Liefern von Schotter für die Schottertragschicht
- Abfahren des verdrängten Aushubbodens zur freien Verwendung des "AN",

Sielsohlentiefe bis 1,5 m
für Rohre DN 160
Menge: 15,000 m
GW_XX 501: 000000

**02.02.01.002 Füllsand liefern, einbauen und verdichten**
Füllsand liefern, einbauen und verdichten.
verdichtungsfähig, nichtbindig, Größtkorn 8 mm,
Schlämmkornanteil höchstens 15 Prozent,
zum Zufüllen der Baugrube und als Material für die Leitungszone
bis UK Straßenoberbau liefern.
Frostsicheres Material profilgerecht einbauen und maschinell und von Hand in den Zwickelbereichen verdichten, einschl. Herstellung des Feinplanums.
Ebenheit auf der Oberfläche der Frostschutzschicht +/- 1 cm auf 4 Meter Länge.
Einbaubereich: Grabenverfüllung
Menge: 10,000 m3
GW_XX 501: 000000

**02.02.01.003 Zulage für Bodenaushub in Handschachtung**
Zulage für Bodenaushub in Handschachtung

Zulage zur Position 'Boden auskoffern und entsorgen' bzw. zur Position 'Baugrube herstellen', wenn dies wegen vorgefundener Hindernisse, Leitungen oder mit Rücksicht auf die Bebauung zwingend erforderlich ist.
Handschachtung auf Anordnung der örtlichen Bauaufsicht des "AG" durchführen.
Menge: 20,000 m3
GW_XX 501: 000000

**02.02.01.004 Nicht wiederverwendbaren Boden ausbauen, laden und abfahren, BM0**
Nicht wiederverwendbaren Boden ausbauen, laden und abfahren, BM0

auf Anweisung der örtlichen Bauaufsicht ausheben und
zur freien Verwendung des "AN" abfahren.
Als Ersatz für den ausgehobenen Boden gut verdichtungsfähigen Sand bzw. stark sandigen Kies, Größtkorn 20 mm, liefern und einbauen.
Menge: 10,000 m3
GW_XX 501: 000000

**02.02.01.005 1-reihigen Wasserlauf herstellen**
1-reihigen Wasserlauf herstellen

Betonwürfelsteine 16 x 16 x 14 cm liefern und auf 20cm
Betonbettung aus C 20/25 nach Flucht und öhe einbauen.
einschl. der erforderlichen Erdarbeiten, Schnitten, Liefern und Einbauen des Betons.
Bereich: Entlang der Hohlbordrinne
Menge: 72,000 m
GW_XX 501: 000000

**02.02.01.006 2-reihigen Wasserlauf herstellen**
2-reihigen Wasserlauf herstellen

Betonwürfelsteine 16 x 16 x 14 cm liefern und auf 15cm
Betonbettung aus C 20/25 einbauen.
einschl. der erforderlichen Erdarbeiten, Schnitten, Liefern und Einbauen des Betons.
Bereich: Hinterer Bereich des Wenddehammers
Menge: 13,500 m
GW_XX 501: 000000

**02.02.01.007 Muffenloses Vollwand-Kunststoffrohr DN/OD 160 PVC-U, HS-R-Rohr, System Funke oder glw., Farbe oder farbige Markierung: blau,**
Muffenloses Vollwand-Kunststoffrohr DN/OD 160PVC-U, HS-R-Rohr, System Funke oder glw.,
Farbe oder farbige Markierung: blau,
aus weichmacherfreiem Polyvinylchlorid (PVC-U),
in Anlehnung an die DIN EN 1401-1, jedoch mit erhöhter Wanddicke, Ringsteifigkeit nach ISO 9969 mind. 12 kN/m²,
glattwandig, mit DIBt-Zulassung, inkl. der für die fachgerechte Verlegung erforderlichen Doppelmuffen mit innen liegendem Steg und zwei fest eingelegten, ölbeständigen FE-Dichtungen, liefern und verlegen, einschl. der erforderlichen Rohrschnitte.
Ein Nachweis der Fremdüberwachung bzw. der Mitgliedschaft des Rohrherstellers in der Güteschutzgemeinschaft Kunststoffrohre e.V. ist dem Angebot
beigefügt.
Nach der Grabenverfüllung bis zum vorgesehenen Planum und dem Rückbau des Verbaus sind sämtliche Haltungen auf Dichtheit  nach DIN 4033 / DIN EN 1610 mit Luft bzw. Wasser zu prüfen. Sämtliche damit zusammenhängende Kosten sind in diese Position einzukalkulieren. Kosten der Dichtheitsprüfung einschließlich Beschaffung und Beseitigung von Wasser, falls eine Prüfung mit Luft nicht zum Ergebnis führt, trägt der AN.
Für Regenwassergrundstücksanschlüsse.

B i e t e r a n g a b e n :
--------------------------
- Rohrhersteller: '..........'....................................................''

(vom Bieter einzutragen)
Menge: 25,000 m
GW_XX 501: 000000

**02.02.01.008 Bogen DN/OD 160 PVC-U (15°/30°/45°), System Funke oder gleichwertig, Farbe oder farbige Markierung: blau,**
Bogen DN/OD 160 PVC-U (15°/30°/45°), Farbe oder farbige Markierung: blau,

aus weichmacherfreiem Polyvinylchlorid (PVC-U), nach DIN EN 1401-1 wandverstärkt, glattwandig, mit einem Durchmesser-Wanddickenverhältnis SDR 34, mit DIBt-Zulassung, mit angeformten Muffen und fest eingelegten, ölbeständigen FE-Dichtungen, liefern und verlegen.

Es ist eine Fotodokumentation zu führen, die als Abrechnungsgrundlage verwendet werden kann. Fotos sind entsprechend dem Aufmaßblatt bei zu fügen.
Menge: 15,000 St
GW_XX 501: 000000

**02.02.01.009 Doppelmuffe DN/OD 160 PVC-U, Farbe oder farbige Markierung: blau,**
Doppelmuffe DN/OD 160 PVC-U, Farbe oder farbige Markierung: blau,
aus weichmacherfreiem Polyvinylchlorid (PVC-U),
nach DIN EN 1401-1 wandverstärkt, glattwandig,
mit einem Durchmesser-Wanddickenverhältnis SDR 34,
mit DIBt-Zulassung
mit innen liegendem Steg, mit 2 angeformten Muffen und fest eingelegten, ölbeständigen FE-Dichtungen, liefern und verlegen.

Es ist eine Fotodokumentation zu führen, die als Abrechnungsgrundlage verwendet werden kann. Fotos sind entsprechend dem Aufmaßblatt bei zu fügen.
Menge: 5,000 St
GW_XX 501: 000000

**02.02.01.010 Straßenablauf 500 x 500 aus Kunststoff liefern und einbauen**
Straßenablauf aus Kunststoff liefern und einbauen

Straßenablauf aus Kunststoff PP für Nassschlamm

Straßenablauf analog DIN 4052 aus Kunststofffertigteilen last-entkoppelt, teleskopier- und drehbar, mit horizontalen und vertikalen Versteifungs- und Verankerungsrippen, durch integrierte verschiebesichere EPDM-Lippendichtung wasserdicht bis 0,5 bar analog DIN 4030.
Ablauf bestehen aus:

Werkstoff Polypropylen

inklusive Aufsatz 500x500 Pultform
Klasse D 400 entsprechend DIN EN 124, DIN 1229, Pultform,
mit umlaufender Tropfkante zur Aussteifung des Ablaufkörpers,
Rahmenaußenmaße 500 x 500mm,
Rahmen aus Gusseisen, hochziehbar, umlaufend geschlossen, mit vorgeformten, bei Bedarf ausschlagbaren Bauzeitentwässerungen, mit PEWEPREN-Einlagen
Rost aus Gusseisen, ohne Arretierung, gesichert durch Eigengewicht nach DIN 1229,
Schlitzweite 37,5 mm

Straßenablauf einschließlich Aufsatz ohne Schmutzeimer liefern und entsprechend der Einbau- und Bedienungsanleitung des Herstellers einbauen und an Anschlussleitung anschließen.
Die Erdarbeiten für den Straßenablauf sind in die Position einzukalkulieren.

Hersteller:''........................................''
Menge: 1,000 St
GW_XX 501: 000000

**02.02.01.011 Straßenablauf 300 x 500 aus Kunststoff liefern und einbauen**
Straßenablauf aus Kunststoff liefern und einbauen

Straßenablauf PP 300 x 500 für Nassschlamm

Straßenablauf analog DIN 4052 aus Kunststofffertigteilen last-entkoppelt, teleskopier- und drehbar, mit horizontalen und vertikalen Versteifungs- und Verankerungsrippen, durch integrierte verschiebesichere EPDM-Lippendichtung wasserdicht bis 0,5 bar analog DIN 4030. Oberteile kompatibel zu Aufsatz mit umlaufender Tropfkante aus Gusseisen sowie EPS-Combischalungshilfe für die Ausbildung des Betonauflagers des Aufsatzes und Einlegen in Aufsatzrahmen gegen Schmutzeintrag in der Bauphase.
Ablauf bestehen aus:

PP Konus 11 mit EPDM-Dichtung, zulässige Abwinklung zum Unterteil bis 10%
Gewicht: 2,6 kg, Bauhöhe: 35 cm Einsteckmaß 270 +/-30 mm
Werkstoff Polypropylen
Artikelnummer 89012

PP Ober- / Zwischenteil 3 mit Ablaufstutzen DN/OD 160, zulässige Abwinklung zum Unterteil bis 10%
Gewicht: 2,8 kg, Bauhöhe: 35 cm, Einsteckmaß 280 +/- 10mm
Werkstoff Polypropylen
Artikelnummer 89014

PP Boden 2a, rund, drehbar, ohne Stutzen für Ausführung Nassschlamm
Gewicht: 2,5 kg, Bauhöhe: 35 cm.
Werkstoff Polypropylen
Artikelnummer 89011

und Aufsatz 300x500 Pultform
Klasse D 400 entsprechend DIN EN 124, DIN 1229, Pultform, Bauhöhe 100 mm,
mit umlaufender Tropfkante zur Aussteifung des Ablaufkörpers,
nur in Kombination mit Ablaufkörper PP,
Rahmenaußenmaße 300 x 500mm,
Rahmen aus Gusseisen, hochziehbar, umlaufend geschlossen, mit vorgeformten, bei Bedarf ausschlagbaren Bauzeitentwässerungen, mit PEWEPREN-Einlagen, mit Eimerauflage für Eimer nach DIN 4052.
Rost aus Gusseisen, ohne Arretierung, gesichert durch Eigengewicht nach DIN 1229,
Schlitzweite 37,5 mm
Einlaufquerschnitt 600 cm²
Gewicht 54,5 kg
Klasse D 400

Straßenablauf einschließlich Aufsatz ohne Schmutzeimer liefern und entsprechend der Einbau- und Bedienungsanleitung des Herstellers einbauen und an Anschlussleitung anschließen. Die Erdarbeiten für den Straßenablauf sind in die Position einzukalkulieren.
Menge: 1,000 St
GW_XX 501: 000000

**02.02.01.012 Hohlbordrinne liefern und einbauen**
Hohlbordrinne monolithisch, einteiliger Rinnenkörper, aus frost- und tausalzbeständigem  Polymerbeton, Farbe betongrau, Belastungsklasse D 400 nach DIN EN 1433 liefern und in Beton C25/30 nach Flucht und Höhe, gem. Lagepläne, setzten
Nennweite 10,0 cm,
Baubreite 15,0 cm,
Baulänge 100,0 cm,
Bauhöhe 30,5 cm bis OK Bord, mit Wasserspiegelgefälle,
inklusive 12,0cm Bordhöhe,
mit vier seitlichen Einlauföffnungen pro Stück,
bei Bedarf sind die Öffnungen für die Bauphase mit einem geeigneten Klebeband abzukleben,
mit seitlichem Einlaufquerschnitt von min. 147cm²/m,
mit Ausnehmungen an der Außenwand zur Verankerung im Fundamentbeton,
mit einseitiger Nut am Rinnenstoß zum optionalen Abdichten,
liefern und nach Angaben des Herstellers, ZTV Pflaster-StB und DIN 18318  einbauen, inkl. liefern des benötigten Beton für das Fundament und
Rückenstütze.

Beispiel: ACO Kerbdrain oder gleichwertig

Hersteller: '..........'........................................''
Menge: 31,000 m
GW_XX 501: 000000

**02.02.01.013 Einlaufkasten für Holbordrinne**
Einlaufkasten passend für Hohlbordrinne
inklusive 12,0cm Bordhöhe,
mit zwei seitlichen Einlauföffnungen pro Stück,
mehrteilig, bestehend aus Oberteil und Unterteil,
optional bauseits verklebt*,

Oberteil:
Bauhöhe 37,0 cm,
Baulänge 55,0 cm
Baubreite 42,5 cm,
mit einseitiger Nut am Rinnenstoß zum optionalen Abdichten,
passend für Einlaufkastenunterteil aus Polymerbeton Kurzform  und Langform,

mit integrierter Auflagefläche aus Gusseisen EN-GJS,
Abdeckungen mit schraublos, verkehrssicher verriegelter Drainlock Arretierung als:
·  geschlossene Abdeckplatte NW 300 Kl. E600 DIN EN 1433 aus Kugelgraphitgusseisen (EN-GJS) mit Verschiebesicherung,

Unterteil:
Typ Kurzform aus frost- und tausalzbeständigem Polymerbeton mit Bauhöhe 36,5cm, mit Lippenlabyrinthdichtung aus NBR für waagerechten Rohranschluss DN/OD 160,

Schlammeimer:
 Kurzform Stahl verzinkt nach DIN 4052 Teil 4, nach oben entnehmbar zum Entleeren,

liefern und nach Angaben des Herstellers in Beton C25/30 nach Flucht und Höhe, gem. Lagepläne, einbauen und an Anschlussleitung anschließen.

Zum Beispiel: ACO Holbordrinne KerbDrain (City) KD 305, Einlaufkasten oder gleichwertig

Hersteller:''........................................''
Menge: 3,000 m
GW_XX 501: 000000

**02.02.01.014 monolitische Hohlbordrinne als Absenkstein, links**
monolithische Hohlbordrinne aus frost- und tausalzbeständigem Polymerbeton, Farbe betongrau, Belastungsklasse D 400 nach DIN EN 1433

Absenkstein für Hohlbordrinne
Typ Links (1-teilig), für z.B. Grundstückszufahrten,
monolithisch, einteiliger Rinnenkörper, aus frost- und tausalzbeständigem Polymerbeton, Farbe betongrau,
Belastungsklasse D 400 nach DIN EN 1433,
mit Übergang von 12,0cm auf 2,0cm Bordhöhe,
Nennweite 10,0 cm,
Baubreite 15,0 cm,
Baulänge 91,5 cm,
Bauhöhe komplett Anfang/Ende 30,5cm / 20,5cm,
mit Wasserspiegelgefälle,
ohne seitliche Einlauföffnungen,
mit einseitiger Nut am Rinnenstoß zum optionalen Abdichten,
liefern und in Beton C25/30 nach Flucht und Höhe, gem. Lagepläne, setzten
Nach Angaben des Herstellers, ZTV Pflaster-StB und DIN 18318  einbauen, inkl. liefern des benötigten Beton für das Fundament und
Rückenstütze. einbauen.

Zum Beispiel: KerbDrain KD 305 von ACO oder gleichwertig

Hersteller:''........................................''
Menge: 3,000 m
GW_XX 501: 000000

**02.02.01.015 monolithische Hohlbordrinne als Mittelstein**
Mittelstein für Hohlbordrinne
für z.B. Grundstückszufahrten,
mit 2,0cm Bordhöhe, monolithisch, einteiliger Rinnenkörper, aus frost- und tausalzbeständigem Polymerbeton, Farbe betongrau,
Belastungsklasse D 400 nach DIN EN 1433,
Nennweite 10,0 cm,
Baubreite 15,0 cm,
Baulänge 91,5 cm,
Bauhöhe 20,5cm, mit Wasserspiegelgefälle,
mit vier Einlauföffnungen pro Stück, *
ohne Einlauföffnungen, *
mit einseitiger Nut am Rinnenstoß zum optionalen Abdichten,
liefern und in Beton C25/30 nach Flucht und Höhe, gem. Lagepläne, setzten
Nach Angaben des Herstellers, ZTV Pflaster-StB und DIN 18318  einbauen, inkl. liefern des benötigten Beton für das Fundament und
Rückenstütze. einbauen.

Zum Beispiel: KerbDrain KD 305 von ACO oder gleichwertig

Hersteller:''........................................''
Menge: 16,000 m
GW_XX 501: 000000

**02.02.01.016 monolithische Hohlbordrinne als Absenkstein, rechts**
Absenkstein für Hohlbordrinne
Typ Rechts (1-teilig), für z.B. Grundstückszufahrten,
monolithisch, einteiliger Rinnenkörper, aus frost- und tausalzbeständigem Polymerbeton, Farbe betongrau,
Belastungsklasse D 400 nach DIN EN 1433,
mit Übergang von 12,0cm auf 2,0cm Bordhöhe,
Nennweite 10,0 cm,
Baubreite 15,0 cm,
Baulänge 91,5 cm
Bauhöhe komplett Anfang/Ende 30,5cm/20,5cm,
mit Wasserspiegelgefälle,
ohne seitliche Einlauföffnungen,
mit einseitiger Nut am Rinnenstoß zum optionalen Abdichten,
liefern und in Beton C25/30 nach Flucht und Höhe, gem. Lagepläne, setzten
Nach Angaben des Herstellers, ZTV Pflaster-StB und DIN 18318  einbauen, inkl. liefern des benötigten Beton für das Fundament und
Rückenstütze. einbauen.

Zum Beispiel: KerbDrain KD 305 von ACO oder gleichwertig

Hersteller: '..........'........................................''
Menge: 3,000 m
GW_XX 501: 000000

##### 02.02.02 Neubau Gehweg

**02.02.02.001 Planum nacharbeiten und verdichten**
Planum nacharbeiten und verdichten

Planum mit einer Genauigkeit von +/- 2 cm herstellen.
geforderter Verformungsmodul EV2 >= 80Pa (MN/m²)
Menge: 178,490 m2
GW_XX 501: 000000

**02.02.02.002 Schicht frostunempfindl.mineral.Stoffe Bk1,0 DPr1 Gemisch SfM 0/22 D 33cm**
Schicht aus frostunempfindlichen mineralischen Stoffen, Belastungsklasse RStO 12/24 Bk1,0, Verdichtungsgrad mind. DPr 1, aus Baustoffgemisch für Schichten aus frostunempfindlichen mineralischen Stoffen, natürliche Gesteinskörnung TL Gestein, Körnung 0/22, Schichtdicke 33 cm.
Menge: 178,490 m2
GW_XX 501: 000000

**02.02.02.003 Schottertragschicht liefern, verdichten und einbauen**
Schottertragschicht, Belastungsklasse RStO 12/24 Bk1,0
Verdichtungsgrad mind. DPr 1, aus Baustoffgemisch für Schottertragschicht, Recycling Material gemäß: RC1 (Betonrecycling),
Körnung 0/32, Schichtdicke 20 cm
Verdichtungsgrad: 150 MPa / EV2
abgerechnet wird die nach Aufmaß im verdichteten Zustand, die Eignungsnachweise sind 2 Wochen vor Einbau der Bauleitung vorzulegen.
Die Lieferscheine der Schottertragschicht sind der Bauleitung / AG unaufgefordert zu übergeben.
Menge: 178,490 m2
GW_XX 501: 000000

**02.02.02.004 Betonrechteckpflaster rot liefern und verlegen. Format: 30/15/10cm, Farbe: grau Fabrikat: Berding Beton Modula Plus, mit Minifase, Pflaster liefern und**
Betonrechteckpflaster rot liefern und verlegen.

Format: 30/15/10cm,
Farbe: rot
mit Minifase,
Pflaster liefern und verlegen in Mischverkehrsflächen
Bettung aus Brechsand-Splittgemisch 0/5 mm nach ZTV-Pflaster-StB 06 und TL-Pflaster StB 06/15
Dicke im verdichteten Zustand 3 cm
Pflasterfugen einschlämmen mit geeignetem Fugenmaterial.
Einschl. der erforderlichen Rand- und Abschlusssteine.

Zum Beispiel: Berding Beton Modula Plus oder gleichwertig

Hersteller:''........................................''
Menge: 178,490 m2
GW_XX 501: 000000

**02.02.02.005 Pflastersteine zuschneiden**
Pflastersteine zuschneiden

Zuschneiden von Pflastersteinen aus Beton in verschiedenen Größen auf Passmaß per Nassschnitt für das Verlegen an Kanten und Einfassungen in der Pflasterdecke.
Das Zuschneiden darf nur mit einem Nassschneidetisch erfolgen. Ein "Knacken" der Steine ist nicht erlaubt.
Einschl. sämtlicher Nebenarbeiten und -leistungen.

Pflasterstärke: bis 10 cm
Menge: 63,000 m
GW_XX 501: 000000

**02.02.02.006 Einfassungsstein einseitig angefast 5 cm breit, 20cm hoch, 50 cm lang liefern und in Beton setzen**
Einfassungsstein einseitig angefast aus Beton gemäß DIN EN 1340 in der Form
EF 5/20/50 grau, als geraden Stein liefern und setzen.
Fundament mit einseitiger Rückenstütze aus Beton C 12/15 gemäß
DIN EN 206.
Bettungsdicke = 15cm
Breite Rückenstütze = 15cm

Witterungswiderstandsklasse = D.
Abriebswiderstandsklasse = I.
Biegezugfestigkeitsklasse = T
Ausführung gemäß Baubeschreibung und
Ausführungszeichnungen.

Mit Einzuberechnen sind:
-Erforderliche Trennschnitte (auch Schrägschnitte)
-Erforderliche Aushubarbeiten.
-Übergangssteine
-Zuschneiden von Bordsteinen
-Fugendichtung

Die Abrechnung erfolgt nach lfd m hergestelltem Betonbord.
Menge: 110,240 m
GW_XX 501: 000000

**02.02.02.007 Rundbordsteine liefern und nach Höhenplan versetzen**
Rundbordsteine liefern und nach Höhenplan versetzen

Rundbordstein (RB) aus Beton
gem. DIN EN 1340, Typ DTI und DIN 483 RB,
Format 12/15 x 30 Länge bis 100 cm,
liefern und auf Fundament einbauen.
Fundament aus Beton C 12/15.
Fundamentdicke D = 15 cm und Rückenstütze B = 10 cm
In die Stöße ist ein wurzelfestes, bitumenimprägniertes Schaumkunststoffdichtungsband einzulegen.
Einbau der Bordsteine einschl. der ggf. erforderlicher Schnitte und der Erdarbeiten.
Menge: 119,240 m
GW_XX 501: 000000

**02.02.02.008 Tiefbordsteine liefern und nach Höhenplan versetzen**
Tiefbordsteine liefern und nach Höhenplan versetzen

Tiefbordstein (TB) aus Beton gem. DIN EN 1340, Qualität DTI,
gem. DIN EN 1340, Typ DTI und DIN 483 TB,
Format 8 x 25 cm Länge bis 100 cm,
liefern und auf Fundament einbauen.
Fundament aus Beton C 12/15.
Fundamentdicke D = 15 cm und Rückenstütze B = 10 cm
In die Stöße ist ein wurzelfestes, bitumenimprägniertes Schaumkunststoffdichtungsband einzulegen.
Einbau der Bordsteine einschl. der ggf. erforderlicher Schnitte und der Erdarbeiten.
Bereich: Grundstückszufahrten siehe Randeinfassungsplan
Menge: 15,000 m
GW_XX 501: 000000

##### 02.02.03 Neubau Straße

**02.02.03.001 Planum nacharbeiten und verdichten**
Planum nacharbeiten und verdichten

Planum mit einer Genauigkeit von +/- 2 cm herstellen.
geforderter Verformungsmodul EV2 >= 80Pa (MN/m²)
Menge: 670,110 m2
GW_XX 501: 000000

**02.02.03.002 Frostschutzschicht liefern, einbauen und verdichten**
Schicht aus frostunempfindlichen mineralischen Stoffen, Belastungsklasse RStO 12/24 Bk1,0, Verdichtungsgrad mind. DPr 1, aus Baustoffgemisch für Schichten aus frostunempfindlichen mineralischen Stoffen, natürliche Gesteinskörnung TL Gestein, Körnung 0/22, Schichtdicke 33 cm.

Bereich: Gesamte Fahrbahnbreite einschließlich eines halben Meter Randstreifens auf der linken Seite (auf der Seite auf der kein Gehweg entsteht)
Menge: 717,610 m2
GW_XX 501: 000000

**02.02.03.003 Schottertragschicht liefern, verdichten und einbauen**
Schottertragschicht, Belastungsklasse RStO 12/24 Bk1,0
Verdichtungsgrad mind. DPr 1, aus Baustoffgemisch für Schottertragschicht, Recycling Material gemäß: RC1 (Betonrecycling),
Körnung 0/32, Schichtdicke 20 cm
Verdichtungsgrad: 150 MPa / EV2
abgerechnet wird die nach Aufmaß im verdichteten Zustand, die Eignungsnachweise sind 2 Wochen vor Einbau der Bauleitung vorzulegen.
Die Lieferscheine der Schottertragschicht sind der Bauleitung / AG unaufgefordert zu übergeben.
Menge: 670,110 m2
GW_XX 501: 000000

**02.02.03.004 Betonrechteckpflaster grau liefern und verlegen. Format: 30/15/10cm, Farbe: grau Fabrikat: Berding Beton Modula Plus, mit Minifase, Pflaster liefern und**
Betonrechteckpflaster gra liefern und verlegen.

Format: 30/15/10cm,
Farbe: rot
mit Minifase,
Pflaster liefern und verlegen in Mischverkehrsflächen
Bettung aus Brechsand-Splittgemisch 0/5 mm nach ZTV-Pflaster-StB und TL-Pflaster StB in der aktuellen Version
Dicke im verdichteten Zustand 3 cm
Pflasterfugen einschlämmen mit geeignetem Fugenmaterial.
Einschl. der erforderlichen Rand- und Abschlusssteine.

Zum Beispiel: Berding Beton Modula Plus oder gleichwertig

Hersteller:''........................................''
Menge: 670,110 m2
GW_XX 501: 000000

**02.02.03.005 Pflastersteine zuschneiden**
Pflastersteine zuschneiden

Zuschneiden von Pflastersteinen aus Beton in verschiedenen Größen auf Passmaß per Nassschnitt für das Verlegen an Kanten und Einfassungen in der Pflasterdecke.
Das Zuschneiden darf nur mit einem Nassschneidetisch erfolgen. Ein "Knacken" der Steine ist nicht erlaubt.
Einschl. sämtlicher Nebenarbeiten und -leistungen.

Pflasterstärke: bis 10 cm
Menge: 78,300 m
GW_XX 501: 000000

**02.02.03.006 Pflaster angleichen von privaten Auffahrten und Zugängen**
Pflaster (von Privat) aufnehmen, seitlich lagern, auf Fahrbahnhöhehöhe angleichen und neu setzen

Bei den gepflasterten Zufahrten der Anlieger sind die Pflastersteine ca.1m auf Privatgrund aufzunehmen und seitlich zu lagern. Die Bettung wird entsprechend auf der Höhe bis zur Fahrbahn angeglichen. Für die Bettung gemäß DIN 18318 wird Brechsand 0/2 mm oder ein
Brechsand-Splitt-Gemisch nach ZTV-Pflaster-StB und TL-Pflaster StB
-neueste Fassung- verwendet.
Die Pflastersteine werden neu gesetzt.
Die notwendigen Erdarbeiten sind entsprechend in die Position einzukalkulieren.
Menge: 55,000 m2
GW_XX 501: 000000

**02.02.03.007 Betonpflaster von Privat auf öffentlichem Grund aufnehmen und auf privatem Grund lagern**
Betonpflaster von Privat auf öffentlichem Grund aufnehmen und auf privatem Grund lagern

Pflasterfläche von Grundstück Waldweg 3 auf öffentlichem Grund aufnehmen und auf dem Grundstück Waldweg 3 seitlich lagern.
Menge: 26,320 m2
GW_XX 501: 000000

**02.02.03.008 Wassergebundene Decke herstellen**
wassergebundene Decke herstellen

Material: Splitt 2/8 liefern
und 5 cm stark einbauen als Deckschicht.
Quergefälle 3%
Im Randstreifen neben der Fahrbahn (links) auf der Seite auf der kein Gehweg gebaut wird.
Menge: 47,570 m2
GW_XX 501: 000000

**02.02.03.009 Rundbordsteine liefern und nach Höhenplan versetzen**
Rundbordsteine liefern und nach Höhenplan versetzen

Rundbordstein (RB) aus Beton
gem. DIN EN 1340, Typ DTI und DIN 483 RB,
Format 12/15 x 30 Länge bis 100 cm,
liefern und auf Fundament einbauen.
Fundament aus Beton C 20/25.
Fundamentdicke D = 15 cm und Rückenstütze B = 15 cm
In die Stöße ist ein wurzelfestes, bitumenimprägniertes Schaumkunststoffdichtungsband einzulegen.

Einschl. Materiallieferung sowie aller erforderlichen Erd- und Nebenarbeiten. Der vorhandene Oberbau ist vor dem Setzen des Bordsteines ausreichend zu verdichten.
Menge: 26,070 m
GW_XX 501: 000000

**02.02.03.010 Tiefbordsteine liefern und nach Höhenplan versetzen**
Tiefbordsteine liefern und nach Höhenplan versetzen

Tiefbordstein (TB) aus Beton gem. DIN EN 1340, Qualität DTI,
gem. DIN EN 1340, Typ DTI und DIN 483 TB,
Format 10 x 25 Länge bis 100 cm,
liefern und auf Fundament einbauen.
Fundament aus Beton C 20/25.
Fundamentdicke D = 15 cm und Rückenstütze B = 10 cm
In die Stöße ist ein wurzelfestes, bitumenimprägniertes Schaumkunststoffdichtungsband einzulegen.
Einbau der Bordsteine einschl. der ggf. erforderlicher Schnitte und der Erdarbeiten.
Bereich: Geh- und Fahrbereich vor Grundstücke 9, 11, 28

Einschl. Materiallieferung sowie aller erforderlichen Erd- und Nebenarbeiten. Der vorhandene Oberbau ist vor dem Setzen des Bordsteines ausreichend zu verdichten.
Menge: 24,850 m
GW_XX 501: 000000

**02.02.03.011 Hochbordstein aus Beton liefern und nach Höhenplan versetzen, HB 15/30**
Hochbordstein aus Beton liefern und nach Höhenplan versetzen, HB 15/30

Hochbordstein (HB) aus Beton gem. DIN EN 1340, Qualität DTI, DIN 483, und TL Pflaster-StB, liefern und höhen- und fluchtgerecht auf einem Fundament gem. DIN 18318 für befahrbare Flächen aus Beton versetzen.

Hochbordstein:  HB 15 x 30
Länge:  500 bzw. 1000 mm
Farbe:  grau

Fundament und Rückenstütze mit folgenden Abmessungen:
Fundamentdicke: 20 cm
Rückenstütze: 15 cm
Betongüteklasse: C20/25

In die Stöße ist ein wurzelfestes, bitumenimprägniertes Schaumkunststoffdichtungsband einzulegen.

Einschl. Materiallieferung sowie aller erforderlichen Erd- und Nebenarbeiten. Der vorhandene Oberbau ist vor dem Setzen des Bordsteines ausreichend zu verdichten.

Hochbordsteine gemäß Höhenplan versetzen.
Menge: 19,520 m
GW_XX 501: 000000

**02.02.03.012 Schachtabdeckung liefern und einbauen - rund, Klasse D 400**
Schachtabdeckung liefern und einbauen - rund, Klasse D 400
gemäß EN 124/DIN 1229 Rahmen aus Gußeisen ohne Beton, DIN 19854-1,
mit Ringschmutzfänger, Deckel aus Gußeisen und Beton,
DIN 19584-2, mit Lüfungsöffnungen. Rahmen und Deckel
mit dämpfender Einlage.
Das Umpflastern des Schachtdeckels sowie das auf Höhe setzen ist in diese Position einzukalkulieren.
Schächte Schmutzwasserleitung
Menge: 3,000 St
GW_XX 501: 000000

**02.02.03.013 Bordstein bis 15 cm Schräg und Quer schneiden**
Bordsteine bis 15 cm breite Schräg und Quer auf Passmaß schneiden
Menge: 40,000 St
GW_XX 501: 000000

##### 02.02.04 Beleuchtung

**02.02.04.001 Kabelgraben herstellen und verfüllen**
Kabelgraben herstellen und verfüllen

Grabenquerschnitt: Tiefe ca. 0,2 m Unterkante Planum bis Grabensohle, B ca. 0,3 m
Graben in Boden der Klasse 3 bis 4 in Handarbeit und Maschienenarbeit ausheben,
nach Verlegung der Kabel lagenweise verfüllen und verdichten.
inkl. Materiallieferung (steinfreier Sand) und verlegen von Trassenwarnband in einem Abstand von 10 bis 20 cm über dem Kabel.
Überschüssiger bzw. zum Verfüllen nicht geeigneter Boden ist zur eigenen Verwendung laden und abfahren.
Der Boden ist auf der Baustelle zu fördern, zu lagern und profilgerecht wieder anzudecken. Unrat vorher und während der Arbeiten aussondern. Unrat in Eigentum des AN übernehmen und von der Baustelle entfernen.
Menge: 110,000 m
GW_XX 501: 000000

**02.02.04.002 Kabelverlegung**
Kabelverlegung

Bauseits gestelltes Kabel für die Straßenbeleuchtung verlegen.
Inkl. Trassenwarnband
Überdeckung 80 cm.
Das Kabel für die Straßenbeleuchtung ist vom Betriebshof der Stadtwerke Elmshorn abzuholen, zur Baustelle zu transportieren, ggf. auf örtlichem Baustellenlager ordnungsgemäß zwischenzulagern.
Der Termin für die Anschlüsse an die bestehende Beleuchtungsanlage ist mit den Stadtwerken Elmshorn rechtzeitig abzustimmen. Der Aufwand für die Abstimmung ist in die Position einzukalkulieren.
Transportentfernung ca. 4,5 km
Menge: 110,000 m
GW_XX 501: 000000

##### 02.02.05 Asphaltarbeiten Bauanfang Kanalbau

**02.02.05.001 Asphaltbefestigung trennen.**
Asphaltbefestigung trennen.

Asphaltbefestigung geradlinig trennen.
Trennen durch Schneiden, Schnittgut entsorgen.
Eine Abtreppung der Asphaltunterlage ist nicht zulässig.
Dicke der Asphaltbefestigung über 3 bis 6 cm.
Menge: 10,000 m
GW_XX 501: 000000

**02.02.05.002 Asphaltdeckschicht fräsen.**
Asphaltdeckschicht fräsen.

Asphalt fräsen und Fräsgut aufnehmen.
Anschlusskante geradlinig auf Frästiefe herstellen.
Asphaltdeckschicht.
Der vorhandene Wasserlauf aus Gussasphalt und Betonwürfelsteinen bleibt bestehen.
Es ist ein ausreichend sicherer Abstand beim fräsen einzuhalten.
Asphaltdeckschicht = Asphaltbeton.

Feinfräsen: Schnittlinienabstand 12 mm (LA 12)
Frästiefe über 3 bis 5 cm.
Fläche = Fahrbahn.
Breite der Fläche über 200 cm.
Fräsasphalt der Verwertung nach Wahl des AN zuführen.
Unebenheiten der gefrästen Fläche höchstens 10 mm
innerhalb einer 4,00 m langen Messstrecke in Längs- und
Querrichtung.
Menge: 100,000 m2
GW_XX 501: 000000

**02.02.05.003 Unterlage reinigen.**
Unterlage reinigen.

Unterlage reinigen. Anfallendes Kehrgut der Verwertung
nach Wahl des AN zuführen.
Unterlage = Asphaltbefestigung.
Zusammenhängende Teilflächen.
Selbstaufnehmende Kehrmaschine. Letzter Arbeitsgang mit
Hochdruckreinigung mittels Wasch-/Sauganlage.
Menge: 100,000 m2
GW_XX 501: 000000

**02.02.05.004 Restasphaltstreifen aufnehmen.**
Restasphaltstreifen aufnehmen.

Ca. 5 cm breiten und bis 4 cm starken Restasphaltstreifen vor Bordführung bzw. Wasserlauf aufbrechen und aufnehmen.
Asphaltaufbruch der Verwertung nach Wahl des AN zuführen.
Menge: 35,000 m
GW_XX 501: 000000

**02.02.05.005 Erschwernis infolge Einbauten und Schächte.**
Erschwernis infolge Einbauten und Schächte.

Erschwernis infolge Einbauten, Schächten und
Straßenabläufen.
Erschwernis beim Fräsen, Aufnehmen, Aufsprühen von
Bitumenemulsionen sowie Herstellen von Asphaltschichten.
Asphaltdeckschicht.
Schächte.
inkl. Restasphalt um vorh. Schachtabdeckungen und Schieberkappen von Hand abstemmen, Abdeckungen und Schieberkappen bis zum Rückbau schützen.
Menge: 1,000 St
GW_XX 501: 000000

**02.02.05.006 Bitumenemulsion für Schichtenverbund**
Bitumenemulsion für Schichtenverbund

Bitumenemulsion, C60BP4-S anspritzen.
Auf Verkehrsflächen für Fahrbahn.
Unterlage = Asphaltbefestigung, gefräst.
Mindestbindemittelmenge = 350 g/m2.
Vor Einbau Deckschicht
Menge: 100,000 m2
GW_XX 501: 000000

**02.02.05.007 Asphaltdeckschicht AC 11 D S herstellen.**
Asphaltdeckschicht AC 11 D S herstellen.

Asphaltdeckschicht aus temperaturreduzierter Asphaltbeton
AC 11 DN herstellen.
in Verkehrsflächen der Belastungsklasse Bk1,0,
mit 35% natürlichem Aufhellungsgestein.
Einbaudicke = 4 cm.
Bindemittel = 50/70 // 50/80 VL
Grobe Gesteinskörnung = Kategorie PSV '51'
Der Einbau hat in voller Breite der Fahrbahn ggf. mit mehreren
Fertigern heiß an heiß zu erfolgen

Anlieferung des Asphaltmischguts in thermoisolierten
Transportbehältern, Nachweis auf Lieferschein zu notieren.
Die Liferscheine sind spätestens zur nächsten Baubesprechung dem AG zur Verfügung zu stellen.
Menge: 100,000 m2
GW_XX 501: 000000

**02.02.05.008 Abstumpfungsmaßnahme durchführen.**
Abstumpfungsmaßnahme durchführen.

Abstumpfungsmaßnahme zur Erhöhung der Anfangsgriffigkeit durch gleichmäßiges Aufbringen und Einwalzen von
Abstreukörnung durchführen. Nicht gebundene Abstreukörnung aufnehmen und der Verwertung nach Wahl des AN zuführen.
Abstreukörnung = Lieferkörnung 1/3.
Abstreumenge = 1 kg/m2.
Maschinell abstreuen.
Menge: 100,000 m2
GW_XX 501: 000000

**02.02.05.009 Anschlussnaht schneiden.**
Anschlussnaht schneiden.

Naht oder Anschluss ohne Fugenspalt in Asphaltdeckschicht zur Fuge aufweiten und säubern. Anfallende
Ausbaustoffe der Verwertung nach Wahl des AN zuführen.
Quernaht, Queranschluss und Längsnaht vor GA-Wasserlauf
Einzellängen bis 380,00 m.
Fugenspalttiefe = 40 mm.
Fugenspaltbreite = 15 mm.
Aufweiten durch Schneiden.
Menge: 45,000 m
GW_XX 501: 000000

**02.02.05.010 Fugenfüllung herstellen.**
Fugenfüllung herstellen.

Fugenfüllung herstellen.
Als Längs und Querfuge.
In der Asphaltdeckschicht.
Einzellängen bis 380,00 m.
Fugenspalttiefe = 40 mm.
Fugenspaltbreite = 15 mm.
Mit heiß verarbeitbarer Fugenmasse Typ N 2,
einschließlich zugehörigem und zuvor aufgetragenem
Voranstrichmittel.
Menge: 45,000 m
GW_XX 501: 000000

**02.02.05.011 Schachtabdeckungen regulieren.**
Schachtabdeckungen regulieren.

vorhandene Schachtabdeckung regulieren in der Fahrbahn.
Runde Schachtabdeckung freilegen und mittels Schachtfräse oder glw. vollständig ausbauen.
Ausgleichsschichten bzw. Schachtkopfmauerwerk abbrechen.
Abdeckung und Deckel seitlich lagern.
Aufbruchgut in Eigentum des AN übernehmen und von der
Baustelle entfernen.
Der Schacht ist mit einer provisorischen Schachtabdeckung
verkehrssicher abzudecken.
Nach Einbau der Deckschicht die Abdeckung wie folgt mittels Schachtfräse oder glw. auf neue Höhe setzen: Provisorische
Abdeckung freistemmen und ausbauen.
sdeitlich lagernde vorh. Schachtabdeckungen auf Schacht aufsetzen und unter Verwendung von bewehrten Ausgleichsringen
(breite Ausführung) in erforderlicher Stärke auf OF (Deckschicht) setzen.
Der Arbeitsraum ist mit Gußasphalt zu verfüllen.
Menge: 1,000 St
GW_XX 501: 000000

### 03 -- Kanalbau --

#### 03.01 - Anschluss Süd -

##### 03.01.01 Anschluss Süd - Vorbereitung

**03.01.01.001 Technische Bearbeitung**
Technische Bearbeitung
Aufstellen der erforderlichen Ausführungsunterlagen
(Standsicherheitsnachweise, Ausführungszeichnungen,
sonstige Berechnungen) gemäß ZTV-Siele 2025,
sowie der Bestandsunterlagen,
Vermessungsarbeiten, Bauleitung,
einschl. der Kosten für die Prüfung der
Ausführungsunterlagen durch einen anerkannten
Prüfingenieur für Baustatik (Fachrichtung Massivbau).
Einschließlich der Koordination der Vermessungsarbeiten lt. der Leistungsbeschreibung.
Menge: 1,000 psch
GW_XX 501: 000000

**03.01.01.002 Probeaufgrabung bis zu einer Tiefe von 1,50 m nach Anordnung der örtlichen Bauaufsicht des "AG" durchführen,**
Probeaufgrabung bis zu einer Tiefe von 1,50 m nach Anordnung der örtlichen Bauaufsicht des "AG" durchführen,
einschl. Bodenaushub, Sichern der Baugrubenwände, Verfüllen und Verdichten der Baugrube, einschl. aller zur zweifelsfreien Lagebestimmung erforderlichen Leistungen.
Straßenbauarbeiten, Liefern von Füllboden und Wasserhaltungsarbeiten werden nach den entsprechenden Positionen abgerechnet.
Menge: 3,000 m
GW_XX 501: 000000

**03.01.01.003 Probeaufgrabung wie vor, jedoch: mit einer Tiefe über 1,50 m bis 2,50 m.**
Menge: 2,000 m
GW_XX 501: 000000

*Hinweis: Hinweise zum Sichern von Fremdleitungen*
Hinweise zum Sichern von Fremdleitungen
Das sichern von Fremdleitungen innerhalb der Baugrube, die in einem Winkel von 90°-45° die Baugrube kreuzen und eine Breite von bis zu 20 cm besitzen, ist in die Herstellung der Baugrube einzukalkulieren.
Abrechnung: es wird die Länge der zu sichernden Leitung abgerechnet, d.h. bei Querung der Baugrube ist die Abrechnungslänge der zu sichernden Leitung die Breite der Baugrube.

**03.01.01.004 Kabel sichern, mitlaufend**
Erschwernisse durch vorhandene mitlaufende Kabel oder Leerrohre bis DN 50 in oder am Rande der Baugrube oder im Rohrgraben verlaufend, in Handschachtung erkunden, freimachen, absichern, gegen Durchhang sichern und nach Beendigung der Arbeiten in Absprache mit dem AG wieder ordnungsgemäß verlegen und sorgfältig hinterfüllen. Bündel mit weniger als 10 cm Abstand werden als ein Kabel abgerechnet. Dokumentation der mitlaufenden Kabel in der Zeichnung.
Menge: 15,000 m
GW_XX 501: 000000

**03.01.01.005 Kabel sichern, kreuzend**
Erschwernisse durch vorhandene kreuzende Kabel oder Leerrohre bis DN 50 in oder am Rande der Baugrube oder im Rohrgraben verlaufend, in Handschachtung erkunden, freimachen, absichern, gegen Durchhang sichern und nach Beendigung der Arbeiten in Absprache mit dem AG wieder ordnungsgemäß verlegen und sorgfältig hinterfüllen. Bündel mit weniger als 10 cm Abstand werden als ein Kabel abgerechnet. Dokumentation der mitlaufenden Kabel in der Zeichnung.
Menge: 20,000 St
GW_XX 501: 000000

**03.01.01.006 Fremdleitung sichern; bis 45° kreuzend; B = 150 - 200 cm.**
Fremdleitung sichern; bis 45° kreuzend; B = 150 - 200 cm.
wie vor, jedoch:
Parallel zur Baugrube verlaufende und bis zu einem Winkel kleiner als 45 Grad kreuzende Leitungen,
Breite über 150 bis 200 cm.
Menge: 5,000 m
GW_XX 501: 000000

**03.01.01.007 Fremdltg.sichern rechtwinklig * Br 20 bis 50 cm**
Fremdltg.sichern rechtwinklig * Br 20 bis 50 cm
Fremdleitung im Bereich der Baugrube des Sieles
sichern, einschl.der Erschwernisse bei der Herstellung
der Sielbaugrube und der Verfüllung sowie der
Rohrverlegung
Mehrere Leitungen, die in der Draufsicht einen
Zwischenraum von weniger als 1,0 m haben, werden
wie eine Leitung mit einer um den Zwischenraum
vergrößerten Breite abgerechnet.
Rechtwinklig zur Baugrube und bis zu einem Winkel
von 45 Grad kreuzende Leitungen (Leistungen für
Fremdleitungen mit einer Breite bis 20 cm, sowie
für alle Fremdleitungen, die bei der Herstellung
von Sielanschlußleitungen angetroffen werden, sind
bei der Position "Baugrubenherstellung" eingerechnet),
Breite über 20 bis 50 cm.
Menge: 5,000 m
GW_XX 501: 000000

**03.01.01.008 Fremdltg sichern rechtwinklig * Br 50 bis 100 cm**
Fremdleitung sichern
wie vor, jedoch:
Rechtwinklig zur Baugrube und bis zu einem Winkel
von 45 Grad kreuzende Leitungen (Leistungen für
Fremdleitungen mit einer Breite bis 20 cm, sowie
für alle Fremdleitungen, die bei der Herstellung
von Sielanschlußleitungen angetroffen werden, sind
bei der Position "Baugrubenherstellung" eingerechnet),
Breite über 50 bis 100 cm.
Menge: 5,000 m
GW_XX 501: 000000

**03.01.01.009 Fremdltg sichern rechtwinklig * Br 100 bis 150 cm**
Fremdleitung sichern
wie vor, jedoch:
Rechtwinklig zur Baugrube und bis zu einem Winkel
von 45 Grad kreuzende Leitungen (Leistungen für
Fremdleitungen mit einer Breite bis 20 cm, sowie
für alle Fremdleitungen, die bei der Herstellung
von Sielanschlußleitungen angetroffen werden, sind
bei der Position "Baugrubenherstellung" eingerechnet),
Breite über 100 bis 150 cm.
Menge: 5,000 m
GW_XX 501: 000000

**03.01.01.010 Fremdltg sichern rechtwinklig * Br 150 bis 200 cm**
Fremdleitung sichern
wie vor, jedoch:
Rechtwinklig zur Baugrube und bis zu einem Winkel
von 45 Grad kreuzende Leitungen (Leistungen für
Fremdleitungen mit einer Breite bis 20 cm, sowie
für alle Fremdleitungen, die bei der Herstellung
von Sielanschlußleitungen angetroffen werden, sind
bei der Position "Baugrubenherstellung" eingerechnet),
Breite über 150 bis 200 cm.
Menge: 5,000 m
GW_XX 501: 000000

**03.01.01.011 Fremdltg sichern parallel zur Baug * Br 20 bis 50 cm**
Fremdleitung sichern
wie vor, jedoch:
Parallel zur Baugrube verlaufende und bis zu einem
Winkel kleiner als 45 Grad kreuzende Leitungen,
Breite über 20 bis 50 cm.
Menge: 15,000 m
GW_XX 501: 000000

**03.01.01.012 Fremdltg sichern parallel zur Baug * Br 50 bis 100 cm**
Fremdleitung sichern
wie vor, jedoch:
Parallel zur Baugrube verlaufende und bis zu einem
Winkel kleiner als 45 Grad kreuzende Leitungen,
Breite über 50 bis 100 cm.
Menge: 5,000 m
GW_XX 501: 000000

**03.01.01.013 Fremdltg.sichern rechtwinklig Breite bis 20 cm**
Fremdleitung im Bereich der Baugrube des Sieles
sichern, einschl.der Erschwernisse bei der Herstellung
der Sielbaugrube und der Verfüllung sowie der
Rohrverlegung
Mehrere Leitungen, die in der Draufsicht einen
Zwischenraum von weniger als 1,0 m haben, werden
wie eine Leitung mit einer um den Zwischenraum
vergrößerten Breite abgerechnet.
Rechtwinklig zur Baugrube und bis zu einem Winkel
von 45 Grad kreuzende Leitungen (Leistungen für
Fremdleitungen mit einer Breite bis 20 cm, sowie
für alle Fremdleitungen, die bei der Herstellung
von Sielanschlußleitungen angetroffen werden, sind
bei der Position "Baugrubenherstellung" eingerechnet),
Breite bis 20 cm.
Menge: 10,000 m
GW_XX 501: 000000

##### 03.01.02 Anschluss Süd - Wasserhaltung

*Hinweis: Allgemeine Hinweise zur Wasserhaltung in der Baugrube.*
Allgemeine Hinweise zur Wasserhaltung in der Baugrube.

Das Vorliegende Baugrundgutachten weist Wasserstände von ca.
NHN + 2,3 m bis ca. +3,2 m auf.

Bemessungswasserstände:
BS-A + 4,0 mNHN
BS-P + 3,7 mNHN
BS-T + 3,0 mNHN

Die Wasserhaltung ist so zu bemessen und zu betreiben, dass der Grundwasserstand im jeweiligen Bauabschnitt dauerhaft mindestens 0,50 m unter der tiefsten Aushubsohle liegt. Bei einer tiefsten Aushubsohle von ca. +2,50 mNHN ist ein Wasserstand von ca. +2,00 mNHN einzuhalten.
Maßgebend ist die tatsächlich erforderliche Aushubsohle einschließlich Bettung und Arbeitsraum.

Das Absenkziel beträgt somit +2,00 mNHN.

**03.01.02.001 Offene Wasserhaltung nach ZTV-Siele 2025.**
Offene Wasserhaltung nach ZTV-Siele 2025.

Einzelbaugrube bzw. Doppelbaugrube
einschl. der Baugruben für die Einsteigeschächte
mit einer Anlage für die offene Wasserhaltung versehen,
die Anlage für die Dauer der Sielbauarbeiten vorhalten,
betreiben und abbauen sowie Vorhalten des Zubehörs und
Beschaffen der Einleiterlaubnisse für das geförderte
Baugrubenwasser;
durch den Einbau von Pumpensümpfen, einer Sickerpackung, bestehend aus Ziegelsplitt, Körnung 15 bis
30 mm, einer Sickerleitung DN 100 und Filtervlies
sowie dem Einsatz von Tauchpumpen ist ein Arbeiten
in trockener Baugrube gewährleistet,
Ausheben und Abfahren des Bodens unterhalb der Leitungs
zone zur freien Verwendung des "AN"
einschließlich Liefern und Einbauen entsprechender
Meßeinrichtungen und Aufzeichnungsgeräte für die
Dokumentation der geförderten Baugrubenwassermengen.
Wird bei der Bauausführung ein um bis zu 0,50 m
höherer Grundwasserstand als aus den Bohrprofilen
ersichtlich angetroffen, so wird der hierdurch
entstehende Mehraufwand nicht berechnet,
die angegebenen Längen können sich auch aus Teilstrecken zusammensetzen,
für die Baugrube zu Schacht 93752014.
Menge: 10,000 m
GW_XX 501: 000000

**03.01.02.002 Vakuumanlage Einzelbaugrube bzw. Doppelbaugrube.**
Vakuumanlage Einzelbaugrube bzw. Doppelbaugrube.

einschl. der Baugruben für die Einsteigeschächte
mit einer aus bis zu zwei Brunnenreihen bestehenden
Vakuumanlage versehen,
die Anlage für die Dauer der Sielbauarbeiten vorhalten, unterhalten, betreiben und abbauen sowie Vorhalten
des Zubehörs, Beschaffen der Einleiterlaubnisse für
das geförderte Grundwasser, einschl. aller hierfür
erforderlichen Straßenbauarbeiten.
Die Pumpenleistungen werden so bemessen, daß ein Ar-
beiten in trockener Baugrube gewährleistet ist,
einschl. Liefern und Einbauen entsprechender
Messeinrichtungen und Aufzeichnungsgeräte für die
Dokumentation der in das öffentliche Sielnetz
geförderten Baugrubenwassermengen,
wird bei der Bauausführung ein um bis zu 0,50 m
höherer Grundwasserstand angetroffen als aus den
Bohrprofilen ersichtlich so wird der hierdurch
entstehende Mehraufwand nicht berechnet,
 Hinweis: die angegebenen Längen können sich auch aus Teilstrecken zusammensetzen,
'In Doppel- und Einzelbaugruben'
Menge: 10,000 m
GW_XX 501: 000000

##### 03.01.03 Anschluss Süd - Vorflut

*Hinweis: Die Abflussmengen für das Aufrechterhalten der Vorflut sind der Baubeschreibung zu entnehmen.*
Die Abflussmengen für das Aufrechterhalten der Vorflut sind der Baubeschreibung zu entnehmen.
Die Schachtnummern beziehen sich auf den aktuellen Bestand.
Ein Einstauen in die Nebenstraßen ist zu vermeiden.

**03.01.03.001 Vorflut Anschltg DN ''150'' * ab Rev-Schacht**
Vorflut aufrechterhalten für Anschlußleitungen,
einschl. Vorhalten und Betreiben sämtlicher
Geräte und Hilfsmittel, Liefern der Materialien.
Zusätzliche Leistungen zur Sicherung von parallel
verlaufenden Leitungen in der Baugrube sind in diese
Position eingerechnet.
DN ''150''
ab Revisionsschächten.
Menge: 2,000 St
GW_XX 501: 000000

##### 03.01.04 Anschluss Süd - Abbrucharbeiten

**03.01.04.001 Siele ausbauen RW, Rohre aus B DN 400**
Siele ausbauen RW, Rohre aus Beton DN 400

Regenwassersiele im Baugrubenbereich ausbauen und zur eigenen Verwendung abfahren, einschl. der erforderlichen senkrechten Schnitte, als Zulage zur entsprechenden Pos. "Baugrubenherstellung"

Rohre aus B, DN 400
Menge: 2,000 m
GW_XX 501: 000000

**03.01.04.002 Siele ausbauen Anschlussleitungen bis DN 200**
Siele ausbauen Anschlussleitungen bis DN 200
Siele ausbauen wie vor, jedoch:

''Anschlussleitungen'' DN 150 - 200
Menge: 2,000 m
GW_XX 501: 000000

**03.01.04.003 Schachtdeckel ausbauen und entsorgen.**
Menge: 1,000 St
GW_XX 501: 000000

**03.01.04.004 Schacht ausbauen DN 1100/DN 800**
Schacht ausbauen DN 1100/DN 800
Einsteigeschacht von UF Fundament bis UF Schachtabdeckung ausbauen und zur freien Verwendung des "AN"
abfahren, als Zulage zur entsprechenden Pos. "Baugrubenherstellung" aus Mauerwerk,
DN 1100 bzw. DN 800,

Schacht Nr 93752014
Menge: 1,000 St
GW_XX 501: 000000

**03.01.04.005 Ausbau Kabel bis 50 mm Durchmesser in Baugrube**
Ausbau nicht mehr benötigter Kabel in der Baugrube, einschließlich der erforderlichen Geräte- und Maschineneinsätze, schadlos ausbauen, aufladen und zur eigenen Verwendung des Auftragnehmers abfahren. Die ordnungsgemäße Deponierung ist durch den AN nachzuweisen.

Kabeldurchmesser bis 50 mm
Menge: 10,000 m
GW_XX 501: 000000

**03.01.04.006 Kabel aufnehmen und wieder verlegen, mitlaufend**
Erschwernisse durch vorhandene mitlaufende Kabel oder Leerrohre bis DN 50 in oder am Rande der Baugrube oder im Rohrgraben verlaufend, in Handschachtung erkunden, freimachen, seitlich am Verbau lagern und gegen Durchhang sichern, aus dem Baufeld herausrücken und nach Beendigung der Arbeiten in Absprache mit dem AG wieder ordnungsgemäß verlegen und sorgfältig hinterfüllen. Bündel mit weniger als 10 cm Abstand werden als ein Kabel abgerechnet. Dokumentation der mitlaufenden Kabel in der Zeichnung.
Menge: 10,000 m
GW_XX 501: 000000

##### 03.01.05 Anschluss Süd - Baugruben

*Hinweis: Allgemeine Hinweise zu Baugruben*
Allgemeine Hinweise zu Baugruben
Aufgrund der vorhandenen Versorgungsleitungen sind die oberen 1,5 m überwiegend in Handschachtung auszuführen und einzukalkulieren (s. Baubeschreibung). Weitergehende Handschachtungen (separate Position) sind nur auf Anordnung des AG auszuführen.
Die angegebenen Schachtnummern, Rohrmaterialien und -dimensionen beziehen sich auf den Ausführungsplan.

**03.01.05.001 Baugrube für offene Bauweise RW '92502002- 93752014', Einzelbaugrube, Tiefe bis '1,52' m, untersch. Steifen**
Baugrube für offene Bauweise RW 92502002- 93752014,
Einzelbaugrube, Tiefe bis '1,52' m, untersch. Steifen
Baugrube ab Unterfläche Oberboden bzw. 2. Tragschicht
der Strassenbefestigung bis Unterfläche Leitungszone
Herstellen, Verfüllen und Verdichten.

Die Untersuchung der Boden in diesem Bereich auf den Parameterumfang nach TR LAGA hat die folgenden Einbauklassen angezeigt: Z0, Z1.1 und Z1.2 (Siehe das Baugrundgutachten)

'RW-Kanal DN 400 PVC-U, Tiefe: bis 1,52 m'

Es wird nachstehend beschriebener Baugrubenverbau
ausgeführt (Bieterangabe): '..........'....................''
Menge: 10,000 m
GW_XX 501: 000000

**03.01.05.002 Abbruch Stahlbeton als Zulage zu allen Positionen "Baugrube herstellen"**
Abbruch Stahlbeton als Zulage zu allen Positionen "Baugrube herstellen"
Abbruch unvorhersehbarer Bauteile, das Abbruchgut
wird vom AN übernommen, abgefahren und
ordnungsgemäß entsorgt.
Als Zulage zu allen Positionen "Baugrube herstellen".

Material: Stahlbeton
Menge: 2,000 m3
GW_XX 501: 000000

**03.01.05.003 Abbruch Beton als Zulage zu allen Positionen "Baugrube herstellen"**
Abbruch Beton als Zulage zu allen Positionen "Baugrube herstellen"
Abbruch unvorhersehbarer Bauteile, das Abbruchgut
wird vom AN übernommen, abgefahren und
ordnungsgemäß entsorgt.
Als Zulage zu allen Positionen "Baugrube herstellen"

Material: unbewehrter Beton
Menge: 2,000 m3
GW_XX 501: 000000

**03.01.05.004 Abbruch Stahlbauteile als Zulage zu allen Positionen "Baugrube herstellen"**
Abbruch Stahlbauteile als Zulage zu allen Positionen "Baugrube herstellen"
Abbruch unvorhersehbarer Bauteile, das Abbruchgut
wird vom AN übernommen, abgefahren und
ordnungsgemäß entsorgt.
Als Zulage zu allen Positionen "Baugrube herstellen"

Material: Stahlteile

Die Einnahmen für den Stahlschrott sind gegen zu
rechen.
Abrechnung nach amtl. Wiegeschein
Menge: 0,500 t
GW_XX 501: 000000

**03.01.05.005 Umschließen von Sielanschlußleitungen**
Umschließen von Sielanschlußleitungen
an das erneuerte bzw. umgebaute Siel in der
Sielbaugrube, einschl. aller hierfür erforderlichen
Arbeiten, der Rohrschnitte, sowie liefern und einbauen
aller erforderlichen Materialien
(z.B. Kanadamanschetten, Paßrohre),
Die Seitenzuläufe am Hauptrohr sind in der entsprechenden Pos. "Rohre liefern und einbauen" enthalten.
Anschlußleitung DN/OD 160 PVC-U
Menge: 2,000 St
GW_XX 501: 000000

**03.01.05.006 Bodenmehraushub infolge Schachtbaugrubenverbreiterungen,**
Bodenmehraushub infolge Schachtbaugrubenverbreiterungen,
Abrechnung gemäß ZTV-Siele Hmb 2025, als Zulage zur Position "Baugrubenherstellung".
Eventuell erforderlicher Bodenaustausch wird nach der
entspr. Position "Füllboden liefern" abgerechnet.
Menge: 5,000 m3
GW_XX 501: 000000

**03.01.05.007 Bodenmehraushub infolge Baugrubenverbreiterungen,**
Bodenmehraushub infolge Baugrubenverbreiterungen,
die von der örtlichen Bauaufsicht des "AG" angeordnet
werden, als Zulage zur Position "Baugrubenherstellung".
Eventuell erforderlicher Bodenaustausch wird nach der
entspr. Position "Füllboden liefern" abgerechnet.
Menge: 5,000 m3
GW_XX 501: 000000

**03.01.05.008 Nichttragfähigen Boden**
Nichttragfähigen Boden
nach Anweisung der örtlichen Bauaufsicht unterhalb der Leitungszone ausheben.
als Ersatz für den ausgehobenen Boden gut verdichtungsfähigen Sand bzw. stark sandigen Kies mit dem
entsprechenden Mehrbedarf an Filtervlies
liefern und einbauen.
Menge: 5,000 m3
GW_XX 501: 000000

**03.01.05.009 Bodenaushub auf der Baustelle zwischenlagern**
Bodenaushub der Vorpositionen auf Anweisung der Bauleitung und des Bodenmanagements auf der Baustelle auf Halde  zur weiteren Beprobung zwischenlagern.
Menge: 25,000 m3
GW_XX 501: 000000

**03.01.05.010 Bodenaushub abtransportieren LAGA <= Z1.1**
Bodenaushub aufladen und zur eigenen Verwendung des Auftragnehmers abtransportieren. Der Boden geht in das Eigentum des AN über und der Verbleib des abzufahrenden Bodens ist nachzuweisen.

Zuordnungsklasse: LAGA <= Z1.1
Menge: 20,000 m3
GW_XX 501: 000000

**03.01.05.011 Aushub abfahren, Z1.2, Zulage**
Belasteten Aushubboden zur eigenen Verwendung des Auftragnehmers abfahren. Der Boden geht in das Eigentum des AN über und der Verbleib des abzufahrenden Bodens ist nachzuweisen. Es ist ein Entsorgungsnachweis einschl. Wiegenote im Original vorzulegen, als Zulage zum Abtransport des Bodens.

Zuordnungsklasse: LAGA Z1.2
Menge: 25,000 t
GW_XX 501: 000000

**03.01.05.012 Aushub abfahren, Z2, Zulage**
Belasteten Aushubboden zur eigenen Verwendung des Auftragnehmers abfahren. Der Boden geht in das Eigentum des AN über und der Verbleib des abzufahrenden Bodens ist nachzuweisen. Es ist ein Entsorgungsnachweis einschl. Wiegenote im Original vorzulegen, als Zulage zum Abtransport des Bodens.

Zuordnungsklasse: LAGA Z2
Menge: 25,000 t
GW_XX 501: 000000

**03.01.05.013 Nicht wiederverwendbaren Boden ausbauen**
Nicht wiederverwendbaren Boden ausbauen
Für den Wiedereinbau nicht geeigneter Boden ist auf ausdrückliche Anweisung der örtlichen Bauaufsicht des AG zu lösen, aufzuladen und  zur eigenen Verwertung anzufahren.
Der Boden geht bei Abfuhr in den Eigentum des AN über.
Die Abrechnung erfolgt nach gemeinsamen Aufmaß.
Lieferscheine sind als Abgleich zum Aufmaß der Abrechnung beizulegen.
Die Lieferung und der Einbau von Füllboden wird in den entsprechenden Positionen abgerechnet.
Menge: 25,000 m3
GW_XX 501: 000000

**03.01.05.014 Füllboden liefern und einbauen als Zulage zur entspr. Pos. "Baugrubenherstellung" liefern und einbauen.**
Füllboden liefern und einbauen als Zulage zur entspr. Pos. "Baugrubenherstellung" liefern und einbauen.
verdichtungsfähig, nichtbindig, Größtkorn 60 mm,
Schlämmkornanteil höchstens 15 Prozent,
zum Zufüllen der Baugrube zwischen OF Leitungszone und
UF Straßenoberbau liefern.
Das Einfüllen in die Baugrube und das Verdichten ist
in der entspr. Pos. "Baugrubenherstellung" enthalten,
die hierdurch entfallende Teilleistung "Lagern und
Transportieren des zur Verfüllung wiederverwendbaren
Aushubbodens" der Position "Baugrubenherstellung" ist
hierbei berücksichtigt.
Menge: 20,000 m3
GW_XX 501: 000000

**03.01.05.015 Zulage: Bodenaushub in Handschachtung,**
Zulage: Bodenaushub in Handschachtung,
wenn dies wegen vorgefundener Hindernisse, Leitungen oder mit Rücksicht
auf die Bebauung zwingend erforderlich ist, auf Anordnung der örtlichen Bauaufsicht des "AG" durchführen,
als Zulage zur entsprechenden Pos. Baugrubenherstellung
Menge: 10,000 m3
GW_XX 501: 000000

##### 03.01.06 Anschluss Süd - Rohre und Schächte Regenwasser

**03.01.06.001 Rohrstatik ATV A 127**
Rohrstatik ATV A 127
Rohrstatik entsprechend Arbeitsplatt der ATV A 127 (Abwassertechnische Vereinigung) und Richtlinien für die statische Berechnung von Entwässerungskanälen und -leitungen aufstellen und in geprüfter Form in Abstimmung mit dem Auftraggeber vor der Ausführung vorlegen.

Vor Beginn der Bauausführung muss die Tragfähigkeit
einer Rohrleitung in Übereinstimmung mit der DIN EN
752 und DIN EN 1295-1 nachgewiesen werden.

Für die Verlegung und Prüfung der Abwasserleitungen
und -kanäle gilt DIN EN 1610 und DIN EN 476.
Die Verlege- und Einbauanleitungen der jeweiligen
Rohrhersteller sind zu beachten.

Bereich:  Weidenstraße
Kanal RW-Kanal DN 400 PVC-U und alle Anschlussleitungen
Einzelbaugrube (gem. Lageplan)

Randbedingungen für die Rohrstatik:

Bodengruppe: gem. Baugrundgutachten
Rohrauflager: gem. Herstellerangaben
Verkehrslast: SLW 60
Überdeckung: gem. Längsschnitt
Grundwasserstand: gem. Baugrundgutachten
Grabenbreite: entsprechend LV-Texte
Dammbedingungen: nein

Gilt für sämtliche Rohr- und Formstückpositionen.
Menge: 1,000 psch
GW_XX 501: 000000

**03.01.06.002 Vollwand-Kunststoffrohr DN/OD 400 PVC-U, HS-R-Rohr, System Funke oder gleichwertig**
Vollwand-Kunststoffrohr DN/OD 400 PVC-U, HS-R-Rohr, System Funke oder gleichwertig
(www.funkegruppe.de),
Farbe: Blau (RAL 5015),
aus weichmacherfreiem Polyvinylchlorid (PVC-U), mit angeformter Steckmuffe und fest eingelegter, ölbeständiger FE-Dichtung, in Anlehnung an die DIN EN 1401-1, jedoch mit erhöhter Wanddicke, Ringsteifigkeit nach ISO 9969 mind. 12 kN/m², glattwandig, mit DIBt-Zulassung Nr.: Z42.1-309, liefern und verlegen, einschl. der erforderlichen Rohrschnitte.
Ein Nachweis der Fremdüberwachung bzw. der Mitgliedschaft des Rohrherstellers in der Güteschutzgemeinschaft Kunststoffrohre e.V. ist dem Angebot
beigefügt.

für den Regenwasserkanal DN/OD 400.

B i e t e r a n g a b e n :
--------------------------
- Rohrhersteller: '..........'........................................''
- Fremdüberwacher: '..........'........................................''
- Regelbaulänge: '..........'........................................''
Menge: 10,000 m
GW_XX 501: 000000

**03.01.06.003 HS-S-Abzweig DN/OD 400/160/45°, System Funke oder glw.,**
HS-S-Abzweig DN/OD 400/160/45°, System Funke oder glw.,
Farbe oder farbliche Markierung: blau,
aus weichmacherfreiem Polyvinylchlorid (PVC-U), nach DIN EN 1401-1
 wandverstärkt, glattwandig, mit einem Durchmesser-Wanddickenverhältnis SDR 34,
mit DIBt-Zulassung Nr.: Z-42.1-309,
Zulauf unter 45°,
mit 3 angeformten Muffen und fest eingelegten, ölbeständigen FE-Dichtungen,
liefern und verlegen.

B i e t e r a n g a b e n :
--------------------------
- Rohrhersteller: '..........'..........''
- Fremdüberwacher: '..........'..........''
- Regelbaulänge: '..........'..........''
(vom Bieter einzutragen)
Menge: 2,000 St
GW_XX 501: 000000

**03.01.06.004 HS-S-Überschiebmuffe DN/OD 400.**
HS-S-Überschiebmuffe DN/OD 400.
Farbe: Blau(RAL 5015),
aus weichmacherfreiem Polyvinylchlorid (PVC-U),
nach DIN EN 1401-1 wandverstärkt, glattwandig, mit einem Durchmesser-Wanddickenverhältnis SDR 34,
mit DIBt-Zulassung Nr.: Z-42.1-309,
mit 2 angeformten Muffen und fest eingelegten,ölbeständigen FE-Dichtungen, liefern und verlegen.

Als Zulage zu Pos. "Muffenloses Vollwand Kunststoffrohr DN/OD 400"

Hersteller: '..........'........................................''
Menge: 2,000 St
GW_XX 501: 000000

**03.01.06.005 HS-R-Muffenstopfen DN/OD 400 PVC-U, System Funke oder gleichwertig,**
HS-R-Muffenstopfen DN/OD 400 PVC-U,
System Funke oder gleichwertig,
Farbe oder farbige Markierung: blau,
aus weichmacherfreiem Polyvinylchlorid (PVC-U), glattwandig, mit DIBt-Zulassung Nr.: Z-42.1-309, liefern und verlegen.

Als Zulage zu Pos. "Vollwand-Kunststoffrohr DN/OD 400 PVC-U"
Menge: 4,000 St
GW_XX 501: 000000

**03.01.06.006 Muffenloses Vollwand-Kunststoffrohr DN/OD 160 PVC-U, HS-R-Rohr, System Funke oder glw., Farbe oder farbige Markierung: blau,**
Muffenloses Vollwand-Kunststoffrohr DN/OD 160 PVC-U, HS-R-Rohr, System Funke oder glw.,
Farbe oder farbige Markierung: blau,
aus weichmacherfreiem Polyvinylchlorid (PVC-U),
in Anlehnung an die DIN EN 1401-1, jedoch mit erhöhter Wanddicke, Ringsteifigkeit nach ISO 9969 mind. 12 kN/m²,
glattwandig, mit DIBt-Zulassung Nr.: Z-42.1-309, inkl. der für die fachgerechte Verlegung erforderlichen Doppelmuffen mit innen liegendem Steg und zwei fest eingelegten, ölbeständigen FE-Dichtungen, liefern und verlegen, einschl. der erforderlichen Rohrschnitte.
Ein Nachweis der Fremdüberwachung bzw. der Mitgliedschaft des Rohrherstellers in der Güteschutzgemeinschaft Kunststoffrohre e.V. ist dem Angebot
beigefügt.
Nach der Grabenverfüllung bis zum vorgesehenen Planum und dem Rückbau des Verbaus sind sämtliche Haltungen auf Dichtheit  nach DIN 4033 / DIN EN 1610 mit Luft bzw. Wasser zu prüfen. Sämtliche damit zusammenhängende Kosten sind in diese Position einzukalkulieren. Kosten der Dichtheitsprüfung einschließlich Beschaffung und Beseitigung von Wasser, falls eine Prüfung mit Luft nicht zum Ergebnis führt, trägt der AN.
Für Regenwassergrundstücksanschlüsse.

B i e t e r a n g a b e n :
--------------------------
- Rohrhersteller: '..........'..........''
- Fremdüberwacher: '..........'..........''
- Regelbaulänge: '..........'..........''
(vom Bieter einzutragen)
Menge: 2,000 m
GW_XX 501: 000000

**03.01.06.007 HS-R-Bogen DN/OD 160 PVC-U (15°/30°/45°), System Funke oder gleichwertig, Farbe oder farbige Markierung: blau,**
HS-R-Bogen DN/OD 160 PVC-U (15°/30°/45°), System Funke oder gleichwertig, Farbe oder farbige Markierung: blau,

aus weichmacherfreiem Polyvinylchlorid (PVC-U), nach DIN EN 1401-1 wandverstärkt, glattwandig, mit einem Durchmesser-Wanddickenverhältnis SDR 34, mit DIBt-Zulassung Nr.: Z-42.1-309, mit 2 angeformten Muffen und fest eingelegten, ölbeständigen FE-Dichtungen, liefern und verlegen.

Als Zulage zu Pos. "Muffenloses Vollwand-Kunststoffrohr DN/OD 160 PVC-U"
Menge: 4,000 St
GW_XX 501: 000000

**03.01.06.008 HS-R-Muffenstopfen DN/OD 160 PVC-U, System Funke oder gleichwertig,**
HS-R-Muffenstopfen DN/OD 160 PVC-U,
System Funke oder gleichwertig,
Farbe oder farbige Markierung: blau,
aus weichmacherfreiem Polyvinylchlorid (PVC-U), glattwandig, mit DIBt-Zulassung Nr.: Z-42.1-309, liefern und verlegen.

Als Zulage zu Pos. "Muffenloses Vollwand-Kunststoffrohr DN/OD 160 PVC-U"
Menge: 4,000 St
GW_XX 501: 000000

**03.01.06.009 HS-R-Doppelmuffe DN/OD 160 PVC-U, System Funke oder gleichwertig, Farbe oder farbige Markierung: blau,**
HS-R-Doppelmuffe DN/OD 160 PVC-U, System Funke oder gleichwertig,
Farbe oder farbige Markierung: blau,
aus weichmacherfreiem Polyvinylchlorid (PVC-U),
nach DIN EN 1401-1 wandverstärkt, glattwandig,
mit einem Durchmesser-Wanddickenverhältnis SDR 34,
mit DIBt-Zulassung Nr.: Z-42.1-309,
mit innen liegendem Steg, mit 2 angeformten Muffen und fest eingelegten, ölbeständigen FE-Dichtungen, liefern und verlegen.

Als Zulage zu Pos. "Muffenloses Vollwand-Kunststoffrohr DN/OD 160 PVC-U"
Menge: 2,000 St
GW_XX 501: 000000

*Hinweis: Vorbemerkung Schächte*
Vorbemerkung Schächte allgemein
Für alle Schächte hat der AN die Höhen und Durchmesser der Leitungen vor Ort zu prüfen sowie Schachtzeichnungen mit Nachweis der Standsicherheit und Auftriebssicherheit anzufertigen und rechtzeitig zur Prüfung vorzulegen.
Der Abstand zwischen GOK und erster Trittstufe soll nicht mehr als 500 mm betragen. Dies ist bei der Schachtbestellung zu berücksichtigen.
Bei Sonderschächten (gem. Detailzeichnungen) ist die Vermessung der Geometrie des Schachtes vor Aufbau des Schachtkopfes (einschl. Deckenplatte) durchzuführen. Absprachen mit dem Vermesser sind rechtzeitig zu führen.
Die Abrechnung für das Liefern und Einbauen von Schachtabdeckungen erfolgt in einer separaten Position.

**03.01.06.010 Einstiegsschacht DN 1000 PP, liefern und herstellen, Schacht Nr. 93752014**
Einstiegsschacht DN 1000 PP, liefern und herstellen, Schacht 93752014.
Einstiegsschacht DN 1000 PP entsprechend DIN EN 13598-2, sowie DIN EN 476 und DIN EN 752
bestehend aus PP Fertigteilen
Schachtrohre und exzentrischer Konus ohne Leiter oder Steiggang,
Schachtrohrverbindung mit umlaufendem Dichtelement nach EN 681-1,
Schachtboden mit außenliegenden Verstärkungsrippen und verformungsstabiler Aufstandsfläche,
mit integrierten Kugelgelenken in Zu- und Ausläufen je Anschluss im Bereich von 15° horizontal und vertikal abwinkelbar,
Gerinne bis zum Scheitel ausgeformt,
Betonauflagering zur verschiebesicheren Aufnahme einer handelsüblichen Abdeckung.
Einsatzbereich SLW 60
Schacht entsprechend den Planungsvorgaben positionieren und einbauen.
Schachtabdeckung gemäß den Herstellerangaben einbauen.
Schachtanschlüsse:

Zulauf: DN 400 PVC-U - 185°/205,6g - Neubau

Ablauf: DN 400 B - Bestand

Einbautiefe (Fließsohle - GOK): 1,52 m
Höhe anstehendes Grundwasser
ab ca.1,00 m unter GOK

Fabrikat: Wavin Tegra 1000 PP-Schacht
- oder gleichwertig -
B i e t e r a n g a b e n :
--------------------------

'..........'....................................................''

'..........'....................................................''
Menge: 1,000 St
GW_XX 501: 000000

**03.01.06.011 Schachtabdeckung liefern und einbauen - rund, Klasse D 400**
Schachtabdeckung liefern und einbauen - rund, Klasse D 400
gemäß EN 124/DIN 1229 Rahmen aus Gußeisen ohne Beton, DIN 19854-1,
mit Ringschmutzfänger, Deckel aus Gußeisen und Beton,
DIN 19584-2, mit Lüfungsöffnungen. Rahmen und Deckel
mit dämpfender Einlage.
Das Umpflastern des Schachtdeckels sowie das auf Höhe setzen ist in diese Position einzukalkulieren.
Menge: 1,000 St
GW_XX 501: 000000

##### 03.01.07 Anschluss Süd - Tiefbau

*Hinweis: Asphaltarbeiten*
Asphaltarbeiten

*Arbeitsanweisung*

Kopflöcher und Asphaltaufbrüche müssen je nach Asphaltaufbau, nach Beendigung der Bauarbeiten vollständig mit Asphalttragschicht, Asphaltbinder und Asphaltdeckschicht verschlossen werden.

Erst dann kann die Baumaßnahme schlussgerechnet werden!

Nachträglich entstehende Kosten für das spätere Abfräsen des provisorischen Ashaltdeckenschlusses und dem Einbau der Asphaltdeckschicht gehen zu lasten des AN.

Ein hochziehen der Asphaltbinder- bzw. Asphalttragschicht, als provisorischer Deckenschluss ist nur nach Rücksprache mit dem AG gestattet.

*Hinweis: Asphalttragschicht AC 22 T*
Asphalttragschicht AC 22 T
gemäß ZTV/St-Hmb. liefern.
Lieferung frei Baustelle einschl. Gerätevorhaltung.
Abrechnung nach Gewicht.
Einbau gemäß Abschnitt 01.02.01.05

**03.01.07.001 Asphalt schneiden**
Asphalt im Nassschnitt bis 18 cm tiefe schneiden
Menge: 20,000 m
GW_XX 501: 000000

**03.01.07.002 Asphaltschichten aufbrechen und entsorgen**
vorh. Asphalttrag- und Deckschicht bis 18 cm Dicke
aufbrechen, laden und entsorgen
Menge: 30,000 m2
GW_XX 501: 000000

**03.01.07.003 Asphalttragschicht AC 22 TN liefern und einbauen**
Asphalttragschicht AC 22 TN
in Dicke der vorh Asphalttragschicht
frei Bau liefern und bis Oberkante Deckschicht, als Bauzwischenstand bis einbauen einschl. Gerätevorhaltung.
Die Deckschichtherstellung  in Titel 02.02.05 berücksichtigt.
Abrechnung nach Gewicht.
Menge: 8,250 t
GW_XX 501: 000000

**03.01.07.004 Wasserlauf aus Gussasphalt wieder herstellen**
Wasserlauf aus Gussasphalt MA 8 S in 3 cm Dicke wieder herstellen
inkl. aller Nebenarbeiten
Menge: 2,000 m
GW_XX 501: 000000

**03.01.07.005 Tragschichten aller Art aufnehmen**
vorh. Schottertrag- und Frostschutzschicht aller Art aufnehmen und im Baustellenbereich seitlich lagern.
Menge: 4,500 m3
GW_XX 501: 000000

**03.01.07.006 vorh. Tragschichten aus der seitlichen Lagerung**
vorh. Tragschichten aus der seitlichen Lagerung
wieder einbauen.
Menge: 4,500 m3
GW_XX 501: 000000

**03.01.07.007 Planum nacharbeiten und verdichten**
Planum nacharbeiten mit anschl. maschineller
Nachverdichtung mit geeignetem Gerät.
Menge: 30,000 m2
GW_XX 501: 000000

**03.01.07.008 Bordsteine über 12 bis 15 cm Breit versetzt, aufnehmen und seitlich lagern**
Bordsteine, in Beton oder Sand/Grand versetzt, aufnehmen und seitlich lagern. Bordsteine säubern und/oder von Beton befreien, Betonunterbau aufbrechen.

Den Betonaufbruch aufladen und fachgerecht entsorgen,
einschl. der erforderlichen Erdarbeiten.
Menge: 8,000 m
GW_XX 501: 000000

**03.01.07.009 Bordsteine über 12 bis 15 cm breit in Beton C 20/25 setzen**
Bordsteine abladen, auslegen bzw. aus der seitlichen
Lagerung entnehmen.
In 15 cm Beton C 20/25 auf das vorhandene Planum
setzen und herstellen der 15 cm dicken Rückenstütze.
Die Lieferung des notwendigen Betons wird nach
den entsprechenden Lieferpositionen abgerechnet.
Menge: 8,000 m
GW_XX 501: 000000

**03.01.07.010 Betonpflaster in Sand / Pflastergrand versetzt aufnehmen, säubern und seitlich lagern**
Hier: Betonpflaster 6 bis 15 cm dick.

Pflaster in Sand / Pflastergrand versetzt aufnehmen, säubern und seitlich lagern.  Hier: Betonpflaster 6 bis 15 cm dick.

Anmerkung:
Pflasterarbeiten sind nach der ZTV Pflaster-StB in der aktuellsten Version auszuführen.
Menge: 10,000 m2
GW_XX 501: 000000

**03.01.07.011 Betonpflaster in Brechsand/Splitt-Gemisch verlegen**
Pflaster in Brechsand/Splitt-Gemisch verlegen.
Hier: Betonpflaster 6 bis 15 cm dick.
Menge: 10,000 m2
GW_XX 501: 000000

**03.01.07.012 Zuschneiden von Klinker- und Betonsteinpflaster**
Zuschneiden von Klinker- und Betonsteinpflaster

Zuschneiden von Klinker- und Betonsteinpflaster bis zu einer Stärke von 15 cm.

Anmerkung:

Die angepassten Steine dürfen nicht kleiner als 1/2 Stein sein. Das Zuschneiden darf nur mit einem Nassschneider erfolgen.
Menge: 10,000 m
GW_XX 501: 000000

#### 03.02 - Graben/ Sickerrohr -

##### 03.02.01 Sickerrohr - Vorbereitung

**03.02.01.001 Technische Bearbeitung**
Technische Bearbeitung
Aufstellen der erforderlichen Ausführungsunterlagen
(Standsicherheitsnachweise, Ausführungszeichnungen,
sonstige Berechnungen) gemäß ZTV-Siele 2025,
sowie der Bestandsunterlagen,
Vermessungsarbeiten,
Bauleitung,
einschl. der Kosten für die Prüfung der
Ausführungsunterlagen durch einen anerkannten
Prüfingenieur für Baustatik (Fachrichtung Massivbau).
Einschließlich der Koordination der Vermessungsarbeiten lt. Punkt 4.2.1 der Leistungsbeschreibung.
Menge: 1,000 psch
GW_XX 501: 000000

**03.02.01.002 Probeaufgrabung bis zu einer Tiefe von 1,50 m nach Anordnung der örtlichen Bauaufsicht des "AG" durchführen,**
Probeaufgrabung bis zu einer Tiefe von 1,50 m nach Anordnung der örtlichen Bauaufsicht des "AG" durchführen,
einschl. Bodenaushub, Sichern der Baugrubenwände, Verfüllen und Verdichten der Baugrube, einschl. aller zur zweifelsfreien Lagebestimmung erforderlichen Leistungen.
Straßenbauarbeiten, Liefern von Füllboden und Wasserhaltungsarbeiten werden nach den entsprechenden Positionen abgerechnet.
Menge: 10,000 m
GW_XX 501: 000000

**03.02.01.003 Probeaufgrabung wie vor, jedoch: mit einer Tiefe über 1,50 m bis 2,50 m.**
Menge: 10,000 m
GW_XX 501: 000000

*Hinweis: Hinweise zum Sichern von Fremdleitungen*
Hinweise zum Sichern von Fremdleitungen
Das sichern von Fremdleitungen innerhalb der Baugrube, die in einem Winkel von 90°-45° die Baugrube kreuzen und eine Breite von bis zu 20 cm besitzen, ist in die Herstellung der Baugrube einzukalkulieren.
Abrechnung: es wird die Länge der zu sichernden Leitung abgerechnet, d.h. bei Querung der Baugrube ist die Abrechnungslänge der zu sichernden Leitung die Breite der Baugrube.

**03.02.01.004 Kabel sichern, mitlaufend**
Erschwernisse durch vorhandene mitlaufende Kabel oder Leerrohre bis DN 50 in oder am Rande der Baugrube oder im Rohrgraben verlaufend, in Handschachtung erkunden, freimachen, absichern, gegen Durchhang sichern und nach Beendigung der Arbeiten in Absprache mit dem AG wieder ordnungsgemäß verlegen und sorgfältig hinterfüllen. Bündel mit weniger als 10 cm Abstand werden als ein Kabel abgerechnet. Dokumentation der mitlaufenden Kabel in der Zeichnung.
Menge: 150,000 m
GW_XX 501: 000000

**03.02.01.005 Kabel sichern, kreuzend**
Erschwernisse durch vorhandene kreuzende Kabel oder Leerrohre bis DN 50 in oder am Rande der Baugrube oder im Rohrgraben verlaufend, in Handschachtung erkunden, freimachen, absichern, gegen Durchhang sichern und nach Beendigung der Arbeiten in Absprache mit dem AG wieder ordnungsgemäß verlegen und sorgfältig hinterfüllen. Bündel mit weniger als 10 cm Abstand werden als ein Kabel abgerechnet. Dokumentation der mitlaufenden Kabel in der Zeichnung.
Menge: 10,000 St
GW_XX 501: 000000

**03.02.01.006**
Schutzrohr sichern
Menge: 2,000 m
GW_XX 501: 000000

##### 03.02.02 Sickerrohr - Wasserhaltung

*Hinweis: Allgemeine Hinweise zur Wasserhaltung in der Baugrube.*
Allgemeine Hinweise zur Wasserhaltung in der Baugrube.

Das Vorliegende Baugrundgutachten weist Wasserstände von ca.
NHN + 2,3 m bis ca. +3,2 m auf.

Bemessungswasserstände:
BS-A + 4,0 mNHN
BS-P + 3,7 mNHN
BS-T + 3,0 mNHN

Die Wasserhaltung ist so zu bemessen und zu betreiben, dass der Grundwasserstand im jeweiligen Bauabschnitt dauerhaft mindestens 0,50 m unter der tiefsten Aushubsohle liegt. Bei einer tiefsten Aushubsohle von ca. +2,50 m NHN ist ein Wasserstand von ca. +2,00 m NHN einzuhalten.
Maßgebend ist die tatsächlich erforderliche Aushubsohle einschließlich Bettung und Arbeitsraum.

Das Absenkziel beträgt somit +2,00 mNHN.

**03.02.02.001 Offene Wasserhaltung nach ZTV-Siele 2025.**
Offene Wasserhaltung nach ZTV-Siele 2025.

Einzelbaugrube bzw. Doppelbaugrube
einschl. der Baugruben für die Einsteigeschächte
mit einer Anlage für die offene Wasserhaltung versehen,
die Anlage für die Dauer der Sielbauarbeiten vorhalten,
betreiben und abbauen sowie Vorhalten des Zubehörs und
Beschaffen der Einleiterlaubnisse für das geförderte
Baugrubenwasser;
durch den Einbau von Pumpensümpfen, einer Sickerpackung, bestehend aus Ziegelsplitt, Körnung 15 bis
30 mm, einer Sickerleitung DN 100 und Filtervlies
sowie dem Einsatz von Tauchpumpen ist ein Arbeiten
in trockener Baugrube gewährleistet,
Ausheben und Abfahren des Bodens unterhalb der Leitungs
zone zur freien Verwendung des "AN"
einschließlich Liefern und Einbauen entsprechender
Meßeinrichtungen und Aufzeichnungsgeräte für die
Dokumentation der geförderten Baugrubenwassermengen.
Wird bei der Bauausführung ein um bis zu 0,50 m
höherer Grundwasserstand als aus den Bohrprofilen
ersichtlich angetroffen, so wird der hierdurch
entstehende Mehraufwand nicht berechnet,
die angegebenen Längen können sich auch aus Teilstrecken zusammensetzen,
für die Baugrube im Bereich des Grabens.
Menge: 150,000 m
GW_XX 501: 000000

**03.02.02.002 Vakuumanlage Einzelbaugrube bzw. Doppelbaugrube.**
Vakuumanlage Einzelbaugrube bzw. Doppelbaugrube.

einschl. der Baugruben für die Einsteigeschächte
mit einer aus bis zu zwei Brunnenreihen bestehenden
Vakuumanlage versehen,
die Anlage für die Dauer der Sielbauarbeiten vorhalten, unterhalten, betreiben und abbauen sowie Vorhalten
des Zubehörs, Beschaffen der Einleiterlaubnisse für
das geförderte Grundwasser, einschl. aller hierfür
erforderlichen Straßenbauarbeiten.
Die Pumpenleistungen werden so bemessen, daß ein Ar-
beiten in trockener Baugrube gewährleistet ist,
einschl. Liefern und Einbauen entsprechender
Messeinrichtungen und Aufzeichnungsgeräte für die
Dokumentation der in das öffentliche Sielnetz
geförderten Baugrubenwassermengen,
wird bei der Bauausführung ein um bis zu 0,50 m
höherer Grundwasserstand angetroffen als aus den
Bohrprofilen ersichtlich so wird der hierdurch
entstehende Mehraufwand nicht berechnet,
 Hinweis: die angegebenen Längen können sich auch aus Teilstrecken zusammensetzen,
'In Doppel- und Einzelbaugruben'
Menge: 150,000 m
GW_XX 501: 000000

##### 03.02.03 Sickerrohr - Vorflut

*Hinweis: Die Abflussmengen für das Aufrechterhalten der Vorflut sind der Baubeschreibung zu entnehmen.*
Die Abflussmengen für das Aufrechterhalten der Vorflut sind der Baubeschreibung zu entnehmen.
Die Schachtnummern beziehen sich auf den aktuellen Bestand.
Ein Einstauen in die Nebenstraßen ist zu vermeiden.

**03.02.03.001 Vorflut Graben inkl. Erd/Strabau**
Vorflut im Grabenbereich  inkl.Erd/Strabau

Vorflut während der Bauarbeiten aufrechterhalten,
einschl. Vorhalten und Betreiben sämtlicher Geräte
und Hilfsmittel, Liefern der Materialien, einschl. der
ggf. Sicherungsmaßnahmen gegen Rückstau durch den Einbau von Scheiben des Grabens
einschl. der Erd- und Straßenbauarbeiten, entsprechend
den in der Baubeschreibung angegebenen Randbedingungen.

Nähere Angaben über die vorgesehenen Maßnahmen
(Bieterangabe): '..........'....................''
Menge: 2,000 St
GW_XX 501: 000000

**03.02.03.002 Vorflut Bestands RW Kanal**
Menge: 1,000 St
GW_XX 501: 000000

##### 03.02.04 Sickerrohr - Abbrucharbeiten

*Hinweis: Rückbau Auslaufbauwerk und verdämmern*
Rückbau Auslaufbauwerk zwischen Hausnummer 16 und 18 und verdämmern eines Teilstücks der vorhandenen Leitung

**03.02.04.001 Anschluss DN400 verschließen, abmauern für Entlüftung**
Anschluss DN400 verschließen

vorhandenen Anschluss DN 400 in Handschachtung freilegen, B DN 400 Rohr  ausbauen und Zulauf fachgerecht verschließen. Einschließlich sämtlicher Nebenlieferungen und Leistungen.

MW Scheibe für Entlüftung des Dämmers, inkl. Standrohr.
Menge: 1,000 St
GW_XX 501: 000000

**03.02.04.002 Anschluss DN400 verschließen, abmauern für Befüllung**
Anschluss DN400 verschließen

vorhandenen Anschluss DN 400 in Handschachtung freilegen, B DN 400 Rohr  ausbauen und Zulauf fachgerecht verschließen. Einschließlich sämtlicher Nebenlieferungen und Leistungen.

MW Scheibe für Befüllung des Dämmers.
Menge: 1,000 St
GW_XX 501: 000000

**03.02.04.003 Anschlussleitung DN 400 verdämmern**
Anschlussleitung DN 400 verdämmern

Vorhandene Verrohrung bis zur Grundstücksgrenze verdämmern.

Die vorh. Leitung DN400 im Gehwegbereich wird nicht
mehr benötigt und soll verfüllt werden.

Aufgrund der geringen Menge, evtl. Anmischen des Dämmers vor Ort.
Menge: 7,000 m3
GW_XX 501: 000000

**03.02.04.004 Rückbau Auslaufbauwerk (92502012_AB)**
Rückbau Auslaufbauwerk (92502012_AB)

Rückbau des vorhandenen Auslaufbauwerkes, einschließlich Sicherung querender Kabel.
Menge: 1,000 St
GW_XX 501: 000000

**03.02.04.005 Schachtdeckel ausbauen und entsorgen.**
Menge: 1,000 St
GW_XX 501: 000000

##### 03.02.05 Sickerrohr - Tiefbauarbeiten

**03.02.05.001 Bordsteine über 12 bis 15 cm Breit versetzt, aufnehmen und seitlich lagern**
Bordsteine über 12 bis 15 cm Breit versetzt,
aufnehmen und seitlich lagern

Bordsteine, in Beton oder Sand/Grand versetzt, aufnehmen und seitlich lagern. Bordsteine säubern und/oder von Beton befreien, Betonunterbau aufbrechen.

Den Betonaufbruch aufladen und fachgerecht entsorgen,
einschl. der erforderlichen Erdarbeiten.
Menge: 300,000 m
GW_XX 501: 000000

**03.02.05.002 Bordsteine über 12 bis 15 cm breit in Beton C 12/15 setzen**
Bordsteine über 12 bis 15 cm breit in Beton C 12/15 setzen

Bordsteine abladen, auslegen bzw. aus der seitlichen
Lagerung entnehmen.
In 15 cm Beton C 12/15 auf das vorhandene Planum
setzen und herstellen der 15 cm dicken Rückenstütze.
Die Lieferung des notwendigen Betons wird nach
den entsprechenden Lieferpositionen abgerechnet.
Menge: 300,000 m
GW_XX 501: 000000

**03.02.05.003 Beton C 12/15 liefern und einbauen für Fundamente**
Menge: 8,700 m3
GW_XX 501: 000000

**03.02.05.004 Fuge schneiden und Vergießen (Bordstein an Asphalt)**
Menge: 300,000 m
GW_XX 501: 000000

##### 03.02.06 Sickerrohr - Baugruben

**03.02.06.001 Erschwernis bei Einfriedigung**
Erschwernis bei Einfriedigung

Behinderung und Erschwernis durch vorhandenen Einfriedigung / Hecken, Steinwall einschl. aller erforderlichen Nebenarbeiten und -leistungen, wie z.B. das Freilegen und Unterminieren in Handschachtung.
Behinderung und Erschwernisse bei Erdarbeiten, Einbau der Tragschichten sowie setzen der Borde.
Menge: 150,000 m
GW_XX 501: 000000

*Hinweis: Erdarbeiten Mulden-Rigolensystem*

**03.02.06.002 Zulage für Handschachtung 2,00 m**
Zulage für Handschachtung 2,00 m

Zulage zum Bodenaushub für Handschachtung nur auf Anweisung
des AG, wenn kein Geräteeinsatz möglich ist bzw. in vorh.
Leitungszonen. Wird die Zulage für Handschachtung für den
jeweiligen Baugrubenabschnitt über die gesamte Baugrubentiefe
gewährt, bzw. liegen Fremdleitungen im Handschachtungsbereich,
so erfolgt keine gesonderte Vergütung für evtl. Leitungssicherung.
Menge: 50,000 m3
GW_XX 501: 000000

**03.02.06.003 Graben Rigole herst. DN 300, mittl. Rohrgrabentiefe: 1,00 bis 1,50 m**
Graben als Einzelbaugrube für eine Rigole herstellen.

Vorbemerkung
Graben in entsprechender Sohlenbreite in Sand-, Kiesboden der Bodenklasse 3-4 nach DIN 18300 für den Bau einer Rigole in der geforderten Tiefe (gemessen von Oberkante Schachtdeckel bzw. Geländehöhe bis Sohlenhöhe in der Gerinnemitte) plangerecht, einschl. der Kopflöcher für die Spül- und Überlaufschächte bzw. Abläufe, ausheben und den Aushubboden laden, und abfahren. Der Rohrleitungsgraben ist den Unfallverhütungsvorschriften entsprechend auszusteifen.
Der Graben ist mit einem Vlies auszukleiden.
Die Sickerrohre sind beim Verlegen mit einem 30 cm starken Filterkies  zu überdecken sowie auf einem mind. 10 cm starken verdichteten Kiesbett zu verlegen. Die Lieferung und der Einbau von Vlies, Sickerrohren und Filterkies wird gesondert vergütet. Der Rohrleitungsgraben ist sodann mit Füllsand F1 in Lagen bis zur Unterkante der Mulde (Oberboden) wieder zu verfüllen und fachgerecht zu verdichten.

Einzurechnen sind alle erforderlichen Aus-, Um- und Absteifungen. Miteinzukalkulieren sind die Kosten für das Vorhalten der Geräte, Maschinen und für das Beseitigen des anfallenden Oberflächenwassers sowie alle Nebenarbeiten und -leistungen.

Rohrnennweite DN 300,
Breite Rigole: 0,60 m bis 0,90 m
Höhe Rigole: 0,80 m
mittlere Rohrgrabentiefe: bis 1,00 bis 1,50 m
Menge: 300,000 m
GW_XX 501: 000000

**03.02.06.004 Graben (Rigole) profilieren b=1,00-1,50m t=0,20-0,30m, Zulage**
Graben (Rigole) profilieren b=1-1,50m t=0,20-0,30m, Zulage

Graben der Mulden-Rigole profilgerecht herstellen, als Zulage zur Grabenposition. Ein zusätzlicher Aushub wird über diese Position nicht vergütet.
Sohlbreite: 0,80 m
Grabenbreite OK: 1,00 bis 1,50 m
Muldentiefe: 0,20 bis 0,30 m

Genaue Abmessungen siehe Detailpläne.

Böschungsneigung: 1: 1,8
Die Mulde ist mit einem Oberboden/Sandgemisch im Verhältnis 1:1 20 cm anzudecken. Einschließlich aller Nebenlieferungen und Leistungen.
Es ist der vorhandene und zwischengelagerte Oberboden aus Titel 1 zu verwenden.
Menge: 300,000 m
GW_XX 501: 000000

**03.02.06.005 Füllboden liefern**
Füllsand liefern und einbauen

Füllsand für Rigole liefern und oberhalb des Rigolenkörpers einbauen und verdichten.
Material: F1, Sand der Bodengruppe SE, SI oder SW nach DIN 18196 mit einer Ungleichförmigkeit U > 3, Schluffanteil <= 5 %
Abrechnungsgrundlage ist das Grabenaufmaß mit Kontrolle über Lieferscheine (Auflockerungsfaktor = 10%), abzgl. der verlegten Rigolenkörper, Schachtbauwerke und Mulden (Oberboden).
Menge: 145,000 m3
GW_XX 501: 000000

*Hinweis: Allgemeine Hinweise zu Baugruben*
Allgemeine Hinweise zu Baugruben
Aufgrund der vorhandenen Versorgungsleitungen sind die oberen 1,5 m überwiegend in Handschachtung auszuführen und einzukalkulieren (s. Baubeschreibung). Weitergehende Handschachtungen (separate Position) sind nur auf Anordnung des AG auszuführen.
Die angegebenen Schachtnummern, Rohrmaterialien und -dimensionen beziehen sich auf den Ausführungsplan.

**03.02.06.006 Bodenmehraushub infolge Schachtbaugrubenverbreiterungen,**
Bodenmehraushub infolge Schachtbaugrubenverbreiterungen,
Abrechnung gemäß ZTV-Siele Hmb 2011, als Zulage zur Position "Baugrubenherstellung".
Eventuell erforderlicher Bodenaustausch wird nach der
entspr. Position "Füllboden liefern" abgerechnet.
Menge: 10,000 m3
GW_XX 501: 000000

**03.02.06.007 Bodenmehraushub infolge Baugrubenverbreiterungen,**
Bodenmehraushub infolge Baugrubenverbreiterungen,
die von der örtlichen Bauaufsicht des "AG" angeordnet
werden, als Zulage zur Position "Baugrubenherstellung".
Eventuell erforderlicher Bodenaustausch wird nach der
entspr. Position "Füllboden liefern" abgerechnet.
Menge: 10,000 m3
GW_XX 501: 000000

**03.02.06.008 Nichttragfähigen Boden**
Nichttragfähigen Boden
nach Anweisung der örtlichen Bauaufsicht unterhalb der Leitungszone ausheben.
als Ersatz für den ausgehobenen Boden gut verdichtungsfähigen Sand bzw. stark sandigen Kies mit dem
entsprechenden Mehrbedarf an Filtervlies
liefern und einbauen.
Menge: 10,000 m3
GW_XX 501: 000000

**03.02.06.009 Bodenaushub auf der Baustelle zwischenlagern**
Bodenaushub der Vorpositionen auf Anweisung der Bauleitung und des Bodenmanagements auf der Baustelle auf Halde  zur weiteren Beprobung zwischenlagern.
Menge: 250,000 m3
GW_XX 501: 000000

**03.02.06.010 Bodenaushub abtransportieren LAGA <= Z1.1**
Bodenaushub aufladen und zur eigenen Verwendung des Auftragnehmers abtransportieren. Der Boden geht in das Eigentum des AN über und der Verbleib des abzufahrenden Bodens ist nachzuweisen.

Zuordnungsklasse: LAGA <= Z1.1
Menge: 150,000 m3
GW_XX 501: 000000

**03.02.06.011 Aushub abfahren, Z1.2, Zulage**
Belasteten Aushubboden zur eigenen Verwendung des Auftragnehmers abfahren. Der Boden geht in das Eigentum des AN über und der Verbleib des abzufahrenden Bodens ist nachzuweisen. Es ist ein Entsorgungsnachweis einschl. Wiegenote im Original vorzulegen, als Zulage zum Abtransport des Bodens.

Zuordnungsklasse: LAGA Z1.2
Menge: 150,000 t
GW_XX 501: 000000

**03.02.06.012 Aushub abfahren, Z2, Zulage**
Belasteten Aushubboden zur eigenen Verwendung des Auftragnehmers abfahren. Der Boden geht in das Eigentum des AN über und der Verbleib des abzufahrenden Bodens ist nachzuweisen. Es ist ein Entsorgungsnachweis einschl. Wiegenote im Original vorzulegen, als Zulage zum Abtransport des Bodens.

Zuordnungsklasse: LAGA Z2
Menge: 150,000 t
GW_XX 501: 000000

**03.02.06.013 Aushub abfahren, DKI, Zulage**
Belasteten Aushubboden zur eigenen Verwendung des Auftragnehmers abfahren. Der Boden geht in das Eigentum des AN über und der Verbleib des abzufahrenden Bodens ist nachzuweisen. Es ist ein Entsorgungsnachweis einschl. Wiegenote im Original vorzulegen, als Zulage zum Abtransport des Bodens.

Zuordnungsklasse: (AbfAblV/DepV) Deponieklasse I
Menge: 75,000 t
GW_XX 501: 000000

**03.02.06.014 Nicht wiederverwendbaren Boden ausbauen**
Nicht wiederverwendbaren Boden ausbauen
Für den Wiedereinbau nicht geeigneter Boden ist auf ausdrückliche Anweisung der örtlichen Bauaufsicht des AG zu lösen, aufzuladen und  zur eigenen Verwertung anzufahren.
Der Boden geht bei Abfuhr in den Eigentum des AN über.
Die Abrechnung erfolgt nach gemeinsamen Aufmaß.
Lieferscheine sind als Abgleich zum Aufmaß der Abrechnung beizulegen.
Die Lieferung und der Einbau von Füllboden wird in den entsprechenden Positionen abgerechnet.
Menge: 125,000 m3
GW_XX 501: 000000

##### 03.02.07 Sickerrohr - Vegetations- und Rodungsarbeiten

*Hinweis: Baumschutzfachliche Baubegleitung während der Tiefbaumaßnahme*
Baumschutzfachliche Baubegleitung während der Tiefbaumaßnahme

Die Tiefbauarbeiten dürfen nur unter Kontrolle eines Fachagrarwirt für Baumpflege durchgeführt werden. Die Gesamte Aufgrabung im Kronenbereich ist zu dokumentieren (inkl. Bilder) und dem Amt für Stadtentwicklung und Umwelt in schriftlicher Form vorzulegen. Die Schriftliche Dokumentation ist in die Stundensätze mit einzukalkulieren und wird nicht gesondert vergütet.

Zudem muss vor Baubeginn eine Ortsbegehung mit Herrn Schaar vom Amt für Stadtentwicklung und Umwelt sowie dem AG eine Begehung bzw. Abstimmung erfolgen.

Kontaktdaten:  Herr Schaar
Tel.:  04121 - 231 535
Mail:  s.schaar@elmshorn.de

Die Gesamten Aufgrabungen im Kronenbereich dürfen nur mit einem Saugbagger durchgeführt werden. Auch diese Arbeiten sind schriftlich und mit Fotos zu dokumentieren.

**03.02.07.001 Baumschutz herstellen und beseitigen.**
Baumschutz herstellen und beseitigen.

Stammschutz duch 24 mm dicken Bohlenmantel einschließlich Polsterung gegen den Baum herstellen und nach Beendigung der Arbeiten wieder beseitigen.
Stammdurchmesser 30 bis 50 cm.
Ausgebaute Materialien gehen in das Eigentum des AN über und sind zu
entsorgen.

Baumschutz gem. DIN 18920 bestehend aus einem umlaufenden Bauzaun (Abstand von der Kronentraufe zzgl. 1,50 m, Höhe vom Zaun min. 1,00 m über Gelände) und  einem Brettermaterial (min. 24 mm dick) einschließlich Polsterung gegen den Baum zum Schutz des Stammes und der Wurzelhälse gegen
mechanische Schäden herstellen, für die Dauer der
Baumaßnahme vorhalten, abbauen und abtransportieren. Das Befahren oder Materiallagerungen in diesem Bereich ist
VERBOTEN. Der Bauzaun wird nach den entsprechenden
Leistungspositionen vergütet.
Menge: 45,000 St
GW_XX 501: 000000

**03.02.07.002 Baustelleneinrichtung Saugbagger**
Baustelleneinrichtung Saugbagger
Baustelle für Saugbaggereinsatz einrichten und räumen, dazu gehören sämtliche An- bzw. Abtransporte der baulichen Anlagen, Geräte, Maschinen und  Hilfseinrichtungen zur Durchführung des Saugbaggereinsatzes, der einsatzbereiten Sicherheits- und Rettungsgeräte als Mindestausrüstung nach den gültigen Unfallverhütungsvorschriften und Sicherheitsregeln. Es wird für alle Saugbaggerarbeiten nur eine Baustelleneinrichtung vergütet.
Menge: 1,000 psch
GW_XX 501: 000000

**03.02.07.003 Zulage zur Baugrube: Einsatz Saugbagger**
als Zulage zur Baugrubenhauptposition

Saugbagger mit Bedienungspersonal einsetzen. Aushub von Boden mittles Saugbagger zur Freilegung von Leitungen und sensibler Wurzelbereiche o.ä. als wirtschaftliche Alternative zu Handschachtung. Arbeiten durch Baugeräte auf Anordnung des Auftraggebers durchführen. Angeboten wird für das jeweilige Gerät ein Verrechnungssatz, der sämtliche Aufwendungen für den Einsatz enthält, insbesondere Gerätevorhalte- und Betriebsstoffkosten sowie sämtliche Zuschläge einschl. der Kosten für das Bedienungspersonal (s. Verrechnungssatz für Arbeitskräfte). Abgerechnet wird nach tatsächlich geleisteten Metern. Der Verrechnungssatz ist unter Beachtung der preisrechtlichen
Vorschriften ermittelt. Er gilt unabhängig von der Anzahl der abgerechneten Metern.
Menge: 200,000 m
GW_XX 501: 000000

**03.02.07.004 Einsatz Fachagrarwirt für Baumpflege Wurzelbereich**
Einsatz Fachagrarwirt für Baumpflege Wurzelbereich

Stundenverrechnungssatz für die Baumpflegerische Begleitung durch fachkundigen Fachagrarwirt für Baumpflege und Baumsanierung, Arborist oder
gleichwertig zur Überwachung der Arbeiten im Bereich von Baumwurzeln.An- und Abfahrt werden nicht extra vergütet.
Menge: 120,000 h
GW_XX 501: 000000

**03.02.07.005 Rohrgraben einschlämmen**
Rohrgraben einschlämmen
Zulage zur Rohrgrabenverfüllung im Bereich von Bäumen für das Verfüllen des Rohrgrabens unterhalb des Wurzelbereichs mittels kontrollierter Einschlämmung von geeignetem, zwischengelagertem Aushubboden.
Einschließlich Aufnehmen des zwischengelagerten Bodens, Transport zur Einbaustelle, lagenweiser Einbau, erforderlicher Wasserzugabe sowie aller Nebenleistungen.
Die Leistung ist nur in den von der baumschutzfachlichen Bauleitung freigegebenen Bereichen auszuführen.
Füllboden und Baumgrubensubstrat werden über gesonderte Positionen vergütet.
Abrechnung nach eingebauter Menge.
Menge: 50,000 m3
GW_XX 501: 000000

**03.02.07.006 Substrat für Baumgrube liefern**
Rohrgrabenfüllung Wurzelbereich liefern und einbauen
Zulage zu Pos. für Rohrgrabenverfüllung im Wurzelbereich außerhalb des Rigolenkörpers mit Baumgrubensubstrat anstelle von Füllboden.
Mehrpreis für die Lieferung und den Einbau von vom AG vorgegebenem Baumgrubensubstrat nach FLL-Richtlinie, Körnung 0/16 mm, nicht überbaubar, im Wurzelbereich außerhalb des Rigolenkörpers.
Abrechnung nach eingebauter Menge.
Menge: 50,000 m3
GW_XX 501: 000000

##### 03.02.08 Sickerrohr - Rohre und Schächte Regenwasser

*Hinweis: Abschnitt Mulde Rigole Teilssickerrohr*

*Hinweis: Rigolenkörper*

**03.02.08.001 Filtervlies liefern und einbauen**
Rigolenvlies aus PP, 200g/m2

Spezifiziertes Rigolenvlies, mechanisch verfestigt und thermisch behandelt, CE-zertifiziert nach DIN EN 13252 (CE-Nr. 0799-CPD-55), mit auffälliger Kennzeichnung des Vlies-Typs durch grünen Namensaufdruck, mit hoher Sicherheit gegen innere und äußere Kolmation, als filterstabile Trennschicht zwischen Kiespackung und anstehendem Boden bzw. Verfüllmaterial, allseitig an den Stoßstellen mit  ausreichender Überlappung (mind. 30 cm) herstellen, liefern und fachgerecht nach Planung einbauen.
Schnitte zur fachgerechten Verlegung sind in diese Position mit einzukalkulieren und werden nicht gesondert vergütet.
Materialbedarf: 1,50m / m Rigolenlänge

Technische Daten:
Gewicht: 200 g/m˛
Dicke: mind. 2 mm
Geotextilrobustheitsklasse: 3
Stempeldurchdrückkraft: 2,0 KN
Charakteristische Öffnungsweite: 0,08 mm
Wasserdurchlässigkeit: 90 l/(s x m˛)

RigoFlor
System: MuriPipe
FRÄNKISCHE oder gleichwertiger Art

Hersteller: '..........'......................................................  ...........................''

Material: '..........'......................................................  .........................''
  (Bieterangabe)
Menge: 300,000 m
GW_XX 501: 000000

**03.02.08.002 Rigolen- und Drainagekies 8/16mm (gewaschen) liefern und einbauen**
Rigolen- und Drainagekies 8/16mm (gewaschen)

Rigolen- und Drainagekies Körnung 8/16, gewaschen, zum anstehenden und Verfüllboden durch spezifiziertes Geotextil eingehüllt, liefern und fachgerecht einbauen. Das Vlies wird gesondert vergütet.
Kieskörperabmessung b = 0,60, h = 0,80m
Sickerrohr DN 300 PE
Menge: 300,000 m
GW_XX 501: 000000

**03.02.08.003 Teilsickerrohr DN 300 liefern und einbauen**
Teilsickerrohr DN 300 liefern und einbauen

Sickerleitung für Rohrrigole bestehend aus Teilsickerrohr DN/ID 300 aus PE.
Rigolenversickerrohr (LP, Typ R2) nach DIN 4262-1 und DIN 19666, Nennweite DN/ID 300, Material Polyethylen (PE), gütegesichert und recyclefähig, in Verbundrohrbauweise mit glatter Innenfläche und profilierter Außenfläche, mit Wasseraustrittsöffnungen über einen Teilumfang des Rohres angeordnet, mit einseitig aufgesteckter Muffe, sanddicht, liefern und nach Planung einschließlich Rohrverbindungen und erforderlichen Rohrkürzungen im gewaschenen Kies fachgerecht verlegen.
Die Kiesumhüllung wird gesondert vergütet.
Nachweis der Hochdruckspülbarkeit nach DIN 19523.
Anwendung:
Teilsickerrohr zur Sammlung, Verteilung und Versickerung von Niederschlags- und Dränwasser in Kiesrigolen und Muldenrigolen nach DWA-A 138.
System: MuriPipe 300 TS, FRÄNKISCHE oder gleichwertiger Art

Hersteller: '..........'......................................................  ...........................''

Typ:''......................................  ......................................''
  (Bieterangabe)
Menge: 300,000 m
GW_XX 501: 000000

**03.02.08.004 Vorh. Versorgungsleitungen durch Rigolenkörper führen, Zulage**
Vorh. Versorgungsleitungen durch Rigolenkörper führen,

Vorhandene Versorgungsleitungen quer zum Rigolenkörper durch Filtervlies und Kiespackung führen. Das Vlies ist durch Überlappung schlüssig an die Versorgungsleitung anzubinden. Einschließlich der Mehrmengen an Filtervlies sowie zusätzliche Erdarbeiten Versorgungsleitungen mit einem Abstand < 0,5m werden als eine Querung abgerechnet.
Menge: 5,000 St
GW_XX 501: 000000

**03.02.08.005 Abzweiger liefern und einbauen**
Abzweiger liefern und einbauen

Abzweiger zur Anbindung von Muldenüberläufen an das
Vollsickerrohr  liefern und einbauen als Zulage zur
Position "Muldenrigole liefern und einbauen".
Einzukalkulieren ist der Mehraufwand für den Einbau des
Filtervlieses. Das Vlies ist dicht abschließend an die
einbindende Anschlussleitung herzustellen.
Einschließlich Überlappungslängen.

Flexibler Abzweig DN/OD 315/160/90°, Farbe: blau bei Regenwasser und braun bei Schmutzwasser, aus weichmacherfreiem Polyvinylchlorid (PVC-U), mit einem Durchmesser-Wanddickenverhältnis SDR 34, nach DIN EN 1401-1 wandverstärkt, glattwandig, mit geradem Durchlauf DN/OD 315, mit 2 angeformten Muffen und fest eingelegten, gemäß DIN EN 681-2 WH ölbeständigen FE-Dichtungen und 1 Zulauf DN/OD 160 unter 90°, mit 1 angeformten Muffe mit innen liegendem Anschlag und integriertem Kugelgelenk, abwinkelbar von 0° bis 11°, mit bei abgewinkeltem Kugelgelenk sichtbarer Beschriftung "Kugelgelenk", mit fest eingelegten FE-Dichtung, geeignet für den Einsatz in Wasserschutzzonen unter Berücksichtigung der Anforderungen aus dem DWA-Arbeitsblatt A 142 - dicht bis 2,5 bar Prüfdruck - liefern und nach Einbauanleitung des Herstellers verlegen.
Menge: 10,000 St
GW_XX 501: 000000

**03.02.08.006 Muffenstopfen DN300 liefern und einbauen**
Muffenstopfen DN300 liefern und einbauen

Muffenstopfen DN300  liefern und einbauen als Zulage
zur Leitungsposition.
Material entsprechend der Rohrposition
Menge: 4,000 St
GW_XX 501: 000000

*Hinweis: Überläufe und Spülschächte*

**03.02.08.007 Zulage für HS-R-Doppelmuffe DN/OD 160,**
Zulage für HS-R-Doppelmuffe DN/OD 160,
System Funke oder gleichwertig (www.funkegruppe.de),
Farbe: blau (RAL 5015), aus weichmacherfreiem Polyvinylchlorid (PVC-U), nach DIN EN 1401-1 wandverstärkt, glattwandig, mit einem Durchmesser-Wanddickenverhältnis SDR 34, mit DIBt-Zulassung Nr.: Z-42.1-309, mit innen liegendem Steg, mit 2 angeformten Muffen und fest eingelegten,
ölbeständigen FE-Dichtungen, liefern und verlegen.

Als Zulage zu Pos. "Vollwand Kunststoffrohr DN/OD 160 PVC-U"
Menge: 10,000 St
GW_XX 501: 000000

**03.02.08.008 Zulage HS-R-Bogen DN/OD 160 (15°/30°/45°).**
Zulage HS-R-Bogen DN/OD 160 (15°/30°/45°).
System Funke oder gleichwertig (www.funkegruppe.de),
Farbe: blau (RAL 5015), aus weichmacherfreiem Polyvinylchlorid (PVC-U), nach DIN EN 1401-1 wandverstärkt, glattwandig, mit einem Durchmesser- Wanddickenverhältnis SDR 34, mit DIBt-Zulassung Nr.: Z-42.1-309, mit 2 angeformten Muffen und fest eingelegten, ölbeständigen FE-Dichtungen, liefern und verlegen.

Als Zulage zur Pos."Muffenloses Vollwand-Kunststoffrohr
DN/OD 160 PVC-U"
Menge: 40,000 St
GW_XX 501: 000000

**03.02.08.009 Muffenloses Vollwand-Kunststoffrohr SN12 DN/OD 160**
Muffenloses Vollwand-Kunststoffrohr SN12 DN/OD 160

Muffenloses Vollwand-Kunststoffrohr SN12 DN/OD 160 (160 x 5,5 mm),  Farbe: blau bei Regenwasser und braun bei Schmutzwasser, aus weichmacherfreiem Polyvinylchlorid (PVC-U), Ringsteifigkeit nach ISO 9969 mindestens 12 kN/m², in Anlehnung an die DIN EN 1401-1, jedoch mit erhöhter Wanddicke, glattwandig, E-Modul Kurzzeit ≥ 3000 N/mm² bzw. Langzeit ≥ 1500 N/mm², inklusive der für die fachgerechte Verlegung erforderlichen Doppelmuffen mit innen liegendem Steg und zwei fest eingelegten, gemäß DIN EN 681-2 WH ölbeständigen FE-Dichtungen, geeignet für den Einsatz in Wasserschutzzonen unter Berücksichtigung der Anforderungen aus dem DWA-Arbeitsblatt A 142 - dicht bis 2,5 bar Prüfdruck - liefern und verlegen.

Fließlänge (muffenlos): 3,00 m

Überdeckung: 0,45 m bis 8,00 m; SLW60

Hersteller: '..........'........................................''
Menge: 20,000 m
GW_XX 501: 000000

**03.02.08.010 Straßenablauf inkl. Aufsatz 500x300 für Nassschlamm liefern und einbauen**
Straßenablauf inkl. Aufsatz 500x300für Nassschlamm liefern und einbauen
Straßenablauf analog DIN 4052 aus Kunststofffertigteilen lastentkoppelt, teleskopier- und drehbar, mit horizontalen und vertikalen Versteifungs- und Verankerungsrippen, durch integrierte verschiebesichere EPDM-Lippendichtung wasserdicht bis 0,5bar analog DIN 4030 liefern und einbauen.
Oberteile kompatibel zu Aufsatz  PP mit umlaufender Tropfkante aus Gusseisen.
Ablauf bestehen aus:
Boden 2a, rund, drehbar, ohne Stutzen für Ausführung Nasschlamm, Bauhöhe: 35cm,.Werkstoff Polypropylen
Konus 11mit EPDM-Dichtung, zulässige Abwinklung zum Unterteil bis 10%, Gewicht: 2,6 kg, Bauhöhe: 35cm,.Einsteckmaß 270 +/-30mm, Werkstoff Polypropylen
Ober- / Zwischenteil 3 mit Ablaufstutzen DN/OD 160, zulässige Abwinklung zum Unterteil bis 10%, Gewicht: 2,8 kg, Bauhöhe: 35cm, Einsteckmaß 280 +/- 10mm, Werkstoff Polypropylen
Aufsatz 300 PF
Klasse D 400 entsprechend DIN EN 124, DIN 1229,
Pultform, Bauhöhe 100 mm,
mit umlaufender Tropfkante zur Aussteifung des Ablaufkörpers,
Rahmenaußenmaße 300 x 500
Rahmen aus Gusseisen, hochziehbar, umlaufend geschlossen,
mit vorgeformten, bei Bedarf ausschlagbaren Bauzeitentwässerungen,
mit Einlagen,
Rost aus Gusseisen
Schlitzweite 37,5 mm
Einlaufquerschnitt 600 cm²
Einlaufrost ohne Arretierung, Lagesicherung durch Eigengewicht,
liefern und entsprechend der Einbau- und Bedienungsanleitung des Herstellers einbauen.
Angaben zum Straßenablauf:

'....................................................'

'....................................................'
  (Bieterangabe)
Menge: 10,000 St
GW_XX 501: 000000

**03.02.08.011 Aufsatz für Straßenablauf auflegen**
Aufsatz für Straßenablauf auflegen und auf planmäßige Höhe setzen.
Aufsatz zunächst provisorisch auflegen und entsprechend des Bauablaufs Zug um Zug auf planmäßige Höhe setzen.
(Diese Position wird auch bei mehrmaligem Angleichen nur 1 mal je Ablauf vergütet.)
Menge: 10,000 St
GW_XX 501: 000000

**03.02.08.012 Anschluß an Straßenablauf herstellen**
Anschluss an Straßenablauf herstellen
Vollwand-Kunststoffrohr DN/OD 160 an Straßenablaufschächte anschließen und Anschluss dichten.
Anschluss einschließlich aller notwendiger Pass- und Formstücke und aller notwendiger Nebenarbeiten.
Menge: 10,000 St
GW_XX 501: 000000

**03.02.08.013 Spülschacht liefern und einbauen**
Spülschacht liefern und einbauen (92502004, 92502006, 92502008)

Spülschacht (system: Muri-control der Fa. Fränkische
oder gleichwertig) wie nachfolgend beschrieben liefern
und anschließen:

1. Spül- und Kontrollschacht aus PE, DA 400 in
Verbundbauweise, Bodenteil mit integriertem Absetzraum.
Tiefe:  bis 1,50m
Ablauf: 2 x DN 300mm (180°)

2.Befahrbare Abdeckung bestehend aus Betonauflagering,
Gussrahmen und Gussdeckel Klasse B 125 mit
Lüftungsöffnungen und Schmutzfänger

Die Einbaubestimmungen des Herstellers sind
einzuhalten. Einschl. aller für den Anschluss
erforderlichen Formstücke, sowie Lieferung sämtlicher
Materialien, aller Erd- und Nebenarbeiten.

Schächte 92502004, 92502006 und  92502008

Angebotenes
Fabrikat:''.............................................  ..........................''

Angebotener
Typ:''..................................................  ....................''
  (Bieterangabe)
Menge: 3,000 St
GW_XX 501: 000000

**03.02.08.014 Rückstauklappe liefern und einbauen**
Rückstauklappe liefern und einbauen

Rückstauklappe DN150 PE für Schachtmontage  DN 1000
liefern und einbauen. Einschließlich sämtlicher
Befestigungsmaterialien sowie Nebenlieferungen und
Leistungen

Rückstauklappe, runde Ausführung, bestehend aus
Absperrdeckel und Rohrstutzen. Rohrstutzen zum Andübeln
inkl. Dichtung und Befestigungamaterial.
Menge: 1,000 St
GW_XX 501: 000000

**03.02.08.015 Muldenüberlauf mit Kleinpflaster einfassen**
Muldenüberlauf mit Kleinpflaster einfassen

Natursteinpflaster grau/braun nach DIN 18 502 liefern und verlegen.
2-reihig um Muldenüberlauf umlaufend.
Die Pflasterfugen sind mit Mörtel einzuschlämmen.
Pflasterbett aus Mörtel herstellen. Einschl. aller Nebenlieferungen und -leistungen.

Steinmaß: 90 x 110 x 100
Farbe: grau / braun
Menge: 10,000 St
GW_XX 501: 000000

*Hinweis: Bereiche Graben und Muldenanfang/ -ende*

**03.02.08.016 Einstiegsschacht DN 800 (92502002) liefern und einbauen**
Einstiegsschacht DN 800 PP, System Wavin Tegra od. glw. liefern und herstellen, Schacht 92502002.
Einstiegsschacht DN 800 PP entsprechend DIN EN 13598-2, sowie DIN EN 476 und DIN EN 752
bestehend aus PP Fertigteilen
Schachtrohre und exzentrischer Konus ohne Leiter oder Steiggang,
Schachtrohrverbindung mit umlaufendem Dichtelement nach EN 681-1,
Schachtboden mit außenliegenden Verstärkungsrippen und verformungsstabiler Aufstandsfläche,
mit integrierten Kugelgelenken in Zu- und Ausläufen je Anschluss im Bereich von 15° horizontal und vertikal abwinkelbar,
Gerinne bis zum Scheitel ausgeformt,
Betonauflagering zur verschiebesicheren Aufnahme einer handelsüblichen Abdeckung.
Einsatzbereich SLW 60
Schacht entsprechend den Planungsvorgaben positionieren und einbauen.
Schachtabdeckung gemäß den Herstellerangaben einbauen.
Schachtanschlüsse:

Zulauf: DN300 PE, Neubau, 260°/288,9g
Ablauf: DN400 PVC-U, Neubau

Einbautiefe (Fließsohle - GOK): 1,47 m
Höhe anstehendes Grundwasser
ab ca. 1,00 m u. GOK

Einzelergebnisse zu den gemessenen Wasserständen sind in den Bohrprofilen  des Baugrundgutachtens zu entnehmen
Fabrikat: Wavin Tegra 800 PP-Schacht
- oder gleichwertig -
B i e t e r a n g a b e n :
--------------------------

'..........'....................................................''

'..........'....................................................''
Menge: 1,000 St
GW_XX 501: 000000

**03.02.08.017 Einstiegsschacht DN 800 (92502010) liefern und einbauen**
Einstiegsschacht DN 800 PP, System Wavin Tegra od. glw. liefern und herstellen, Schacht 92502010.
Einstiegsschacht DN 800 PP entsprechend DIN EN 13598-2, sowie DIN EN 476 und DIN EN 752
bestehend aus PP Fertigteilen
Schachtrohre und exzentrischer Konus ohne Leiter oder Steiggang,
Schachtrohrverbindung mit umlaufendem Dichtelement nach EN 681-1,
Schachtboden mit außenliegenden Verstärkungsrippen und verformungsstabiler Aufstandsfläche,
mit integrierten Kugelgelenken in Zu- und Ausläufen je Anschluss im Bereich von 15° horizontal und vertikal abwinkelbar,
Gerinne bis zum Scheitel ausgeformt,
Betonauflagering zur verschiebesicheren Aufnahme einer handelsüblichen Abdeckung.
Einsatzbereich SLW 60
Schacht entsprechend den Planungsvorgaben positionieren und einbauen.
Schachtabdeckung gemäß den Herstellerangaben einbauen.
Schachtanschlüsse:

Zulauf: DN300 PVC-U, Neubau, 270°/300g
Ablauf: DN300 PE, Neubau

Einbautiefe (Fließsohle - GOK): 1,57m
Höhe anstehendes Grundwasser
ab ca. 1,00 m u. GOK

Einzelergebnisse zu den gemessenen Wasserständen sind in den Bohrprofilen  des Baugrundgutachtens zu entnehmen
Fabrikat: Wavin Tegra 800 PP-Schacht
- oder gleichwertig -
B i e t e r a n g a b e n :
--------------------------

'..........'....................................................''

'..........'....................................................''
Menge: 1,000 St
GW_XX 501: 000000

**03.02.08.018 Schachtabdeckung liefern und einbauen - rund, Klasse D 400**
Schachtabdeckung liefern und einbauen - rund, Klasse D 400
gemäß EN 124/DIN 1229 Rahmen aus Gußeisen ohne Beton, DIN 19854-1,
mit Ringschmutzfänger, Deckel aus Gußeisen und Beton,
DIN 19584-2, mit Lüfungsöffnungen. Rahmen und Deckel
mit dämpfender Einlage.
Das Umpflastern des Schachtdeckels sowie das auf Höhe setzen ist in diese Position einzukalkulieren.
Menge: 2,000 St
GW_XX 501: 000000

**03.02.08.019 Befestigung Grabenanfang/ -ende**
Grabenanfang, Grabenende/ Übergang zur Mulde profilieren und befestigen
Gelände im Bereich des Grabenanfangs und -endes bzw. des Übergangsbereichs zwischen Graben und Mulde entsprechend der Ausführungsplanung profilieren und an die angrenzenden Gelände- beziehungsweise Muldenflächen anschließen.
Nach dem Rückbau des vorhandenen Auslaufbauwerks ist das Grabenende oberhalb der durchgehenden Rohrleitung auszuformen und gegen Ausspülung zu sichern.
Der Übergangsbereich zwischen Graben und Mulde im Bereich des dazwischenliegenden Schachtes ist profilgerecht an Graben und Mulde anzuschließen.
Mit Kleinpflaster in Beton gegen Ausspülung befestigen.
Einschließlich Lieferung sämtlicher erforderlicher Materialien, Bettung, Beton, Pflaster, Zuschnitte, Anschlüsse sowie aller Nebenlieferungen und Nebenleistungen.
Menge: 2,000 St
GW_XX 501: 000000

**03.02.08.020 Muldenanfang/ -ende**
Muldenanfang und Muldenende profilieren und anpassen
Gelände im Bereich des Muldenanfangs und Muldenendes entsprechend der Ausführungsplanung profilieren und höhengerecht an die angrenzenden Gelände-, Graben- und Muldenflächen anschließen.
Die Übergänge sind gleichmäßig und ohne Absätze auszubilden. Die geplante Wasserführung der Mulde ist sicherzustellen; örtliche Tiefpunkte außerhalb der vorgesehenen Muldenprofilierung sind zu vermeiden.
Einschließlich aller erforderlichen Erdarbeiten, Feinplanumarbeiten sowie aller Nebenlieferungen und Nebenleistungen.
Menge: 2,000 St
GW_XX 501: 000000

#### 03.03 - RW Kanal Nord -

##### 03.03.01 Kanal Nord - Vorbereitung

**03.03.01.001 Technische Bearbeitung**
Technische Bearbeitung
Aufstellen der erforderlichen Ausführungsunterlagen
(Standsicherheitsnachweise, Ausführungszeichnungen,
sonstige Berechnungen) gemäß ZTV-Siele 2025,
sowie der Bestandsunterlagen,
Vermessungsarbeiten,
Bauleitung,
einschl. der Kosten für die Prüfung der
Ausführungsunterlagen durch einen anerkannten
Prüfingenieur für Baustatik (Fachrichtung Massivbau).
Einschließlich der Koordination der Vermessungsarbeiten lt. Punkt 4.2.1 der Leistungsbeschreibung.
Menge: 1,000 psch
GW_XX 501: 000000

**03.03.01.002 Probeaufgrabung bis zu einer Tiefe von 1,50 m nach Anordnung der örtlichen Bauaufsicht des "AG" durchführen,**
Probeaufgrabung bis zu einer Tiefe von 1,50 m nach Anordnung der örtlichen Bauaufsicht des "AG" durchführen,
einschl. Bodenaushub, Sichern der Baugrubenwände, Verfüllen und Verdichten der Baugrube, einschl. aller zur zweifelsfreien Lagebestimmung erforderlichen Leistungen.
Straßenbauarbeiten, Liefern von Füllboden und Wasserhaltungsarbeiten werden nach den entsprechenden Positionen abgerechnet.
Menge: 10,000 m
GW_XX 501: 000000

**03.03.01.003 Probeaufgrabung wie vor, jedoch: mit einer Tiefe über 1,50 m bis 2,50 m.**
Menge: 10,000 m
GW_XX 501: 000000

**03.03.01.004 Reinigen des Regenwassersiels DN 200 mit Hochdruckspülgerät und Kanalsauger oder Kombigerät,ggf. mit mechanischem Räumgerät,**
Reinigen des Regenwassersiels DN 200
mit Hochdruckspülgerät und Kanalsauger oder Kombigerät,ggf. mit mechanischem Räumgerät,
Reinigungsbürste, Spülschlauch und Kanalsauger, einschl. Vorhalten und Betreiben sämtlicher Geräte und Hilfsmittel und Beseitigen der Sielrückstände
von/nach Schacht Nr: 92501012-92501016
Reinigen vor Baubeginn
Menge: 65,000 m
GW_XX 501: 000000

*Hinweis: Hinweise zum Sichern von Fremdleitungen*
Hinweise zum Sichern von Fremdleitungen
Das sichern von Fremdleitungen innerhalb der Baugrube, die in einem Winkel von 90°-45° die Baugrube kreuzen und eine Breite von bis zu 20 cm besitzen, ist in die Herstellung der Baugrube einzukalkulieren.
Abrechnung: es wird die Länge der zu sichernden Leitung abgerechnet, d.h. bei Querung der Baugrube ist die Abrechnungslänge der zu sichernden Leitung die Breite der Baugrube.

**03.03.01.005 Kabel sichern, mitlaufend**
Erschwernisse durch vorhandene mitlaufende Kabel oder Leerrohre bis DN 50 in oder am Rande der Baugrube oder im Rohrgraben verlaufend, in Handschachtung erkunden, freimachen, absichern, gegen Durchhang sichern und nach Beendigung der Arbeiten in Absprache mit dem AG wieder ordnungsgemäß verlegen und sorgfältig hinterfüllen. Bündel mit weniger als 10 cm Abstand werden als ein Kabel abgerechnet. Dokumentation der mitlaufenden Kabel in der Zeichnung.
Menge: 100,000 m
GW_XX 501: 000000

**03.03.01.006 Kabel sichern, kreuzend**
Erschwernisse durch vorhandene kreuzende Kabel oder Leerrohre bis DN 50 in oder am Rande der Baugrube oder im Rohrgraben verlaufend, in Handschachtung erkunden, freimachen, absichern, gegen Durchhang sichern und nach Beendigung der Arbeiten in Absprache mit dem AG wieder ordnungsgemäß verlegen und sorgfältig hinterfüllen. Bündel mit weniger als 10 cm Abstand werden als ein Kabel abgerechnet. Dokumentation der mitlaufenden Kabel in der Zeichnung.
Menge: 100,000 St
GW_XX 501: 000000

**03.03.01.007 Fremdleitung sichern; bis 45° kreuzend; B = 150 - 200 cm.**
Fremdleitung sichern; bis 45° kreuzend; B = 150 - 200 cm.
wie vor, jedoch:
Parallel zur Baugrube verlaufende und bis zu einem Winkel kleiner als 45 Grad kreuzende Leitungen,
Breite über 150 bis 200 cm.
Menge: 30,000 m
GW_XX 501: 000000

**03.03.01.008 Fremdltg.sichern rechtwinklig * Br 20 bis 50 cm**
Fremdltg.sichern rechtwinklig * Br 20 bis 50 cm
Fremdleitung im Bereich der Baugrube des Sieles
sichern, einschl.der Erschwernisse bei der Herstellung
der Sielbaugrube und der Verfüllung sowie der
Rohrverlegung
Mehrere Leitungen, die in der Draufsicht einen
Zwischenraum von weniger als 1,0 m haben, werden
wie eine Leitung mit einer um den Zwischenraum
vergrößerten Breite abgerechnet.
Rechtwinklig zur Baugrube und bis zu einem Winkel
von 45 Grad kreuzende Leitungen (Leistungen für
Fremdleitungen mit einer Breite bis 20 cm, sowie
für alle Fremdleitungen, die bei der Herstellung
von Sielanschlußleitungen angetroffen werden, sind
bei der Position "Baugrubenherstellung" eingerechnet),
Breite über 20 bis 50 cm.
Menge: 20,000 m
GW_XX 501: 000000

**03.03.01.009 Fremdltg sichern rechtwinklig*Br 50 bis 100 cm**
StL-Nr. 0097115213
Fremdleitung sichern
wie vor, jedoch:
Rechtwinklig zur Baugrube und bis zu einem Winkel
von 45 Grad kreuzende Leitungen (Leistungen für
Fremdleitungen mit einer Breite bis 20 cm, sowie
für alle Fremdleitungen, die bei der Herstellung
von Sielanschlußleitungen angetroffen werden, sind
bei der Position "Baugrubenherstellung" eingerechnet),
Breite über 50 bis 100 cm.
Menge: 20,000 m
GW_XX 501: 000000

**03.03.01.010 Fremdltg sichern rechtwinklig*Br 100 bis 150 cm**
StL-Nr. 0097115214
Fremdleitung sichern
wie vor, jedoch:
Rechtwinklig zur Baugrube und bis zu einem Winkel
von 45 Grad kreuzende Leitungen (Leistungen für
Fremdleitungen mit einer Breite bis 20 cm, sowie
für alle Fremdleitungen, die bei der Herstellung
von Sielanschlußleitungen angetroffen werden, sind
bei der Position "Baugrubenherstellung" eingerechnet),
Breite über 100 bis 150 cm.
Menge: 20,000 m
GW_XX 501: 000000

**03.03.01.011 Fremdltg sichern rechtwinklig*Br 150 bis 200 cm**
StL-Nr. 0097115215
Fremdleitung sichern
wie vor, jedoch:
Rechtwinklig zur Baugrube und bis zu einem Winkel
von 45 Grad kreuzende Leitungen (Leistungen für
Fremdleitungen mit einer Breite bis 20 cm, sowie
für alle Fremdleitungen, die bei der Herstellung
von Sielanschlußleitungen angetroffen werden, sind
bei der Position "Baugrubenherstellung" eingerechnet),
Breite über 150 bis 200 cm.
Menge: 10,000 m
GW_XX 501: 000000

**03.03.01.012 Fremdltg sichern parallel zur Baug*Br 20 bis 50 cm**
StL-Nr. 0097115222
Fremdleitung sichern
wie vor, jedoch:
Parallel zur Baugrube verlaufende und bis zu einem
Winkel kleiner als 45 Grad kreuzende Leitungen,
Breite über 20 bis 50 cm.
Menge: 12,000 m
GW_XX 501: 000000

**03.03.01.013 Fremdltg sichern parallel zur Baug*Br 50 bis 100 cm**
StL-Nr. 0097115223
Fremdleitung sichern
wie vor, jedoch:
Parallel zur Baugrube verlaufende und bis zu einem
Winkel kleiner als 45 Grad kreuzende Leitungen,
Breite über 50 bis 100 cm.
Menge: 5,000 m
GW_XX 501: 000000

**03.03.01.014 Fremdltg.sichern rechtwinklig Breite bis 20 cm**
StL-Nr. 0097115011
Fremdleitung im Bereich der Baugrube des Sieles
sichern, einschl.der Erschwernisse bei der Herstellung
der Sielbaugrube und der Verfüllung sowie der
Rohrverlegung
Mehrere Leitungen, die in der Draufsicht einen
Zwischenraum von weniger als 1,0 m haben, werden
wie eine Leitung mit einer um den Zwischenraum
vergrößerten Breite abgerechnet.
Rechtwinklig zur Baugrube und bis zu einem Winkel
von 45 Grad kreuzende Leitungen (Leistungen für
Fremdleitungen mit einer Breite bis 20 cm, sowie
für alle Fremdleitungen, die bei der Herstellung
von Sielanschlußleitungen angetroffen werden, sind
bei der Position "Baugrubenherstellung" eingerechnet),
Breite bis 20 cm.
Menge: 10,000 m
GW_XX 501: 000000

##### 03.03.02 Kanal Nord - Wasserhaltung

*Hinweis: Allgemeine Hinweise zur Wasserhaltung in der Baugrube.*
Allgemeine Hinweise zur Wasserhaltung in der Baugrube.

Das Vorliegende Baugrundgutachten weist Wasserstände von ca.
NHN + 2,3 m bis ca. +3,2 m auf.

Bemessungswasserstände:
BS-A + 4,0 mNHN
BS-P + 3,7 mNHN
BS-T + 3,0 mNHN

Die Wasserhaltung ist so zu bemessen und zu betreiben, dass der Grundwasserstand im jeweiligen Bauabschnitt dauerhaft mindestens 0,50 m unter der tiefsten Aushubsohle liegt. Bei einer tiefsten Aushubsohle von ca. +2,50 m NHN ist ein Wasserstand von ca. +2,00 m NHN einzuhalten.
Maßgebend ist die tatsächlich erforderliche Aushubsohle einschließlich Bettung und Arbeitsraum.

Das Absenkziel beträgt somit +2,00 mNHN.

**03.03.02.001 Offene Wasserhaltung nach ZTV-Siele 2025.**
Offene Wasserhaltung nach ZTV-Siele 2025.

Einzelbaugrube bzw. Doppelbaugrube
einschl. der Baugruben für die Einsteigeschächte
mit einer Anlage für die offene Wasserhaltung versehen,
die Anlage für die Dauer der Sielbauarbeiten vorhalten,
betreiben und abbauen sowie Vorhalten des Zubehörs und
Beschaffen der Einleiterlaubnisse für das geförderte
Baugrubenwasser;
durch den Einbau von Pumpensümpfen, einer Sickerpackung, bestehend aus Ziegelsplitt, Körnung 15 bis
30 mm, einer Sickerleitung DN 100 und Filtervlies
sowie dem Einsatz von Tauchpumpen ist ein Arbeiten
in trockener Baugrube gewährleistet,
Ausheben und Abfahren des Bodens unterhalb der Leitungs
zone zur freien Verwendung des "AN"
einschließlich Liefern und Einbauen entsprechender
Meßeinrichtungen und Aufzeichnungsgeräte für die
Dokumentation der geförderten Baugrubenwassermengen.
Wird bei der Bauausführung ein um bis zu 0,50 m
höherer Grundwasserstand als aus den Bohrprofilen
ersichtlich angetroffen, so wird der hierdurch
entstehende Mehraufwand nicht berechnet,
die angegebenen Längen können sich auch aus Teilstrecken zusammensetzen,
für die Baugruben Kanalbau Nord (Schächte 92502010 bis 92502016).
Menge: 100,000 m
GW_XX 501: 000000

**03.03.02.002 Offene Wasserhalt Anschlußleitung**
StL-Nr. 009713010003
Offene Wasserhaltung
wie vor, jedoch:
für die Baugrube von Sielanschlußleitungen
Menge: 53,000 m
GW_XX 501: 000000

**03.03.02.003 Vakuumanlage Einzelbaugrube bzw. Doppelbaugrube.**
Vakuumanlage Einzelbaugrube bzw. Doppelbaugrube.

einschl. der Baugruben für die Einsteigeschächte
mit einer aus bis zu zwei Brunnenreihen bestehenden
Vakuumanlage versehen,
die Anlage für die Dauer der Sielbauarbeiten vorhalten, unterhalten, betreiben und abbauen sowie Vorhalten
des Zubehörs, Beschaffen der Einleiterlaubnisse für
das geförderte Grundwasser, einschl. aller hierfür
erforderlichen Straßenbauarbeiten.
Die Pumpenleistungen werden so bemessen, daß ein Ar-
beiten in trockener Baugrube gewährleistet ist,
einschl. Liefern und Einbauen entsprechender
Messeinrichtungen und Aufzeichnungsgeräte für die
Dokumentation der in das öffentliche Sielnetz
geförderten Baugrubenwassermengen,
wird bei der Bauausführung ein um bis zu 0,50 m
höherer Grundwasserstand angetroffen als aus den
Bohrprofilen ersichtlich so wird der hierdurch
entstehende Mehraufwand nicht berechnet,
 Hinweis: die angegebenen Längen können sich auch aus Teilstrecken zusammensetzen,
'In Doppel- und Einzelbaugruben'
Menge: 50,000 m
GW_XX 501: 000000

**03.03.02.004 Vakuumanlage Teilstrecken Sielanschlußleitungen**
Vakuumanlage Teilstrecken Sielanschlußleitungen

 Vakuumanlage  wie vor, jedoch: für die Baugrube von Sielanschlußleitungen
 Hinwies: die angegebenen Längen können sich auch aus
Teilstrecken zusammensetzen,
Menge: 25,000 m
GW_XX 501: 000000

*Hinweis: Die Abflussmengen für das Aufrechterhalten der Vorflut sind der Baubeschreibung zu entnehmen.*
Die Abflussmengen für das Aufrechterhalten der Vorflut sind der Baubeschreibung zu entnehmen.
Die Schachtnummern beziehen sich auf den aktuellen Bestand.
Ein Einstauen in die Nebenstraßen ist zu vermeiden.

##### 03.03.03 Kanal Nord - Vorflut

**03.03.03.001 Vorflut Regenwwassersiel * incl.Erd/Strabau**
Vorflut  Regenwassersiel * incl.Erd/Strabau
von Schacht 92502004-92502002_AB

Vorflut während der Bauarbeiten aufrechterhalten,
einschl. Vorhalten und Betreiben sämtlicher Geräte
und Hilfsmittel, Liefern der Materialien, einschl. der
ggf. Sicherungsmaßnahmen gegen Rückstau durch den Einbau von Scheiben
des Regenwassersieles
einschl. der Erd- und Straßenbauarbeiten, entsprechend
den in der Baubeschreibung angegebenen Randbedingungen.
von/nach Schacht-Nr. '92502004-92502002_AB'
Nähere Angaben über die vorgesehenen Maßnahmen
(Bieterangabe): '..........'....................''
Menge: 2,000 St
GW_XX 501: 000000

**03.03.03.002 Vorflut Anschltg DN '150'*ab Rev-Schacht**
StL-Nr. 0097117311
Vorflut aufrechterhalten für Anschlußleitungen,
einschl. Vorhalten und Betreiben sämtlicher
Geräte und Hilfsmittel, Liefern der Materialien.
Zusätzliche Leistungen zur Sicherung von parallel
verlaufenden Leitungen in der Baugrube sind in diese
Position eingerechnet.
DN ''150''
ab Revisionsschächten.
Menge: 4,000 St
GW_XX 501: 000000

##### 03.03.04 Kanal Nord - Abbrucharbeiten

**03.03.04.001 Siele ausbauen MW, Rohre aus B DN 200**
Siele ausbauen MW, Rohre aus STZ DN 200

Mischwassersiele im Baugrubenbereich ausbauen und zur eigenen Verwendung abfahren, einsch. der erforderlichen senkrechten Schnitte, als Zulage zur entsprechenden Pos.
"Baugrubenherstellung"

Rohre aus STZ, DN 200
Menge: 65,000 m
GW_XX 501: 000000

**03.03.04.002 Siele ausbauen Anschlussleitungen bis DN 200**
Siele ausbauen Anschlussleitungen bis DN 200
Siele ausbauen wie vor, jedoch:

''Anschlussleitungen'' DN 150 - 200
Menge: 50,000 m
GW_XX 501: 000000

**03.03.04.003 Schachtdeckel ausbauen und entsorgen.**
Menge: 1,000 St
GW_XX 501: 000000

**03.03.04.004 Schacht ausbauen DN 1100/DN 800**
Schacht ausbauen DN 1100/DN 800
Einsteigeschacht von UF Fundament bis UF Schachtabdeckung ausbauen und zur freien Verwendung des "AN"
abfahren, als Zulage zur entsprechenden Pos. "Baugrubenherstellung"
aus Mauerwerk,
DN 1100 bzw. DN 800,
Schacht Nr 92502004

Schacht ausbauen Mauerwerk DN 1100/DN 800
Einsteigeschacht von UF Fundament bis UF Schachtabdeckung ausbauen und zur freien Verwendung des "AN"
abfahren, als Zulage zur entsprechenden Pos. "Baugrubenherstellung"
aus Mauerwerk,
DN 1100 bzw. DN 800,
Schacht Nr 92502004
Menge: 1,000 St
GW_XX 501: 000000

**03.03.04.005 Ausbau Kabel bis 50 mm Durchmesser in Baugrube**
Ausbau nicht mehr benötigter Kabel in der Baugrube, einschließlich der erforderlichen Geräte- und Maschineneinsätze, schadlos ausbauen, aufladen und zur eigenen Verwendung des Auftragnehmers abfahren. Die ordnungsgemäße Deponierung ist durch den AN nachzuweisen.

Kabeldurchmesser bis 50 mm
Menge: 100,000 m
GW_XX 501: 000000

**03.03.04.006 Kabel aufnehmen und wieder verlegen, mitlaufend**
Erschwernisse durch vorhandene mitlaufende Kabel oder Leerrohre bis DN 50 in oder am Rande der Baugrube oder im Rohrgraben verlaufend, in Handschachtung erkunden, freimachen, seitlich am Verbau lagern und gegen Durchhang sichern, aus dem Baufeld herausrücken und nach Beendigung der Arbeiten in Absprache mit dem AG wieder ordnungsgemäß verlegen und sorgfältig hinterfüllen. Bündel mit weniger als 10 cm Abstand werden als ein Kabel abgerechnet. Dokumentation der mitlaufenden Kabel in der Zeichnung.
Menge: 100,000 m
GW_XX 501: 000000

##### 03.03.05 Kanal Nord - Baugruben

*Hinweis: Allgemeine Hinweise zu Baugruben*
Allgemeine Hinweise zu Baugruben
Aufgrund der vorhandenen Versorgungsleitungen sind die oberen 1,5 m überwiegend in Handschachtung auszuführen und einzukalkulieren (s. Baubeschreibung). Weitergehende Handschachtungen (separate Position) sind nur auf Anordnung des AG auszuführen.
Die angegebenen Schachtnummern, Rohrmaterialien und -dimensionen beziehen sich auf den Ausführungsplan.

**03.03.05.001 Baugrube für offene Bauweise RW '9250210- 92502012', Einzelbaugrube, Tiefe bis '1,57' m, untersch. Steifen sonst wie vor**
Baugrube für offene Bauweise RW '9250210- 92502012', Einzelbaugrube, Tiefe bis '1,57' m, untersch. Steifen sonst wie vor
Baugrube ab Unterfläche Oberboden bzw. 2. Tragschicht
der Strassenbefestigung bis Unterfläche Leitungszone
Herstellen, Verfüllen und Verdichten.

Die Untersuchung der Boden in diesem Bereich auf den Parameterumfang nach TR LAGA hat die folgenden Einbauklassen angezeigt: Z0, Z1.1 und Z1.2 (Siehe das Baugrundgutachten)

für Siele in Einzelbaugrube,
von/nach Schacht-Nr. '9250210- 92502012'
Sielsohlentiefe bis 1,57 m
Es wird mit folgenden Steifenlängen
gerechnet,
'RW-Kanal DN/OD 315 PVC-U, Tiefe: bis 1,57m'

Es wird nachstehend beschriebener Baugrubenverbau
ausgeführt (Bieterangabe): '..........'....................''
Menge: 44,000 m
GW_XX 501: 000000

**03.03.05.002 Baugrube für offene Bauweise RW '9250212- 92502014', Einzelbaugrube, Tiefe bis '1,39' m, untersch. Steifen sonst wie vor**
Baugrube für offene Bauweise RW '9250212- 92502014', Einzelbaugrube, Tiefe bis '1,39' m, untersch. Steifen sonst wie vor
Baugrube ab Unterfläche Oberboden bzw. 2. Tragschicht
der Strassenbefestigung bis Unterfläche Leitungszone
Herstellen, Verfüllen und Verdichten.

Die Untersuchung der Boden in diesem Bereich auf den Parameterumfang nach TR LAGA hat die folgenden Einbauklassen angezeigt: Z0, Z1.1 und Z1.2 (Siehe das Baugrundgutachten)

für Siele in Einzelbaugrube,
von/nach Schacht-Nr. '9250212- 92502014'
Sielsohlentiefe bis 1,39 m
Es wird mit folgenden Steifenlängen
gerechnet,
'RW-Kanal DN/OD 315 PVC-U, Tiefe: bis 1,39m'

Es wird nachstehend beschriebener Baugrubenverbau
ausgeführt (Bieterangabe): '..........'....................''
Menge: 43,000 m
GW_XX 501: 000000

**03.03.05.003 Baugrube für offene Bauweise RW '9250214- 92502016', Einzelbaugrube, Tiefe bis '1,34' m, untersch. Steifen sonst wie vor**
Baugrube für offene Bauweise RW '9250214- 92502016', Einzelbaugrube, Tiefe bis '1,34' m, untersch. Steifen sonst wie vor
Baugrube ab Unterfläche Oberboden bzw. 2. Tragschicht
der Strassenbefestigung bis Unterfläche Leitungszone
Herstellen, Verfüllen und Verdichten.

Die Untersuchung der Boden in diesem Bereich auf den Parameterumfang nach TR LAGA hat die folgenden Einbauklassen angezeigt: Z0, Z1.1 und Z1.2 (Siehe das Baugrundgutachten)

für Siele in Einzelbaugrube,
von/nach Schacht-Nr. '9250214- 92502016'
Sielsohlentiefe bis 1,34 m
Es wird mit folgenden Steifenlängen
gerechnet,
'RW-Kanal DN/OD 315 PVC-U, Tiefe: bis 1,34m'

Es wird nachstehend beschriebener Baugrubenverbau
ausgeführt (Bieterangabe): '..........'....................''
Menge: 18,000 m
GW_XX 501: 000000

*Hinweis: Baugruben für die Herstellung von Hausanschlussleitungen*
Baugruben für die Herstellung von Hausanschlussleitungen
Im überwiegenden Teil können die Hausanschlussleitungen in Doppelbaugruben hergestellt werden.
Der Umschluss erfolgt im Regelfall an der Grundstücksgrenze. Im Einzelfall ist der Anschluss an die Übergabeschächte sinnvoll, jedoch nur auf Anweisung der örtl. Bauaufsicht des AG auszuführen.

**03.03.05.004 Baugrubenherst. Einzelb./Anschltg Tiefe bis 1,50 m untersch.Steifen 'Rohre aus PVC-U' DN/OD 160**
Baugrubenherst. Einzelb./Anschltg Tiefe bis 1,50 m untersch.Steifen 'Rohre aus PVC-U' DN/OD 160
Baugrube wie vor, jedoch:
für Anschlußleitungen in Einzelbaugrube einschl. Sichern vorhandener Leitungen
mittlere Baugrubentiefe bis: 1,30
Sielsohlentiefe bis 1,50 m
Es wird mit unterschiedlichen Steifenlängen
gerechnet,
''Rohre aus PVC-U''
DN/OD 160
Es wird nachstehend beschriebener Baugrubenverbau
ausgeführt (Bieterangabe): '..........'........................................''
Menge: 53,000 m
GW_XX 501: 000000

**03.03.05.005 Abbruch Stahlbeton als Zulage zu allen Positionen "Baugrube herstellen"**
Abbruch Stahlbeton als Zulage zu allen Positionen "Baugrube herstellen"
Abbruch unvorhersehbarer Bauteile, das Abbruchgut
wird vom AN übernommen, abgefahren und
ordnungsgemäß entsorgt.
Als Zulage zu allen Positionen "Baugrube herstellen".

Material: Stahlbeton
Menge: 5,000 m3
GW_XX 501: 000000

**03.03.05.006 Abbruch Beton als Zulage zu allen Positionen "Baugrube herstellen"**
Abbruch Beton als Zulage zu allen Positionen "Baugrube herstellen"
Abbruch unvorhersehbarer Bauteile, das Abbruchgut
wird vom AN übernommen, abgefahren und
ordnungsgemäß entsorgt.
Als Zulage zu allen Positionen "Baugrube herstellen"

Material: unbewehrter Beton
Menge: 5,000 m3
GW_XX 501: 000000

**03.03.05.007 Abbruch Stahlbauteile als Zulage zu allen Positionen "Baugrube herstellen"**
Abbruch Stahlbauteile als Zulage zu allen Positionen "Baugrube herstellen"
Abbruch unvorhersehbarer Bauteile, das Abbruchgut
wird vom AN übernommen, abgefahren und
ordnungsgemäß entsorgt.
Als Zulage zu allen Positionen "Baugrube herstellen"

Material: Stahlteile

Die Einnahmen für den Stahlschrott sind gegen zu
rechen.
Abrechnung nach amtl. Wiegeschein
Menge: 0,500 t
GW_XX 501: 000000

**03.03.05.008 Umschließen von Sielanschlußleitungen**
Umschließen von Sielanschlußleitungen
an das erneuerte bzw. umgebaute Siel in der
Sielbaugrube, einschl. aller hierfür erforderlichen
Arbeiten, der Rohrschnitte, sowie liefern und einbauen
aller erforderlichen Materialien
(z.B. Kanadamanschetten, Paßrohre),
Die Seitenzuläufe am Hauptrohr sind in der entsprechenden Pos. "Rohre liefern und einbauen" enthalten.
Anschlußleitung DN/OD 160 PVC-U
Menge: 4,000 St
GW_XX 501: 000000

**03.03.05.009 Bodenmehraushub infolge Schachtbaugrubenverbreiterungen,**
Bodenmehraushub infolge Schachtbaugrubenverbreiterungen,
Abrechnung gemäß ZTV-Siele Hmb 2011, als Zulage zur Position "Baugrubenherstellung".
Eventuell erforderlicher Bodenaustausch wird nach der
entspr. Position "Füllboden liefern" abgerechnet.
Menge: 15,000 m3
GW_XX 501: 000000

**03.03.05.010 Bodenmehraushub infolge Baugrubenverbreiterungen,**
Bodenmehraushub infolge Baugrubenverbreiterungen,
die von der örtlichen Bauaufsicht des "AG" angeordnet
werden, als Zulage zur Position "Baugrubenherstellung".
Eventuell erforderlicher Bodenaustausch wird nach der
entspr. Position "Füllboden liefern" abgerechnet.
Menge: 10,000 m3
GW_XX 501: 000000

**03.03.05.011 Nichttragfähigen Boden**
Nichttragfähigen Boden
nach Anweisung der örtlichen Bauaufsicht unterhalb der Leitungszone ausheben.
als Ersatz für den ausgehobenen Boden gut verdichtungsfähigen Sand bzw. stark sandigen Kies mit dem
entsprechenden Mehrbedarf an Filtervlies
liefern und einbauen.
Menge: 10,000 m3
GW_XX 501: 000000

**03.03.05.012 Bodenaushub auf der Baustelle zwischenlagern**
Bodenaushub der Vorpositionen auf Anweisung der Bauleitung und des Bodenmanagements auf der Baustelle auf Halde  zur weiteren Beprobung zwischenlagern.
Menge: 100,000 m3
GW_XX 501: 000000

**03.03.05.013 Bodenaushub abtransportieren LAGA <= Z1.1**
Bodenaushub aufladen und zur eigenen Verwendung des Auftragnehmers abtransportieren. Der Boden geht in das Eigentum des AN über und der Verbleib des abzufahrenden Bodens ist nachzuweisen.

Zuordnungsklasse: LAGA <= Z1.1
Menge: 150,000 m3
GW_XX 501: 000000

**03.03.05.014 Aushub abfahren, Z1.2, Zulage**
Belasteten Aushubboden zur eigenen Verwendung des Auftragnehmers abfahren. Der Boden geht in das Eigentum des AN über und der Verbleib des abzufahrenden Bodens ist nachzuweisen. Es ist ein Entsorgungsnachweis einschl. Wiegenote im Original vorzulegen, als Zulage zum Abtransport des Bodens.

Zuordnungsklasse: LAGA Z1.2
Menge: 150,000 t
GW_XX 501: 000000

**03.03.05.015 Aushub abfahren, Z2, Zulage**
Belasteten Aushubboden zur eigenen Verwendung des Auftragnehmers abfahren. Der Boden geht in das Eigentum des AN über und der Verbleib des abzufahrenden Bodens ist nachzuweisen. Es ist ein Entsorgungsnachweis einschl. Wiegenote im Original vorzulegen, als Zulage zum Abtransport des Bodens.

Zuordnungsklasse: LAGA Z2
Menge: 150,000 t
GW_XX 501: 000000

**03.03.05.016 Nicht wiederverwendbaren Boden ausbauen**
Nicht wiederverwendbaren Boden ausbauen
Für den Wiedereinbau nicht geeigneter Boden ist auf ausdrückliche Anweisung der örtlichen Bauaufsicht des AG zu lösen, aufzuladen und  zur eigenen Verwertung anzufahren.
Der Boden geht bei Abfuhr in den Eigentum des AN über.
Die Abrechnung erfolgt nach gemeinsamen Aufmaß.
Lieferscheine sind als Abgleich zum Aufmaß der Abrechnung beizulegen.
Die Lieferung und der Einbau von Füllboden wird in den entsprechenden Positionen abgerechnet.
Menge: 200,000 m3
GW_XX 501: 000000

**03.03.05.017 Füllboden liefern und einbauen als Zulage zur entspr. Pos. "Baugrubenherstellung" liefern und einbauen.**
Füllboden liefern und einbauen als Zulage zur entspr. Pos. "Baugrubenherstellung" liefern und einbauen.
verdichtungsfähig, nichtbindig, Größtkorn 60 mm,
Schlämmkornanteil höchstens 15 Prozent,
zum Zufüllen der Baugrube zwischen OF Leitungszone und
UF Straßenoberbau liefern.
Das Einfüllen in die Baugrube und das Verdichten ist
in der entspr. Pos. "Baugrubenherstellung" enthalten,
die hierdurch entfallende Teilleistung "Lagern und
Transportieren des zur Verfüllung wiederverwendbaren
Aushubbodens" der Position "Baugrubenherstellung" ist
hierbei berücksichtigt.
Menge: 100,000 m3
GW_XX 501: 000000

**03.03.05.018 Zulage: Bodenaushub in Handschachtung,**
Zulage: Bodenaushub in Handschachtung,
wenn dies wegen vorgefundener Hindernisse, Leitungen oder mit Rücksicht
auf die Bebauung zwingend erforderlich ist, auf Anordnung der örtlichen Bauaufsicht des "AG" durchführen,
als Zulage zur entsprechenden Pos. Baugrubenherstellung
Menge: 20,000 m3
GW_XX 501: 000000

##### 03.03.06 Kanal Nord - Rohre und Schächte Regenwasser

**03.03.06.001 Rohrstatik ATV A 127**
Rohrstatik ATV A 127
Rohrstatik entsprechend Arbeitsplatt der ATV A 127 (Abwassertechnische Vereinigung) und Richtlinien für die statische Berechnung von Entwässerungskanälen und -leitungen aufstellen und in geprüfter Form in Abstimmung mit dem Auftraggeber vor der Ausführung vorlegen.

Vor Beginn der Bauausführung muss die Tragfähigkeit
einer Rohrleitung in Übereinstimmung mit der DIN EN
752 und DIN EN 1295-1 nachgewiesen werden.

Für die Verlegung und Prüfung der Abwasserleitungen
und -kanäle gilt DIN EN 1610 und DIN EN 476.
Die Verlege- und Einbauanleitungen der jeweiligen
Rohrhersteller sind zu beachten.

Bereich:  Waldweg 1-11.
Kanal RW-Kanal DN 300 PVC-U und alle Anschlussleitungen
Einzelbaugrube (gem. Lageplan)

Randbedingungen für die Rohrstatik:

Bodengruppe: gem. Baugrundgutachten
Rohrauflager: gem. Herstellerangaben
Verkehrslast: SLW 60
Überdeckung: gem. Längsschnitt
Grundwasserstand: gem. Baugrundgutachten
Grabenbreite: entsprechend LV-Texte
Dammbedingungen: nein

Gilt für sämtliche Rohr- und Formstückpositionen.
Menge: 1,000 psch
GW_XX 501: 000000

**03.03.06.002 Vollwand-Kunststoffrohr DN/OD 315 PVC-U, HS-R-Rohr, System Funke oder gleichwertig**
Vollwand-Kunststoffrohr DN/OD 315 PVC-U, HS-R-Rohr, System Funke oder gleichwertig
(www.funkegruppe.de),
Farbe: Blau (RAL 5015),
aus weichmacherfreiem Polyvinylchlorid (PVC-U), mit angeformter Steckmuffe und fest eingelegter, ölbeständiger FE-Dichtung, in Anlehnung an die DIN EN 1401-1, jedoch mit erhöhter Wanddicke, Ringsteifigkeit nach ISO 9969 mind. 12 kN/m², glattwandig, mit DIBt-Zulassung Nr.: Z42.1-309, liefern und verlegen, einschl. der erforderlichen Rohrschnitte.
Ein Nachweis der Fremdüberwachung bzw. der Mitgliedschaft des Rohrherstellers in der Güteschutzgemeinschaft Kunststoffrohre e.V. ist dem Angebot
beigefügt.

für den Regenwasserkanal DN/OD 315.

B i e t e r a n g a b e n :
--------------------------
- Rohrhersteller: '..........'........................................''
- Fremdüberwacher: '..........'........................................''
- Regelbaulänge: '..........'........................................''
Menge: 105,000 m
GW_XX 501: 000000

**03.03.06.003 Anschluss des neuen Kanals an das Kopfstück des Grabens einschl. liefern aller erforderlichen Materialien (Passstücke, Übergangsstücke, Manschetten, Futter etc.).**
Anschluss des neuen Kanals an das Kopfstück des Grabens einschl. liefern aller erforderlichen Materialien (Passstücke, Übergangsstücke, Manschetten, Futter etc.).

Das Ablängen (Trennen) der vorhandenen Kanäle und des neu zu errichtenden Kanal ist in diese Position einzukalkulieren.
Menge: 1,000 St
GW_XX 501: 000000

**03.03.06.004 HS-S-Überschiebmuffe DN/OD 315.**
HS-S-Überschiebmuffe DN/OD 315.
Farbe: Blau(RAL 5015),
aus weichmacherfreiem Polyvinylchlorid (PVC-U),
nach DIN EN 1401-1 wandverstärkt, glattwandig, mit einem Durchmesser-Wanddickenverhältnis SDR 34,
mit DIBt-Zulassung Nr.: Z-42.1-309,
mit 2 angeformten Muffen und fest eingelegten,ölbeständigen FE-Dichtungen, liefern und verlegen.

Als Zulage zu Pos. "Vollwand Kunststoffrohr DN/OD 315"

Hersteller: '..........'........................................''
Menge: 2,000 St
GW_XX 501: 000000

**03.03.06.005 CONNEX-Anschluss mit Kugelgelenk DN/OD 160/162, Hauptrohrnennweite DN 310od. glw., System Funke oder gleichwertig,**
CONNEX-Anschluss mit Kugelgelenk DN/OD 160/162, Hauptrohrnennweite DN 315 od. glw.,
System Funke oder gleichwertig,
aus weichmacherfreiem Polyvinylchlorid (PVC-U),
mit integriertem Kugelgelenk abwinkelbar von 0° bis 11° (gemäß DWA A 139),
mit DIBt-Zulassung Nr.: Z-42.1-376,
zum nachträglichen Anschluss von Abwasserrohren aus PVC-U nach DIN EN 1401-1 DN/OD 160 an HS-, CONNEX- und alle glattwandigen Kanalrohre der Nennweiten DN 300 bis 1500 bis zu einer maximalen Rohrwanddicke von 31,8 mm,
einschließlich aller Materialien frei Baustelle liefern und einbauen.
Hauptrohrnennweite: DN 315 PVC-U
Im Einheitspreis ist der fachgerechte Anschluss mittels Bohrmaschine und Bohrkronenaufsatz (Bohrung Ø 162+/- 1 mm) am Hauptkanal einzurechnen.

Die Montageanleitung des Herstellers ist zu beachten.

B i e t e r a n g a b e n :
--------------------------
- Hersteller: '..........'........................................''
- Typ:''........................................''
- Fremdüberwacher: '..........'........................................''
(vom Bieter einzutragen)
Menge: 9,000 St
GW_XX 501: 000000

**03.03.06.006 Muffenloses Vollwand-Kunststoffrohr DN/OD 160 PVC-U, HS-R-Rohr, System Funke oder glw., Farbe oder farbige Markierung: blau,**
Muffenloses Vollwand-Kunststoffrohr DN/OD 160 PVC-U, HS-R-Rohr, System Funke oder glw.,
Farbe oder farbige Markierung: blau,
aus weichmacherfreiem Polyvinylchlorid (PVC-U),
in Anlehnung an die DIN EN 1401-1, jedoch mit erhöhter Wanddicke, Ringsteifigkeit nach ISO 9969 mind. 12 kN/m²,
glattwandig, mit DIBt-Zulassung Nr.: Z-42.1-309, inkl. der für die fachgerechte Verlegung erforderlichen Doppelmuffen mit innen liegendem Steg und zwei fest eingelegten, ölbeständigen FE-Dichtungen, liefern und verlegen, einschl. der erforderlichen Rohrschnitte.
Ein Nachweis der Fremdüberwachung bzw. der Mitgliedschaft des Rohrherstellers in der Güteschutzgemeinschaft Kunststoffrohre e.V. ist dem Angebot
beigefügt.
Nach der Grabenverfüllung bis zum vorgesehenen Planum und dem Rückbau des Verbaus sind sämtliche Haltungen auf Dichtheit  nach DIN 4033 / DIN EN 1610 mit Luft bzw. Wasser zu prüfen. Sämtliche damit zusammenhängende Kosten sind in diese Position einzukalkulieren. Kosten der Dichtheitsprüfung einschließlich Beschaffung und Beseitigung von Wasser, falls eine Prüfung mit Luft nicht zum Ergebnis führt, trägt der AN.
Für Regenwassergrundstücksanschlüsse.

B i e t e r a n g a b e n :
--------------------------
- Rohrhersteller: '..........'..........''
- Fremdüberwacher: '..........'..........''
- Regelbaulänge: '..........'..........''
(vom Bieter einzutragen)
Menge: 53,000 m
GW_XX 501: 000000

**03.03.06.007 HS-R-Bogen DN/OD 160 PVC-U (15°/30°/45°), System Funke oder gleichwertig, Farbe oder farbige Markierung: blau,**
HS-R-Bogen DN/OD 160 PVC-U (15°/30°/45°), System Funke oder gleichwertig, Farbe oder farbige Markierung: blau,

aus weichmacherfreiem Polyvinylchlorid (PVC-U), nach DIN EN 1401-1 wandverstärkt, glattwandig, mit einem Durchmesser-Wanddickenverhältnis SDR 34, mit DIBt-Zulassung Nr.: Z-42.1-309, mit 2 angeformten Muffen und fest eingelegten, ölbeständigen FE-Dichtungen, liefern und verlegen.

Als Zulage zu Pos. "Muffenloses Vollwand-Kunststoffrohr DN/OD 160 PVC-U"
Menge: 17,000 St
GW_XX 501: 000000

**03.03.06.008 HS-R-Abzweig DN/OD 160/160/45° PVC-U, System Funke oder gleichwertig, Farbe oder farbige Markierung: blau,**
HS-R-Abzweig DN/OD 160/160/45° PVC-U, System Funke oder gleichwertig,
Farbe oder farbige Markierung: blau,
aus weichmacherfreiem Polyvinylchlorid (PVC-U),
nach DIN EN 1401-1 wandverstärkt, glattwandig,
mit einem Durchmesser-Wanddickenverhältnis SDR 34,
mit DIBt-Zulassung Nr.: Z-42.1-309,
Zulauf unter 45°,
mit 3 angeformten Muffen und fest eingelegten, ölbeständigen FE-Dichtungen, auf Anweisung des AG  liefern und verlegen.

Als Zulage zu Pos. "Muffenloses Vollwand-Kunststoffrohr DN/OD 160 PVC-U"
Menge: 2,000 St
GW_XX 501: 000000

**03.03.06.009 HS-R-Abzweig DN/OD 315/160/45° PVC-U, System Funke oder gleichwertig, Farbe oder farbige Markierung: blau,**
HS-R-Abzweig DN/OD 315/160/45° PVC-U, System Funke oder gleichwertig,
Farbe oder farbige Markierung: blau,
aus weichmacherfreiem Polyvinylchlorid (PVC-U),
nach DIN EN 1401-1 wandverstärkt, glattwandig,
mit einem Durchmesser-Wanddickenverhältnis SDR 34,
mit DIBt-Zulassung Nr.: Z-42.1-309,
Zulauf unter 45°,
mit 3 angeformten Muffen und fest eingelegten, ölbeständigen FE-Dichtungen, auf Anweisung des AG  liefern und verlegen.

Als Zulage zu Pos. "Vollwand-Kunststoffrohr DN/OD 160 PVC-U"
Menge: 4,000 St
GW_XX 501: 000000

**03.03.06.010 HS-R-Muffenstopfen DN/OD 160 PVC-U, System Funke oder gleichwertig,**
HS-R-Muffenstopfen DN/OD 160 PVC-U,
System Funke oder gleichwertig,
Farbe oder farbige Markierung: blau,
aus weichmacherfreiem Polyvinylchlorid (PVC-U), glattwandig, mit DIBt-Zulassung Nr.: Z-42.1-309, liefern und verlegen.

Als Zulage zu Pos. "Muffenloses Vollwand-Kunststoffrohr DN/OD 160 PVC-U"
Menge: 11,000 St
GW_XX 501: 000000

**03.03.06.011 HS-R-Doppelmuffe DN/OD 160 PVC-U, System Funke oder gleichwertig, Farbe oder farbige Markierung: blau,**
HS-R-Doppelmuffe DN/OD 160 PVC-U, System Funke oder gleichwertig,
Farbe oder farbige Markierung: blau,
aus weichmacherfreiem Polyvinylchlorid (PVC-U),
nach DIN EN 1401-1 wandverstärkt, glattwandig,
mit einem Durchmesser-Wanddickenverhältnis SDR 34,
mit DIBt-Zulassung Nr.: Z-42.1-309,
mit innen liegendem Steg, mit 2 angeformten Muffen und fest eingelegten, ölbeständigen FE-Dichtungen, liefern und verlegen.

Als Zulage zu Pos. "Muffenloses Vollwand-Kunststoffrohr DN/OD 160 PVC-U"
Menge: 4,000 St
GW_XX 501: 000000

*Hinweis: Vorbemerkung Schächte*
Vorbemerkung Schächte
Für alle Schächte hat der AN die Höhen und Durchmesser der Leitungen vor Ort zu prüfen sowie Schachtzeichnungen mit Nachweis der Standsicherheit
und Auftriebssicherheit anzufertigen und rechtzeitig zur Prüfung vorzulegen.
Bei Sonderschächten (gem. Detailzeichnungen) ist die Vermessung der Geometrie des Schachtes vor Aufbau des Schachtkopfes (einschl. Deckenplatte) durchzuführen. Absprachen mit dem Vermesser sind rechtzeitig zu führen.
Die Abrechnung für das Liefern und Einbauen von Schachtabdeckungen erfolgt in einer separaten Position.

**03.03.06.012 Einstiegsschacht DN 1000 PP, System Wavin Tegra od. glw. liefern und herstellen, Schacht 92502012**
Einstiegsschacht DN 1000 PP, System Wavin Tegra od. glw. liefern und herstellen, Schacht 92502012.
Einstiegsschacht DN 1000 PP entsprechend DIN EN 13598-2, sowie DIN EN 476 und DIN EN 752
bestehend aus PP Fertigteilen
Schachtrohre und exzentrischer Konus ohne Leiter oder Steiggang,
Schachtrohrverbindung mit umlaufendem Dichtelement nach EN 681-1,
Schachtboden mit außenliegenden Verstärkungsrippen und verformungsstabiler Aufstandsfläche,
mit integrierten Kugelgelenken in Zu- und Ausläufen je Anschluss im Bereich von 15° horizontal und vertikal abwinkelbar,
Gerinne bis zum Scheitel ausgeformt,
Betonauflagering zur verschiebesicheren Aufnahme einer handelsüblichen Abdeckung.
Einsatzbereich SLW 60
Schacht entsprechend den Planungsvorgaben positionieren und einbauen.
Schachtabdeckung gemäß den Herstellerangaben einbauen.
Schachtanschlüsse:

Zulauf 1: DN300 PVC-U, Neubau 180°/200g
Ablauf: DN300 PVC-U Neubau

Einbautiefe (Fließsohle - GOK): 1,39 m
Höhe anstehendes Grundwasser
ab ca. 1,00 m u. GOK

Einzelergebnisse zu den gemessenen Wasserständen sind in den Bohrprofilen des Baugrundgutachtens zu entnehmen
Fabrikat: Wavin Tegra 1000 PP-Schacht
- oder gleichwertig -
B i e t e r a n g a b e n :
--------------------------

'..........'....................................................''

'..........'....................................................''
Menge: 1,000 St
GW_XX 501: 000000

**03.03.06.013 Einstiegsschacht DN 1000 PP, System Wavin Tegra od. glw. liefern und herstellen, Schacht 92502014**
Einstiegsschacht DN 1000 PP, System Wavin Tegra od. glw. liefern und herstellen, Schacht 92502014.
Einstiegsschacht DN 1000 PP entsprechend DIN EN 13598-2, sowie DIN EN 476 und DIN EN 752
bestehend aus PP Fertigteilen
Schachtrohre und exzentrischer Konus ohne Leiter oder Steiggang,
Schachtrohrverbindung mit umlaufendem Dichtelement nach EN 681-1,
Schachtboden mit außenliegenden Verstärkungsrippen und verformungsstabiler Aufstandsfläche,
mit integrierten Kugelgelenken in Zu- und Ausläufen je Anschluss im Bereich von 15° horizontal und vertikal abwinkelbar,
Gerinne bis zum Scheitel ausgeformt,
Betonauflagering zur verschiebesicheren Aufnahme einer handelsüblichen Abdeckung.
Einsatzbereich SLW 60
Schacht entsprechend den Planungsvorgaben positionieren und einbauen.
Schachtabdeckung gemäß den Herstellerangaben einbauen.
Schachtanschlüsse:

Zulauf 1: DN200 PVC-U, Neubau 190°/210g
Ablauf: DN300 STZ (i), Bestand

Einbautiefe (Fließsohle - GOK): 1,28 m
Höhe anstehendes Grundwasser
ab ca. 1,00 m u. GOK

Einzelergebnisse zu den gemessenen Wasserständen sind in den Bohrprofilen des Baugrundgutachtens zu entnehmen
Fabrikat: Wavin Tegra 1000 PP-Schacht
- oder gleichwertig -
B i e t e r a n g a b e n :
--------------------------

'..........'....................................................''

'..........'....................................................''
Menge: 1,000 St
GW_XX 501: 000000

**03.03.06.014 Einstiegsschacht DN 800 (92502016) liefern und einbauen**
Einstiegsschacht DN 800 PP, System Wavin Tegra od. glw. liefern und herstellen, Schacht 92502016.
Einstiegsschacht DN 800 PP entsprechend DIN EN 13598-2, sowie DIN EN 476 und DIN EN 752
bestehend aus PP Fertigteilen
Schachtrohre und exzentrischer Konus ohne Leiter oder Steiggang,
Schachtrohrverbindung mit umlaufendem Dichtelement nach EN 681-1,
Schachtboden mit außenliegenden Verstärkungsrippen und verformungsstabiler Aufstandsfläche,
mit integrierten Kugelgelenken in Zu- und Ausläufen je Anschluss im Bereich von 15° horizontal und vertikal abwinkelbar,
Gerinne bis zum Scheitel ausgeformt,
Betonauflagering zur verschiebesicheren Aufnahme einer handelsüblichen Abdeckung.
Einsatzbereich SLW 60
Schacht entsprechend den Planungsvorgaben positionieren und einbauen.
Schachtabdeckung gemäß den Herstellerangaben einbauen.
Schachtanschlüsse:

Zulauf: -
Ablauf: DN300 PVC-U, Neubau

Einbautiefe (Fließsohle - GOK): 1,34 m
Höhe anstehendes Grundwasser
ab ca. 1,00 m u. GOK

Einzelergebnisse zu den gemessenen Wasserständen sind in den Bohrprofilen des Baugrundgutachtens zu entnehmen
Fabrikat: Wavin Tegra 800 PP-Schacht
- oder gleichwertig -
B i e t e r a n g a b e n :
--------------------------

'..........'....................................................''

'..........'....................................................''
Menge: 1,000 St
GW_XX 501: 000000

**03.03.06.015 Schachtabdeckung liefern und einbauen - rund, Klasse D 400**
Schachtabdeckung liefern und einbauen - rund, Klasse D 400
gemäß EN 124/DIN 1229 Rahmen aus Gußeisen ohne Beton, DIN 19854-1,
mit Ringschmutzfänger, Deckel aus Gußeisen und Beton,
DIN 19584-2, mit Lüfungsöffnungen. Rahmen und Deckel
mit dämpfender Einlage.
Das Umpflastern des Schachtdeckels sowie das auf Höhe setzen ist in diese Position einzukalkulieren.
Menge: 3,000 St
GW_XX 501: 000000

### 04 -- Nachweise und Dokumentation --

#### 04.01 Nachweise

##### 04.01.01 Baugrund und Prüfungen

**04.01.01.001 Probenahme für Kontrollprüfungen von Asphaltmischgut**
Probenahme für Kontrollprüfungen von Asphaltmischgut
nach DIN 1996 und Anweisung des AG durchführen, Gestellung der Arbeitskräfte, Geräte und Probegefäße sowie versandfertige Verpackung der Proben.
Menge: 3,000 St
GW_XX 501: 000000

**04.01.01.002 Gegengewicht für Plattendruckversuch bereitstellen.**
Gegengewicht für Plattendruckversuch bereitstellen.
Belastungsfahrzeug als Gegengewicht (z.B. ausreichend beladener Lkw) für Kontrollprüfungen bereitstellen für Lastplattendruckversuch nach DIN 18 134.
Menge: 2,000 h
GW_XX 501: 000000

**04.01.01.003 Bestandsplan für den Straßenbau herstellen**
Bestandsplan für den Straßenbau herstellen
(Flächenmanagment)
Herstellung eines Bestandslage- und Höhenplanes nach den Vorgaben der Geodaten-Standarts der Stadt Elmshorn.
Die zurzeit gültigen Geodaten-Standarts liegen dem Leistungs- verzeichnis als Anlage bei und sind Vertragsbestandteil. Vor Beginn der Vermessungsarbeiten müssen zum Abgleich die aktuellen Geodaten - Standarts bei dem Amt für Stadtentwicklung (Ansprechpartner Vermessung: Herr Gerke-Kröger; Tel.: 04121 / 213 - 370; Ansprechpartnerin GIS - Datenbank:
Frau Fischer; Tel.: 04121 - 231 - 339) abgefragt werden.
Die Vermessung darf nur durch eine/n Vermessungsingenieur/in oder Vermessungstechniker/in ausgeführt werden, die in einem Vermessungsbüro beschäftigt ist, das in der Liste der Architekten- und Ingenieurkammer eingetragen ist. Der Nachweis der Qualifikation des Vermessers ist vor dem Beginn der Arbeiten gegenüber der Stadt Elmshorn zu erbringen. Die Daten sollen nach Abschluss der Vermessung in die GIS-Datenbank der Stadt Elmshorn übernommen werden.
Genauere Einzelheiten sind der Anlage zu entnehmen. In den Lageplan sind sämtliche Querschnitte je Straßenabschnitt zeichnerisch darzustellen. Alle Aufbauten sind darzustellen mit Angaben von Materialien und Einbaustärken. Jede Änderung ist mit einem erneuten Schnitt stationiert zu dokumentieren und in den Lageplan einzuarbeiten.

Benennung
Vermessungsbüro:. '..........'....................................................''
(Bieterangabe)
Menge: 1,000 psch
GW_XX 501: 000000

**04.01.01.004 Bodenanalyse nach EBV**
Bestimmung der Umweltverträglichkeit gem. Ersatzbaustoffverordnung, Feststoff und Eluat, Einstufung der Zuordnungswerte in Mineralische Ersatzbaustoffe Anlage 1.
Bei Zuordnungswerten nach LAGA >= Z1.2 Einstufung des Boden nach Deponieverordnung.
Abrechnung nach tatsächlich erforderlicher Anzahl von Proben und nach Vorlage der vollständigen Prüfberichte.
Menge: 2,000 St
GW_XX 501: 000000

**04.01.01.005 Plattendruckversuch (statisch) durchführen**
Plattendruckversuch (statisch) durchführen

Statischen Lastplattendruckversuch auf Schottertragschicht in der Fahrbahnfläche durch unabhängigen und zugelassenen Sachverständigen zum Nachweis des Verdichtungsgrades als Kontrollprüfung zusätzlich zur Eigenüberwachung gem. DIN 18134 auf Anweisung der Bauleitung durchführen, einschl. Auswertung mit graphischer Darstellung der Drucksetzungslinie sowie einer Stellungnahme.
Menge: 1,000 St
GW_XX 501: 000000

**04.01.01.006 Nachweis der Bodenverdichtung im Baugruben- und Rohrgrabenbereich**
Nachweis der Bodenverdichtung im Baugruben- und Rohrgrabenbereich gemäß ZTV E-StB 17 durch Rammsondierung mit der leichten Rammsonde DPL-5 nach TP BF-StB, Teil B 15.1.
Zur Leistung gehören die An- und Abfuhr der Geräte, die Durchführung der Versuche entsprechend den Technischen Prüfvorschriften sowie die prüffähig ausgewerteten Protokolle. Die einzelnen Nachweise müssen nicht in zeitlichem Zusammenhang stehen.
Pro Haltung ist ein Nachweis zu liefern.
Verdichtungsnachweise sind nur nach Abstimmung und im Beisein der Bauleitung des AG auszuführen.
Menge: 10,000 St
GW_XX 501: 000000

**04.01.01.007 Dichtheitsprüfung Schächte**
Dichtheitsprüfung Schächte
Dichtheitsprüfung DIN EN 1610 mit Luft oder Wasser
einschl. aller erforderlichen Anlagen und Abdichtungen,
der Schächte/Bauwerke,
mit Über- oder Unterdruck, Verfahren ''Wahl des AN'',

Einschließlich Prüfvorbereitung, Prüfverschlüsse, Befüllung bzw. Entleerung, Messung, Prüfprotokoll und Übergabe der Unterlagen an den AG.
Menge: 9,000 St
GW_XX 501: 000000

**04.01.01.008 Dichtheitsprüfung RW-Kanal**
Dichtheitsprüfung RW-Kanal
Dichtheitsprüfung DIN EN 1610 mit Luft oder Wasser
einschl. aller erforderlichen Anlagen und Abdichtungen,
der Schächte/Bauwerke,
mit Über- oder Unterdruck, Verfahren nach Wahl des AN,

Einschließlich Prüfvorbereitung, Prüfverschlüsse, Befüllung bzw. Entleerung, Messung, Prüfprotokoll und Übergabe der Unterlagen an den AG.

Pro Haltung ist eine Dichtheitsprüfung zu machen
Menge: 4,000 St
GW_XX 501: 000000

**04.01.01.009 Funktionsprüfung und Reinigung des Teilsickerrohrsystems**
Funktionsprüfung und Reinigung des Teilsickerrohrsystems
Teilsickerrohr einschließlich Überläufen, Spül- und Einstiegsschächten vor Abnahme reinigen, durchspülen und auf freien Abfluss prüfen. Einschließlich Dokumentation der Funktionsprüfung und Übergabe an den AG.
Menge: 1,000 psch
GW_XX 501: 000000

##### 04.01.02 Vermessung und Untersuchung

**04.01.02.001 An- und Abfahrt TV-Wagen**
An- und Abfahrt des TV-Wagens je Untersuchungsabschnitt.
Die Vergütung erfolgt je Untersuchungsabschnitt nach Anforderung durch den
AG.
Menge: 1,000 St
GW_XX 501: 000000

**04.01.02.002 Kamerabefahrung**
Kanal filmen
Verlegte Haltungen DN 200 bis DN 300 aus PVC-U mit einem Ka-
nalfernauge beschicken. Die Inspektion ist vor Deckenschluss optisch lt. Vorbemerkungen zu überprüfen. Erst bei einer Mangelfreien Inspektion ist der De-
ckenschluss herzustellen.
Das Fernsehbild (in Farbe) muss das Kanalinnere vollständig erkennen lassen
und mit Längsmarkierungen versehen sein, die den Ort der Aufnahme
hinreichend genau (dm) kennzeichnen. Nach Bedarf sind Aufnahmen von den
Schadstellen zu machen.
Von den Aufnahmen sind Protokolle in 1-facher Ausfertigung anzufertigen.
Die Videoaufnahmen sind in digitaler Form 3-fach auf Datenträger oder über eine Webtransfer Plattform an den AG zu übermitteln.
Auf dem Protokoll sind folgende Angaben zu vermerken:
- Startschachtnummer, Zielschachtnummer,
- Belegenheit (Straße, Ort),
- Kanalart, Entwässerungssystem,
- Lage im Verkehrsraum,
- Durchmesser / Profil,
- Material,
- Datum,
- Veranlasser, Auftraggeber,
- Verantwortlicher Geräteführer,
- Witterungsverhältnisse,
- Eingesetztes Kamerasystem,
- Fahrzeugnummer,
- Fahrtrichtung der Kamera

ISYBAU-Daten (Export):
Die Untersuchungsergebnisse der Kanalfilmung mit den Haltungs- und Schadensdaten im ISYBAU-XML-Format einschl. aktueller Fortschreibung
liefern.
Die Datenträger sind mit Datum und untersuchten Abschnitten zu beschriften.
Menge: 500,000 m
GW_XX 501: 000000

**04.01.02.003 Bestandsplan für den Straßenbau herstellen**
Bestandsplan für den Straßenbau herstellen
Herstellung eines Bestandslage- und Höhenplanes nach den Vorgaben der Geodaten-Standards der Stadt Elmshorn.
Die zurzeit gültigen Geodaten-Standards liegen dem Leistungsverzeichnis als Anlage bei und sind Vertragsbestandteil. Bei Fragen zur Struktur der Geodaten - Standards wenden Sie sich an: datenteam@elmshorn.de
Bei fachspezifischen Fragen zur Vermessung und Datenübernahme wenden
Sie sich an: vermessung@elmshorn.de
Die Vermessung darf nur durch eine/n Vermessungsingenieur/in oder Vermessungstechniker/in ausgeführt werden, die in einem Vermessungsbüro beschäftigt ist, das in der Liste der Architekten- und Ingenieurkammer eingetragen ist. Der Nachweis der Qualifikation des Vermessers ist vor dem Beginn der Arbeiten gegenüber der Stadt Elmshorn zu erbringen.
Genauere Einzelheiten sind der Anlage zu entnehmen. In den Lageplan sind sämtliche Querschnitte je Straßenabschnitt zeichnerisch darzustellen. Alle Aufbauten sind darzustellen mit Angaben von Materialien und Einbaustärken. Jede Änderung ist mit einem erneuten Schnitt stationiert zu dokumentieren und in den Lageplan einzuarbeiten.
Höhenfestpunkte können über vermessung@elmshorn.de erfragt bzw. bezogen werden.

Benennung
Vermessungsbüro:. '..........'....................................................''
(Bieterangabe)
Menge: 1,000 psch
GW_XX 501: 000000

**04.01.02.004 Revisionsplan Kanalbau**
Revisionsplan Kanalbau
Herstellung eines Bestandslage- und Höhenplanes für den Kanalbau, nach den Vorgaben der Geodaten-Standards des Regiebetriebes Stadtentwässerung der Stadt Elmshorn.

Es sind alle neu erstellten Kanäle und Schächte aufzumessen. Weiterhin sind sämtliche Übergabeschächte auf den Grundstücken aufzumessen, sofern die Anschlussleitung an den neu erstellten Kanal anschließt.
Anzahl der aufzumessenden Übergabeschächte:  '11'
Pro Aufstellung sind ca. 4-5 Schächte aufzumessen (mittl. Schwierigkeitsgrad).
Ebenfalls Aufzumessen sind die im Boden verbliebenen, verfüllten Leitungen und Entwässerungsanlagen (Schächte etc.) und in den Bestandsplan kenntlich darzustellen.
Die zurzeit gültigen Geodaten-Standards liegen dem Leistungsverzeichnis als Anlage bei und sind Vertragsbestandteil.
Vor Beginn der Vermessungsarbeiten müssen zum Abgleich die aktuellen Geodaten-Standards bei der Stadtentwässerung (Ansprechpartner: Herr König; Tel. 04121 - 231 570) abgefragt werden.
Die Vermessung darf nur durch eine/n Vermessungsingenieur/in oder Vermessungstechniker/in ausgeführt werden, die in einem Vermessungsbüro beschäftigt ist, dass in der Liste der Architekten- und Ingenieurkammer eingetragen ist. Der Nachweis der Qualifikation des Vermessers ist vor dem Beginn der Arbeiten gegenüber der Stadt Elmshorn zu erbringen. Die Daten sollen nach Abschluss der Vermessung in die GIS-Datenbank der Stadt Elmshorn übernommen werden.
Höhenfestpunkte können über vermessung@elmshorn.de erfragt bzw. bezogen werden.
Digitale Pläne sind als AutoCAD DWG-Datei  im Koordinatensystem ETRS89/UTM zu erstellen.
Die Pläne sind 2 - fach als Papierplot und als PDF, sowie etwaige Sonderdarstellungen (Bauwerksschnitte etc.) gem. den beigefügten Standards zu liefern.
Genauere Einzelheiten sind der Anlage zu entnehmen.

B I E T E R A N G A B E
-----------------------------------
Vermessungsbüro: '..........'........................................''
(Bieterangabe)
Menge: 1,000 psch
GW_XX 501: 000000

**04.01.02.005 Zusammenfügen Bestandspläne zu einem Gesamtplan**
Zusammenfügen Bestandspläne zu einem Gesamtplan
Die in den einzelnen Titeln geforderten Bestandspläne sind nach Abschluss der Maßnahme in einen Gesamtbestandsplan zusammenzufügen. Dabei sind die aktuellen Geodatenstandards der Stadt Elmshorn einzuhalten. Die Geodatenstandards sind aktuell bei der Stadt Elmshorn anzufordern.
Menge: 1,000 psch
GW_XX 501: 000000

### 05 --Angehängte Arbeiten --

#### 05.01 Stundenlohnarbeiten und Material

##### 05.01.01 Personenstunden

**05.01.01.001 Polier**
Menge: 2,000 h
GW_XX 501: 000000

**05.01.01.002 Facharbeiter**
Menge: 25,000 h
GW_XX 501: 000000

**05.01.01.003 Straßenbauer**
Menge: 2,000 h
GW_XX 501: 000000

**05.01.01.004 Baumaschinenführer**
Menge: 2,000 h
GW_XX 501: 000000

**05.01.01.005 Baufachwerker (Helfer)**
Menge: 2,000 h
GW_XX 501: 000000

**05.01.01.006 Kanalmaurer**
Menge: 2,000 h
GW_XX 501: 000000

##### 05.01.02 Maschinenstunden

**05.01.02.001 Saugbagger**
Saugbagger mit Bedienung
Menge: 2,000 h
GW_XX 501: 000000

**05.01.02.002 Bagger mit Bedienung, Löffelinhalt bis 0,5 m3**
Menge: 2,000 h
GW_XX 501: 000000

**05.01.02.003 Bagger mit Bedienung, Löffelinhalt bis 1,0 m3**
Menge: 2,000 h
GW_XX 501: 000000

**05.01.02.004 Radlader mit Bedienung, Schaufel bis 1,0 m3**
Menge: 2,000 h
GW_XX 501: 000000

**05.01.02.005 Muldenkipper mit Bedienung bis 1,5 t Nutzlast**
Menge: 2,000 h
GW_XX 501: 000000

**05.01.02.006 Muldenkipper mit Bedienung bis 3,0 t Nutzlast**
Menge: 2,000 h
GW_XX 501: 000000

**05.01.02.007 LKW mit Bedienung bis 1,5 t Nutzlast**
Menge: 2,000 h
GW_XX 501: 000000

**05.01.02.008 LKW mit Bedienung bis 5,0 t Nutzlast**
Menge: 2,000 h
GW_XX 501: 000000

**05.01.02.009 LKW mit Bedienung gr. 9,0 t Nutzlast mit Kipper**
Menge: 2,000 h
GW_XX 501: 000000

**05.01.02.010 LKW mit Bedienung gr. 9,0 t Nutzlast mit Ladekran**
Menge: 2,000 h
GW_XX 501: 000000

**05.01.02.011 Vibrationswalze 1,0 t Konst. Masse mit Bedienung**
Menge: 2,000 h
GW_XX 501: 000000

**05.01.02.012 Kompressor bis 5 m3/min ohne Bedienung**
Menge: 2,000 h
GW_XX 501: 000000

**05.01.02.013 Motorflex mit Bedienung**
Menge: 2,000 h
GW_XX 501: 000000

**05.01.02.014 Flächenrüttler 150 kg mit Bedienung**
Menge: 2,000 h
GW_XX 501: 000000

**05.01.02.015 Asphaltschneidemaschine bis 15 cm Schneidetiefe mit Bedienung**
Menge: 2,000 h
GW_XX 501: 000000

**05.01.02.016 Asphaltschneidemaschine15 bis 30 cm Schneidetiefe mit Bedienung**
Menge: 2,000 h
GW_XX 501: 000000

##### 05.01.03 Material

**05.01.03.001 Mauersand**
Menge: 2,000 m3
GW_XX 501: 000000

**05.01.03.002 Zement a 25 kg**
Menge: 2,000 St
GW_XX 501: 000000

**05.01.03.003 Beton C 20/25**
Menge: 2,000 m3
GW_XX 501: 000000

**05.01.03.004 Kanalklinker nach DIN 4051 mit**
Kanalklinker nach DIN 4051 mit
Hamburger Format 22 x 20,5 x 6,5
Menge: 2,000 St
GW_XX 501: 000000

**05.01.03.005 Mörtel**
Menge: 2,000 m3
GW_XX 501: 000000
